# PREFA_AS-Text_Standard_Dach_Dachentwässerung
Leistungsbeschreibung (GAEB DA XML 3.2, DA81)
Projekt: AS-Te...
Währung: EUR
Erstellt mit: GXML Toolbox V3.3 R20220330, ORCA OBJEKT 25.0.3 25.00.03, 09.01.2024

## 01 PREFA Dachsysteme
EP-Anteile: Lohn; Material; Gerät; Sonstiges

### Titel 01 PREFA Dachsysteme und Dachentwässerung

#### Bereich 01.01 PREFA Dachplatte

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.01.1 Trennlage erhöht regensicher**
Liefern und Montieren einer nahtselbstklebenden Polymerbitumen-Trennlage/Vordeckbahn,
bei Anforderungen erhöhter Regensicherheit.
Die Herstellerrichtlinien sind einzuhalten.

Angebotenes Erzeugnis: ........
Menge: 0,000 m²

**01.01.2 Trennlage regensicher**
Liefern und Montieren einer nahtselbstklebenden Polymerbitumen-Trennlage/Vordeckbahn.
Die Eigenschaften der Trennlage richten sich nach den Anforderungen.
Die Herstellerrichtlinien sind einzuhalten.

Angebotenes Erzeugnis: ........
Menge: 0,000 m²

**01.01.3 Dacheindeckung mit PREFA Dachplatten**
Liefern und Montieren einer Aluminium Dacheindeckung
mit PREFA Dachplatten einschließlich PREFA Befestigungsmaterial
(verdeckte Befestigung mittels Patenthafte und Rillennägel, 8 Stk/m²)
auf vorhandener Vollschalung, mind. 24 mm dick oder Traglattung 30/50mm.
Die PREFA Verlegerichtlinien sind einzuhalten.

Mindestdachneigung:
ab 12° (Sparrenlänge bis 7 m)
ab 14° (Sparrenlänge von 7-12 m)
ab 16° (Sparrenlänge über 12 m)
Größe: 600 x 420 mm in verlegter Fläche (4 Stk/m²)
Materialstärke: 0,70 mm
Gewicht: 2,3 kg/m²
Material: Aluminium (vollständig recycelbar)
Legierung: EN AW 3005 oder EN AW 3105 gemäß EN 573-3
Vorderseite: P.10 Einbrennlackierung
Farbe: ........
(Standard nach gültiger PREFA Farbkarte)
Rückseite: Schutzlack
Oberfläche: stucco oder glatt
Brandverhaltensklasse: A1 gemäß EN 13501-1
Verhalten bei Beanspruchung durch Feuer von außen: ohne Prüfung
entsprechend gemäß EN 13501-5 bzw. Entscheidung 2000/553/EG
Umwelt-Produktdeklaration nach ISO 14025 und EN 15804:
EPD-GDA-20130260-IBG1-DE
Referenz-Nutzungsdauer laut Umweltproduktdeklaration: ≥ 70 Jahre
Bei dem Verwendungszweck von Kaltumformten Aluminiumblechen
entsprechender Nutzung sind keine Wirkungsbeziehungen bzgl. Umwelt
und Gesundheit bekannt.
Menge: 0,000 m²

**01.01.4 PREFA Saumstreifen (Traufstreifen) für Dachplatten**
Liefern und Montieren von PREFA Saumstreifen
einschließlich Befestigungsmaterial sowie
Anarbeiten an die PREFA Dacheindeckung.
Die PREFA Verlegerichtlinien sind einzuhalten.

Größe: 1806 x 150 mm
Materialdicke: 1,2 mm
Material: Aluminium
Menge: 0,000 m

**01.01.5 PREFA Vogelschutzgitter zur Be- und Entlüftung**
Liefern und Montieren von PREFA Vogelschutzgittern
mit Rundlochung, zur Be- und Entlüftung und zum Vogelschutz
der Belüftungsebene einschließlich Befestigungsmaterial.

Zuschnitt: 125 mm
Abkantung: nach Erfordernis
Länge: 2000 mm
Materialstärke: 0,70 mm
Material: Aluminium
Rundlochung: Ø 5 mm
Menge: 0,000 m

**01.01.6 Dachknick (Mansarde)**
Ausbildung eines Dachknickes eines Mansardendaches
einschließlich Aluminiumkantteil und Saumstreifen
sowie Anarbeiten an die PREFA Dacheindeckung.

Dachübergang von ....° auf ....°
Menge: 0,000 m

**01.01.7 Dachknick**
Ausbildung eines Dachknickes aus einer Übergangsverblechung
mit PREFA Farbaluminiumband einschließlich Befestigungsmaterial
sowie Anarbeiten an die PREFA Dacheindeckung.

Dachübergang von .... ° auf .... °
Menge: 0,000 m

**01.01.8 PREFA Sicherheitskehle (werkseitig hergestellt)**
Liefern und Montieren von PREFA Sicherheitskehlen mit Zusatzfalz
einschließlich Befestigungsmaterial und Anarbeiten
aller Anschlüsse zur PREFA Dacheindeckung.
Die Einzelstücke sind fachgerecht zu verbinden.

Zuschnitt: 708 mm
Abkantung: 8 Stk
Materialstärke: wie Hauptposition
Materialqualität: wie Hauptposition
Farbe: wie Hauptposition
Menge: 0,000 m

**01.01.9 Kehlenausbildung aus PREFA Farbaluminiumband**
Liefern und Montieren von Kehlblechen
aus PREFA Farbaluminiumband
einschließlich Befestigungsmaterial sowie
Anarbeiten der Anschlüsse zur PREFA Dacheindeckung.
Die Einzelstücke sind fachgerecht zu verbinden.

Zuschnitt: .... mm
Abkantung: .... Stk
Materialstärke: wie Hauptposition
Materialqualität: wie Hauptposition
Farbe: wie Hauptposition
Menge: 0,000 m

**01.01.10 Kehlausbildung vertieft aus PREFA Farbaluminiumband**
Liefern und Montieren einer vertieften Kehlausbildung
als Kehlrinne aus PREFA Farbaluminiumband,
auf vorhandener, tiefergelegten Unterkonstruktion
einschließlich Befestigungsmaterial und Anarbeiten
der Anschlüsse zur PREFA Dacheindeckung sowie
Aufbringen einer Vordeckbahn als zusätzliche Rückstausicherung.
Die Einzelstücke sind fachgerecht zu verbinden.

Zuschnitt: .... mm,
Abkantung: bis 5 Stk
Materialstärke: wie Hauptposition
Materialqualität: wie Hauptposition
Farbe: wie Hauptposition
Menge: 0,000 m

**01.01.11 Kehlenausbildung (Kurvenkehlen)**
Liefern und Montieren einer runden bzw. gefalteten Kehlenausbildung
bei Rundgauben aus PREFA Farbaluminiumband.
Die Einzelstücke sind fachgerecht zu verbinden
einschließlich Befestigungsmaterial und Anarbeiten
der Anschlüsse zur PREFA Dacheindeckung.

Gaubenbreite: .... mm
Stichhöhe: .... mm
Hauptdachneigung: .... °
Materialstärke: wie Hauptposition
Farbe: wie Hauptposition
Materialqualität: wie Hauptposition
Menge: 0,000 m

**01.01.12 Kehlensattel (Kurvenkehlen)**
Liefern und Montieren eines Kehlsattels
aus PREFA Farbaluminiumband,
einschließlich Befestigungsmaterial sowie
Anarbeiten an die PREFA Dacheindeckung.
Materialdicke: wie Hauptposition
Farbe: wie Hauptposition
Materialqualität: wie Hauptposition
Menge: 0,000 m

**01.01.13 PREFA Ortgangstreifen (werkseitig hergestellt)**
Liefern und Montieren von PREFA Ortgangstreifen mit Haftstreifen
einschließlich Befestigungsmaterial sowie
Anarbeiten an die PREFA Dacheindeckung.
Die Einzelstücke sind fachgerecht zu verbinden.
Die PREFA Verlegerichtlinien sind einzuhalten.

Ortgangstreifen:
Zuschnitt: 2000 x 95 mm
Abkantung: 4 Stk
Materialstärke: 0,70 mm

Haftstreifen:
Zuschnitt: 2000 x 70 mm
Abkantung: 2 Stk
Materialstärke: 1,0 mm

Materialqualität: wie Hauptposition
Farbe: wie Hauptposition
Menge: 0,000 m

**01.01.14 Ortgangstreifen aus PREFA Farbaluminiumband**
Liefern und Montieren von Ortgangstreifen
aus PREFA Farbaluminiumband
einschließlich Befestigungsmaterial sowie
Anarbeiten an die PREFA Dacheindeckung.
Die Einzelstücke sind fachgerecht zu verbinden.

Ortgangstreifen:
Zuschnitt: .... mm
Abkantung: .... Stk
Materialstärke: 0,70 mm

Haftstreifen:
Zuschnitt: .... mm
Abkantung: .... Stk
Materialstärke: mind. 1,0 mm

Materialqualität: wie Hauptposition
Farbe: wie Hauptposition
Menge: 0,000 m

**01.01.15 Ortgangausbildung vertieft aus PREFA Farbaluminiumband**
Liefern und Montieren einer vertieften Ortgangausbildung
als Kehlrinne aus PREFA Farbaluminiumband
auf bauseits vorhandener, tiefergelegten Unterkonstruktion.
Die Einzelstücke sind fachgerecht zu verbinden,
inklusive Haftstreifen, Aufbringen einer Vordeckbahn

an die PREFA Dacheindeckung.

Farbe: wie Hauptposition
Materialqualität: wie Hauptposition
Materialstärke: wie Hauptposition

Vertiefter Ortgang:
Zuschnitt:  .............. mm
Abkantung: 6 Stk

Ortgangstreifen:
Zuschnitt: .... mm
Abkantung: .... Stk
Materialstärke: 0,70 mm

Haftstreifen:
Zuschnitt: .... mm
Abkantung: .... Stk
Materialstärke: mind. 1,0 mm
Menge: 0,000 m

**01.01.16 Brustblech aus PREFA Farbaluminiumband**
Liefern und Montieren von Brustblechen
aus PREFA Farbaluminiumband
zu firstseitigen Anschlüssen an Dacheinbauten
einschließlich Befestigungsmaterial sowie
Anarbeiten an die PREFA Dacheindeckung.
Die Einzelstücke sind fachgerecht zu verbinden.

Zuschnitt: .... mm
Abkantung: .... Stk
Materialstärke: wie Hauptposition
Materialqualität: wie Hauptposition
Farbe: wie Hauptposition
Menge: 0,000 m

**01.01.17 PREFA Jetlüfter (First-/Gratentlüfter), selbsttragend**
Liefern und Montieren von PREFA Jetlüfter
selbsttragend, halbrund geformt, zur Entlüftung von Belüftungsebenen
einschließlich Befestigungsmaterial
(NIRO-Schrauben 4,5/60 mm mit Dichtscheibe)
sowie Anarbeiten an die PREFA Dacheindeckung.
Die PREFA Verlegerichtlinien sind einzuhalten.

Stücklängen: 3000/ 1200 mm
Lüftungsquerschnitt: 250 cm²/ lfm
Materialstärke: 1,00 mm
Materialqualität: wie Hauptposition
Farbe: wie Hauptposition
Menge: 0,000 m

**01.01.18 PREFA Jetlüfter Anfangs/Endstück**
Liefern und Montieren von PREFA Jetlüfter Anfangs/Endstück,
halbrund geformt, gerade geschnitten,
einschließlich Befestigungsmaterial sowie
Anarbeiten an den Jetlüfter.
Die PREFA Verlegerichtlinien sind einzuhalten.

Materialstärke: 1,00 mm
Materialqualität: wie Hauptposition
Farbe: wie Hauptposition
Menge: 0,000 Stk

**01.01.19 PREFA Grat- / Firstreiter, unbelüftet**
Liefern und Montieren von PREFA Grat- / Firstreiter,
halbrund geformt, mit eingeprägter Sicke
auf vorhandener Holzlatte
einschließlich Befestigungsmaterial
(NIRO-Schrauben 4,5/45 mm mit Dichtscheibe)
und Anarbeiten der PREFA Dacheindeckung
an die First- oder Gratlatte sowie
Ausschneiden der Dachplattenwellen.
Die PREFA Verlegerichtlinien sind einzuhalten.

Hinweis für Dächer mit belüfteten Dachkonstruktionen:
Die Lattung der Belüftungsebene ist am Grat ausreichend zurückzuschneiden, um eine Belüftung zum First zu gewährleisten. Ausführung gemäß Vorgabe des Architekten.

Länge: 500 mm
Materialstärke: 1,00 mm
Materialqualität: wie Hauptposition
Farbe: wie Hauptposition
Menge: 0,000 m

**01.01.20 PREFA Grat- / Firstreiter Anfangs/Endstück (Viertelkugel)**
Liefern und Montieren von PREFA Grat- / Firstreiter Anfangs/Endstück,
(Viertelkugel) einschließlich Befestigungsmaterial
sowie Anarbeiten an den Gratreiter.
Die PREFA Verlegerichtlinien sind einzuhalten.

Materialstärke: 1,50 mm
Materialqualität: wie Hauptposition
Farbe: wie Hauptposition
Menge: 0,000 Stk

**01.01.21 First- und Gratausbildung aus PREFA Farbaluminiumband**
Liefern und Montieren von First- /Gratausbildungen unbelüftet, mit Holzprofilleiste und Abdeckprofil aus PREFA Farbaluminiumband.
Die Eindeckung ist beidseitig aufzustellen und nach Erfordernis mit einer Rückkantung zu versehen, einschließlich Haftstreifen und Einhängen der Gratabdeckung.
Das Anarbeiten an die PREFA Dacheindeckung,
inkl. An- und Abschlüsse ist einzukalkulieren.
Die aktuell gültigen Klempnerfachregeln sind zu berücksichtigen.

Hinweis für Dächer mit belüfteten Dachkonstruktionen:
Die Lattung der Belüftungsebene ist am Grat ausreichend zurückzuschneiden, um eine Belüftung zum First zu gewährleisten. Ausführung gemäß Vorgabe des Architekten.

Gratabdeckung:
Zuschnitt: .... mm
Abkantung: .... Stk.
Materialdicke: 0,70 mm
Materialqualität: wie Hauptposition
Farbe: wie Hauptposition
Menge: 0,000 m

**01.01.22 PREFA Dachplatte mit Froschmaulluke (Entlüftungshaube)**
Liefern und Montieren von PREFA Dachplatte mit Froschmaulluke
für die Be- und Entlüftung der Hinterlüftungsebene,
mit tiefgezogenem Oberteil und Perforierung,
einschließlich Ausschneiden der erforderlichen Öffnungen aus der Schalung.

Materialstärke: 1,20 mm
Materialqualität: wie Hauptposition
Lüftungsquerschnitt: ca. 30 cm ²
Farbe: wie Hauptposition
Menge: 0,000 Stk

**01.01.23 Pultdachabschluss aus PREFA Farbaluminiumband**
Liefern und Montieren von Pultdachabschlüssen
aus PREFA Farbaluminiumband
einschließlich Befestigungsmaterial,
Haftstreifen und Lochblech sowie
Anarbeiten an die PREFA Dacheindeckung.
Die Einzelstücke sind fachgerecht zu verbinden.

Abdeckprofil:
Zuschnitt: .... mm
Abkantung: .... Stk
Materialstärke: wie Hauptposition
Farbe: wie Hauptposition
Menge: 0,000 m

**01.01.24 Ausbildung eines Pyramiedenabschluss**
Liefern und Montieren eines Pyramiedenabschlusses
aus PREFA Farbaluminiumband,
einschließlich Befestigungsmaterial, Lochblech,
und Anarbeiten an die PREFA Dacheindeckung.

Abmessung: ........... x ........... mm
Materialdicke: wie Hauptposition
Materialqualität: wie Hauptposition
Farbe: wie Hauptposition
Menge: 0,000 Stk

**01.01.25 seitlicher Wandanschluss aus PREFA Farbaluminiumband unbelüftet**
Liefern und Montieren von Anschlussblechen
aus PREFA Farbaluminiumband
für den seitlichen Wandanschluss
einschließlich Befestigungsmaterial sowie
Anarbeiten der Anschlüsse zur PREFA Dacheindeckung.
Die Einzelstücke sind fachgerecht zu verbinden.

Zuschnitt: .... mm
Abkantung: .... Stk
Materialstärke: wie Hauptposition
Materialqualität: wie Hauptposition
Farbe: wie Hauptposition
Menge: 0,000 m

**01.01.26 Wandanschluss aus PREFA Farbaluminiumband belüftet**
Liefern und Montieren von Wandanschluss mit Entlüftung
auf vorhandener Unterkonstruktion
aus PREFA Farbaluminiumband,
einschließlich Haftstreifen, Lochblech und Befestigungsmaterial
sowie aller An- und Abschlüsse.

Farbe: wie Hauptposition
Materialqualität: wie Hauptposition
Materialstärke: wie Hauptposition

Brustblech:
Zuschnitt: .... mm
Abkantung: .... Stk
Materialstärke: wie Hauptposition
Materialqualität: wie Hauptposition
Farbe: wie Hauptposition

Haftstreifen:
Materialstärke: mind. 1 mm
Zuschnitt: bis 200 mm
Abkantung: 2 Stk

Abdeckung:
Materialstärke: 0,7 mm
Zuschnitt: bis 500 mm
Abkantung: 4 Stk

Lochblech: Rundlochung Ø 5 mm
Materialstärke: 0,7 mm
Zuschnitt: bis 150 mm
Abkantung: bis 2 Stk
Menge: 0,000 m

**01.01.27 Mauerputzleisten aus PREFA Farbaluminiumband**
Liefern und Montieren von Mauerputzleisten
aus PREFA Farbaluminiumband
einschließlich Befestigungsmaterial
(wenn erforderlich Dübelbefestigung).
Die Einzelstücke sind fachgerecht zu verbinden.

Zuschnitt: .... mm
Abkantung: bis 4 Stk
Materialstärke: 0,70 mm
Materialqualität: wie Hauptposition
Farbe: wie Hauptposition
Menge: 0,000 m

**01.01.28 Kappleiste aus PREFA Farbaluminiumband**
Liefern und Montieren von Kappleisten
aus PREFA Farbaluminiumband
einschließlich Befestigungsmaterial
(wenn erforderlich Dübelbefestigung)
sowie Abdichten mit einer dauerelastischen Dichtungsmasse
und Einlegen von Distanzhaltern bei Vollwärmeschutz.
Die Einzelstücke sind fachgerecht zu verbinden.

Zuschnitt: .... mm
Abkantung: bis 6 Stk
Materialstärke: 0,70 mm
Materialqualität: wie Hauptposition
Farbe: wie Hauptposition
Menge: 0,000 m

**01.01.29 PREFA Einfassungsplatte für Dachplatte**
Liefern und Montieren von PREFA Einfassungsplatten
für Rohrdurchführungen einschließlich Ausschneiden der Öffnung
aus der Schalung und Einarbeiten in die PREFA Dacheindeckung.
Die PREFA Verlegerichtlinien sind einzuhalten.
Rohrdurchführungen: 80 bis 125 mm Ø
Dachneigung: 12° - 52°
Materialstärke: wie Hauptpositon
Materialqualität: wie Hauptposition
Farbe: wie Hauptposition
Menge: 0,000 Stk

**01.01.30 PREFA Universaleinfassung 2-teilig**
Liefern und Montieren von PREFA Universaleinfassungen 2-teilig
( z.B. für Antenneneinfassung)
einschließlich Einarbeiten in die PREFA Dacheindeckung.
Die PREFA Verlegerichtlinien sind einzuhalten.

Rohrdurchführungen: 40 bis 120 mm Ø
Dachneigung: 12° - 52°
Materialstärke: 0,70 mm
Materialqualität: wie Hauptposition
Farbe: wie Hauptposition
Menge: 0,000 Stk

**01.01.31 PREFA Entlüftungsrohr**
Liefern und Montieren von PREFA Entlüftungsrohr mit Abdeckhut
einschließlich Einbau in die Einfassungsplatte
und Abdichten der Rohrrosette.
Die PREFA Verlegerichtlinien sind einzuhalten.

Gesamthöhe: 380 mm
Durchmesser: 100 mm Ø, 120 mm Ø
Materialstärke: 1,00 mm
Materialqualität: wie Hauptposition
Farbe: wie Hauptposition
Menge: 0,000 Stk

**01.01.32 PREFA Faltmanschette**
Liefern und Montieren von PREFA Faltmanschetten
aus dauerelastischem EPDM zur Einbindung
von runden Dachdurchführungen im Unterdach.
Die PREFA Verlegerichtlinien sind einzuhalten.

Durchmesser: 100 - 130 mm Ø
Menge: 0,000 Stk

**01.01.33 Fenster- /Wasserrutsche aus PREFA Farbaluminiumband**
Liefern und Montieren von Fenster- /Wasserrutschen
aus PREFA Farbaluminiumband
mit beidseitigem Steh- und Wasserfalz
einschließlich Befestigungsmaterial sowie
Anarbeiten der Anschlüsse zur PREFA Dacheindeckung.

Abmessung: .... x .... mm
Materialstärke: wie Hauptposition
Materialqualität: wie Hauptposition
Farbe: wie Hauptposition
Menge: 0,000 Stk

**01.01.34 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Größe: .... x .... mm
Menge: 0,000 Stk

**01.01.35 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Zuschnitt: ........ mm
Menge: 0,000 m

**01.01.36 Zulage Zwischenstück bei Fenster neben- / übereinander**
Zulage zur Vorposition für das Liefern und Montieren
eines Zwischenstückes bei Anordnung der Fenster
nebeneinander / übereinander.
Anordnung:  .....................
Blendrahmenabstand: .............. mm
Fenstertyp/Größe:  .....................
Die Vorgaben des Fensterherstellers sind zu beachten!
Menge: 0,000 Stk

**01.01.37 Kamin- bzw. Entlüftungsschachtbekleidung**
Liefern und Montieren von Kamin- bzw. Entlüftungsschachtbekleidungen
aus PREFA Farbaluminiumband.
Anfertigung der Bekleidungen in gefalzter Ausführung
nach örtlichem Aufmaß
bis zur Unterkante der Einmündung.

Farbe: wie Hauptposition
Materialqualität: wie Hauptposition
Materialstärke: 0,70 mm
Größe: .... x .... x .....mm
Menge: 0,000 Stk

**01.01.38 Kamin- bzw. Entlüftungsschachtbekleidung**
Liefern und Montieren von Kamin- bzw.
Entlüftungsschachtbekleidungen
aus PREFA Farbaluminiumband.
Anfertigung der Bekleidungen in gefalzter Ausführung
nach örtlichem Aufmaß
bis zur Unterkante der Einmündung.

Farbe: wie Hauptposition
Materialqualität: wie Hauptposition
Materialstärke: 0,70 mm
Menge: 0,000 m²

**01.01.39 Kaminkopfabdeckung**
Liefern und Montieren von Kaminkopfabdeckungen
aus PREFA Farbaluminiumband
einschließlich Ausschneiden, Aufbördeln und Abdichten der Öffnungen.

Größe: .... x .... mm
Materialstärke: 0,70 mm
Materialqualität: wie Hauptposition
Farbe: wie Hauptposition
Menge: 0,000 Stk

**01.01.40 PREFA Kaminhut**
Liefern und Montieren von PREFA Kaminhüten
einschließlich Kaminstreben und Niro-Schrauben.

Materialstärke: 2 mm
Materialqualität: Al-Legierung, pulverbeschichtet
Farbe: wie Hauptposition

Größe: .... x .... mm
700 x 700 mm, 800 x 800 mm, 1000 x 700 mm, 1100 x 800 mm, 1500 x 800 mm
Menge: 0,000 Stk

**01.01.41 PREFA Dachluke**
Liefern und Montieren von PREFA Dachluken
für Kalt- und Dachbodenräume,
mit Einfassung, Holzrahmen, Anspreizstange mit Federsplint
und 6mm Doppelsteg-Lichtplatte mit Rahmendichtung.
Einschließlich Anarbeiten an die PREFA Dacheindeckung,
Ausschneiden der Durchstiegsöffnung aus der Vollschalung
sowie Befestigen des Holzrahmens.
Die PREFA Verlegerichtlinien sind einzuhalten.

Größe: 595 x 595 mm Innenmaß
Farbe: wie Hauptposition
Menge: 0,000 Stk

**01.01.42 PREFA Einfassung für Velux Dachflächenfenster**
Liefern und Montieren von PREFA Einfassungen
für Velux Dachflächenfenster
einschließlich Anarbeiten an die PREFA Dacheindeckung.
Die PREFA Verlegerichtlinien sind einzuhalten.

Fenster: mit Wärmedämmrahmen
Materialqualität: wie Hauptposition
Farbe: wie Hauptposition

Größe: ....
Standard Größen: CK02 55x78, CK04 55x98, CK06 55x118, FK04 66x98, FK06 66x118, FK08 66x140, MK04 78x98, MK06 78x118, MK08 78x140, MK10 78x160, MK12 78x180, PK04 94x98, PK06 94x118, PK08 94x140, PK10 94x160, SK06 114x118, SK08 114x140, SK10 114x160, UK04 134x98, UK08 134x140, UK10 134x160
Menge: 0,000 Stk

**01.01.43 PREFA Einfassung für Roto Dachflächenfenster**
Liefern und Montieren von PREFA Einfassungen
für Roto Dachflächenfenster
einschließlich Anarbeiten an die PREFA Dacheindeckung.
Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.01.44 PREFA Einfassung für Roto-Q-Serie Dachflächenfenster**
Liefern und Montieren von PREFA Einfassungen
für Roto-Q-Serie Dachflächenfenster
einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.01.45 PREFA Schneestopper für PREFA Dachplatten**
Liefern und Montieren von PREFA Schneestoppern
für PREFA Dachplatten.
Die Bestückung erfolgt immer von der Traufe Richtung First.
Die ersten zwei traufseitigen Reihen sind mit
2 Stk Schneestopper pro Dachplatte zu versehen.
Die Anzahl der Schneestopper erfolgt nach statischer Berechnung.
Die PREFA Verlegerichtlinien sind einzuhalten.

Materialqualität: wie Hauptposition
Farbe: wie Hauptposition
Menge: 0,000 Stk

**01.01.46 PREFA Schneerechensystem**
Liefern und Montieren eines PREFA Schneerechensystemes
einschließlich Befestigungsmaterial und
wenn erforderlich Einbau einer Unterlagsplatte.
Die Anordnung des Schneerechensystems
erfolgt nach statischer Berechnung.
Die PREFA Verlegerichtlinien sind einzuhalten.

Schneerechensystem: 205 x 50 x 300 mm (H x B x T)
mit Fixierschieber, zwei Fußteilen mit Flächendichtung 87 mm Ø außen,
Befestigungsmaterial und Abdeckkappen.
Durchzüge: Einlegeprofil mit Verbindungsmuffen, 3 Stk, 3000 mm lang.
An den Enden sind PREFA Abschlusselemente zu montieren.

Material: Aluminium, pulverbeschichtet
Farbe: wie Hauptposition
Menge: 0,000 m

**01.01.47 Zulage PREFA Eiskrallen (Schneerechensystem)**
PREFA Eiskrallen für das Schneerechensystem, ca. 4 Stk/lfm.

Material: Aluminium, pulverbeschichtet
Farbe: wie Hauptposition
Menge: 0,000 m

**01.01.48 PREFA Gebirgsschneefangstütze**
Liefern und Montieren einer PREFA Gebirgsschneefangstütze
einschließlich Befestigungsmaterial und
wenn erforderlich Einbau einer Unterlagsplatte.
Die Anordnung der Gebirgsschneefangstütze
erfolgt nach statischer Berechnung.
Die PREFA Verlegerichtlinien sind einzuhalten.

Gebirgsschneefangstütze 300 x 246 mm
mit zwei Fußteilen mit Flächendichtung 87 mm Ø außen,
Befestigungsmaterial und Abdeckkappen.
Durchzüge: Rundholz ca. 140mm Ø

Material: Aluminium, pulverbeschichtet
Farbe: wie Hauptposition
Menge: 0,000 m

**01.01.49 PREFA Sicherheitsdachhaken EN 517B auf Fußteilen**
Liefern und Montieren von PREFA Sicherheitsdachhaken
auf Fußteilen, geprüft nach EN 517B, zulässig für zwei Personen,
bestehend aus zwei Fußteilen mit Flächendichtung 87 mm Ø außen,
Befestigungsmaterial und Abdeckkappen in hellgrau.
Wenn erforderlich Einbau einer Unterlagsplatte.
Die PREFA Verlegerichtlinien sind einzuhalten.

Die Anordnung und Auslegung der Sicherheitsdachhaken
erfolgt nach den Richtlinien der Unfallverhütungsvorschrift
des jeweiligen Landes bzw. nach den gestellten Anforderungen des Gebäudes.

Material: Edelstahl
Farbe: Edelstahl / hellgrau
Menge: 0,000 Stk

**01.01.50 PREFA Sicherheitsdachhaken EN 517B**
Liefern und Montieren von PREFA Sicherheitsdachhaken
als Einzelanschlagspunkt, geprüft nach EN 517B,
zulässig für eine Person
einschließlich Abdeckkappen, Befestigungs- und Dichtungsmaterial.
Wenn erforderlich Einbau einer Unterlagsplatte.
Die PREFA Verlegerichtlinien sind einzuhalten.

Die Anordnung und Auslegung der Dachsicherheitshaken
erfolgt nach den Richtlinien der Unfallverhütungsvorschrift
des jeweiligen Landes bzw. nach den gestellten Anforderungen des Gebäudes.
Material: Stahl verzinkt, pulverbeschichtet
Farbe: wie Hauptposition
Menge: 0,000 Stk

**01.01.51 PREFA Laufsteganlage**
Liefern und Montieren einer PREFA Laufsteganlage,
einschließlich Abdeckkappe, Befestigungs- und Dichtungsmaterial.
Wenn erforderlich Einbau einer Unterlagsplatte.
Die PREFA Verlegerichtlinien sind einzuhalten.

Laufstegstütze: 250 mm, 360 mm (Stützenabstand max. 900 mm)
mit Abdeckkappe, verstellbar für Dachneigungen von 12°- 55°,
jedoch Berücksichtigung der Mindestdachneigung des Dachproduktes.
Laufsteg: 250 x 420/600/800/1200 mm, 360 x 800/1200 mm
mit Befestigungsmaterial und Verbinder für Laufstege.

Material: Stahl verzinkt, pulverbeschichtet
Farbe: wie Hauptposition
Menge: 0,000 m

**01.01.52 PREFA Laufstegstützen (Dachtritte)**
Liefern und Montieren von PREFA Laufstegstützen
als Dachtritte einschließlich Abdeckkappe,
Befestigungs- und Dichtungsmaterial.
Wenn erforderlich Einbau einer Unterlagsplatte.
Die PREFA Verlegerichtlinien sind einzuhalten.

Laufstegstütze: 2 Stk 250 mm oder 2 Stk 360 mm
(Stützenabstand max. 900 mm)
mit Abdeckkappe, verstellbar für Dachneigungen von 12°-55°,
jedoch Berücksichtigung der Mindestdachneigung des Dachproduktes.
Laufsteg: 250 x 420/600/800 mm oder 360 x 800 mm mit Befestigungsmaterial.
Material: Stahl verzinkt, pulverbeschichtet
Farbe: wie Hauptposition
Menge: 0,000 Stk

**01.01.53 PREFA Einzeltritt**
Liefern und Montieren von PREFA Einzeltritten,
bestehend aus zwei Fußteilen mit Flächendichtung 87 mm Ø außen,
Befestigungsmaterial und Abdeckkappen,
verstellbar für Dachneigungen von 12°- 60°,
jedoch Berücksichtigung der Mindestdachneigung des Dachproduktes.
Die PREFA Verlegerichtlinien sind einzuhalten.

Material: Aluminium, pulverbeschichtet
Farbe: wie Hauptposition
Menge: 0,000 Stk

**01.01.54 PREFA Montagesystem PS.13**
Liefern und Montieren des PREFA Montagesystems PS.13,
dachparallel, auf vorhandener Unterkonstruktion.
Das PS. 13 Montagesystem ist an die regionalen Wind- und Schneelasten anzupassen.
Eine geplante PV-Anlage bzw. Solar-Anlage ist auf der Dachfläche so anzuordnen,
dass die Wirksamkeit des Schneefanges nicht beeinträchtigt wird!
Wenn erforderlich, sind Unterlagsplatten entsprechend der Sparrenlage einzukalkulieren.

PREFA Montagesystem bestehend aus:

xxx Stk ... PREFA Solarhalter Vario/Fix (Sparren)
xxx Stk ... PREFA Solarhalter Vario/Fix (Schalung)
xxx Stk ... PREFA Solarhalter Sunny
xxx Stk ... PREFA Spezialklebeset
xxx Stk ... PREFA Solarhalter inkl. Abdeckkappe

xxx Stk ... PREFA Profilschiene
xxx Stk ... PREFA Profilschienenverbinder
xxx Stk ... PREFA Profilschienenverbinder
xxx Stk ... PREFA Kabelclip
xxx Stk ... PREFA Modulanbindung Mittelklemme 30-50mm
xxx Stk ... PREFA Modulanbindung Endklemme 30-50mm

xxx Stk ... PREFA Kreuzverbinder Sunny
xxx Stk ... PREFA Kreuzverbinder Solarhalter

xxx Stk ... PREFA Kreuz/Erdungsklemme
xxx Stk ... PREFA Modulabsturzsicherung
xxx Stk ... PREFA Profilschienenanbindung
xxx Stk ... PREFA Solarluke

Die PREFA Verlegerichtlinien sowie die Verlegerichtlinien der Modulhersteller sind einzuhalten.
Menge: 0,000 psch

**01.01.55 PREFA Solarhalter**
Liefern und Montieren von PREFA Solarhaltern als Befestigungspunkt
von Solaranlagen auf PREFA Dächern
einschließlich Abdeckkappe, Befestigungs- und Dichtungsmaterial.
Wenn erforderlich Einbau einer Unterlagsplatte.
Anzahl und Stützweiten laut statischer Berechnung.
Die PREFA Verlegerichtlinien sind einzuhalten.

Größe: 63 x 260 mm
Materialstärke: 5 mm
Material: Aluminium
Farbe: wie Hauptposition, pulverbeschichtet
Menge: 0,000 Stk

**01.01.56 PREFA Solarhalter Vario/Fix**
Liefern und Montieren von PREFA Solarhaltern Vario oder Fix
als Befestigungspunkt von Solaranlagen auf PREFA Dächern
einschließlich Befestigungsmaterial.
Wenn erforderlich Einbau einer Unterlagsplatte.
Anzahl und Stützweiten laut statischer Berechnung.
Die PREFA Verlegerichtlinien sind einzuhalten.

Material: Aluminium
Farbe: anthrazit
Menge: 0,000 Stk

**01.01.57 PREFA Solarhalter Sunny**
Liefern und Montieren von PREFA Sunny Solarhaltern
als Befestigungspunkt von Solaranlagen auf PREFA Dächern
einschließlich PREFA Spezialkleber zur Einbindung der Abdeckung.
Wenn erforderlich Einbau einer Unterlagsplatte.
Anzahl und Stützweiten laut statischer Berechnung.
Die PREFA Verlegerichtlinien sind einzuhalten.

Befestigungsschraube: STS M12 350mm, blank
Abdeckung:
Farbe: zinkgrau, pulverbeschichtet
Material: Aluminium 1,20 mm
Menge: 0,000 Stk

**01.01.58 PREFA Solarhalter Sunny Spezial**
Liefern und Montieren von PREFA Solarhalter Sunny Spezial
als Befestigungspunkt von Solaranlagen auf PREFA Dachplattenrillen.
Die Einbindung der Abdeckung erfolgt
mittels Klebeverbindung (PREFA Spezialkleber).
Anzahl und Stützweiten nach statischen Erfordernis.
Die PREFA Verlegerichtlinien sind einzuhalten.

Dachsystem: PREFA Dachplatte

Befestigungsschraube: STS M12 350mm
Abdeckung:
Farbe: wie Hauptposition, pulverbeschichtet
Materialqualität: Aluminium 2,00 mm
Menge: 0,000 Stk

**01.01.59 PREFA Solarluke**
Liefern und Montieren von PREFA Solarluken
zur fachgerechten Einführung von PV-Leitungen bei PREFA Dächern
einschließlich PREFA Spezialkleber zur Einbindung in die Dacheindeckung.

PREFA Solarluke:
inkl. Rohrmanschette und Montageschablone
Durchführungen: 2 x 10mm, 1 x 32-35mm
Innendurchmesser: 26,5mm
Außendurchmesser: 32,8mm
Farbe: Standard nach gültiger PREFA Farbkarte
Menge: 0,000 Stk

**01.01.60 PREFA Unterlagsplatte**
Liefern und Montieren von PREFA Unterlagsplatten
einschließlich fachgerechtem Einbinden
in die PREFA Dacheindeckung.

Farbe: wie Hauptposition,
Materialqualität: wie Hauptposition,
Materialstärke: 0,70 mm,

Größe: 540x125mm
Menge: 0,000 Stk

**01.01.61 Gesimsabdeckung aus PREFA Farbaluminiumband**
Liefern und Montieren von Gesimsabdeckungen
aus PREFA Farbaluminiumband
einschließlich Saumstreifen und Befestigungsmaterial,
inklusive aller Ecken, An- und Abschlüsse.
Die Einzelstücke sind fachgerecht zu verbinden.

Zuschnitt: .... mm
Abkantung: .... Stk
Materialstärke: 0,70 mm
Materialqualität: wie Hauptposition
Farbe: wie Hauptposition
Menge: 0,000 m

**01.01.62 Winkelsaumabdeckung aus PREFA Farbaluminiumband**
Liefern und Montieren von Winkelsaumabdeckungen
aus PREFA Farbaluminiumband
einschließlich Haftstreifen und Befestigungsmaterial,
inklusive aller Ecken, An- und Abschlüsse.
Die Einzelstücke sind fachgerecht zu verbinden.

Zuschnitt: .... mm
Abkantung: .... Stk
Materialstärke: 0,70 mm
Materialqualität: wie Hauptposition
Farbe: wie Hauptposition
Menge: 0,000 m

**01.01.63 Attikaabdeckung aus PREFA Farbaluminiumband**
Liefern und Montieren von Attikaabdeckungen
aus PREFA Farbaluminiumband
einschließlich Haftstreifen und Befestigungsmaterial,
inklusive aller Ecken, An- und Abschlüsse.
Die Einzelstücke sind fachgerecht zu verbinden.

Zuschnitt: .... mm
Abkantung: .... Stk
Materialstärke: 0,70 mm
Materialqualität: wie Hauptposition
Farbe: wie Hauptposition

Verbindungsarten:
Stehfalz, Hakenfalz, Überschubleiste oder Unterlagswellblech
Ausführung: ........
Menge: 0,000 m

**01.01.64 Attikaabdeckung mit Entlüftung aus PREFA Farbaluminiumband**
Liefern und Montieren von Attikaabdeckungen
aus PREFA Farbaluminiumband, mit Entlüftung
einschließlich Haftstreifen und Befestigungsmaterial.
Die einzelnen Elemente sind fachgerecht zu verbinden.
Die Anschlüsse an Grate, Kehlen, Ortgänge, Wände etc. sind einzukalkulieren.

Farbe: wie Hauptposition
Materialqualität: wie Hauptposition
Materialstärke: wie Hauptposition

Brustblech:
Zuschnitt: .... mm
Abkantung: .... Stk
Materialstärke: wie Hauptposition
Materialqualität: wie Hauptposition
Farbe: wie Hauptposition

Attikaabdeckung:
Zuschnitt: .... mm
Abkantung: .... Stk
Materialstärke: 0,70 mm
Materialqualität: wie Hauptposition
Farbe: wie Hauptposition

Haftstreifen:
Materialstärke: mind. 1 mm
Zuschnitt: bis 200 mm
Abkantung: 2 Stk

Lochblech: Rundlochung Ø 5 mm
Materialstärke: 0,7 mm
Zuschnitt: bis 150 mm
Abkantung: bis 2 Stk

Verbindungsarten:
Stehfalz, Hakenfalz, Überschubleiste oder Unterlagswellblech
Ausführung: ........
Menge: 0,000 m

**01.01.65 Zulage Attika in Segmenten**
Zulage zur Vorposition Attika für den Mehraufwand
bei einer Ausführung der Attika in Segmenten.
Menge: 0,000 m

**01.01.66 Zulage Attika gerundet**
Zulage zur Vorpostion Attika für den Mehraufwand
bei einer gerundeten Ausführung der Attika.
Radius: .....................
Menge: 0,000 m

**01.01.67 Wandbekleidung**
Liefern und Montieren von Wandbekleidungen
(Gauben-, Giebel-, und Stirnseiten)
mit PREFA Dachplatte oder PREFA Farbaluminiumband (Winkelstehfalz).
Ausführung: ........

Materialstärke: wie Hauptposition
Materialqualität: wie Hauptposition
Farbe: wie Hauptposition

einschließlich Anarbeiten an die PREFA Dacheindeckung
sowie aller Ecken, An- und Abschlüsse.
Menge: 0,000 m²

#### Bereich 01.02 PREFA Dachplatte R.16

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.02.1 Trennlage erhöht regensicher**
Liefern und Montieren einer nahtselbstklebenden Polymerbitumen-Trennlage/Vordeckbahn,
bei Anforderungen erhöhter Regensicherheit.
Die Herstellerrichtlinien sind einzuhalten.

Angebotenes Erzeugnis: ........
Menge: 0,000 m²

**01.02.2 Trennlage regensicher**
Liefern und Montieren einer nahtselbstklebenden Polymerbitumen-Trennlage/Vordeckbahn.
Die Eigenschaften der Trennlage richten sich nach den Anforderungen.
Die Herstellerrichtlinien sind einzuhalten.

Angebotenes Erzeugnis: ................
Menge: 0,000 m²

**01.02.3 Dacheindeckung mit PREFA Dachplatten R.16**
Liefern und Montieren einer Aluminium Dacheindeckung
mit PREFA Dachplatten R.16 einschließlich PREFA Befestigungsmaterial
(verdeckte Befestigung mittels 3 Stk Rillennägel pro Platte)
auf Vollschalung mind. 24 mm dick
mit geeigneter Trennlage
als hinterlüftete Konstruktion.
Die PREFA Verlegerichtlinien sind einzuhalten.

Mindestdachneigung: 17°
17-25° Verlegung auf Trennlage
Verlegung: von rechts nach links
Größe: 700 x 420 mm in verlegter Fläche (3,4 Stk/m²)
Materialstärke: 0,70 mm
Gewicht: 2,5 kg/m²
Materialqualität: Aluminium (vollständig recycelbar)
Legierung: EN AW 3005 oder EN AW 3105 gemäß EN 573-3
Vorderseite: P.10 Einbrennlackierung
Farbe: ........
(Standard nach gültiger PREFA Farbkarte)
Rückseite: Schutzlack
Oberfläche: stucco oder glatt

Brandverhaltensklasse: A1 gemäß EN 13501-1
Verhalten bei Beanspruchung durch Feuer von außen: ohne Prüfung
entsprechend gemäß EN 13501-5 bzw. Entscheidung 2000/553/EG
Umwelt-Produktdeklaration nach ISO 14025 und EN 15804: EPD-GDA-20130260-IBG1-DE
Referenz-Nutzungsdauer laut Umweltproduktdeklaration: ≥ 70 Jahre
Bei dem Verwendungszweck von Kaltumformten Aluminiumblechen entsprechender Nutzung sind keine Wirkungsbeziehungen bzgl. Umwelt und Gesundheit bekannt.
Menge: 0,000 m²

**01.02.4 PREFA Saumstreifen (Traufstreifen)**
Liefern und Montieren von PREFA Saumstreifen
einschließlich Befestigungsmaterial sowie
Anarbeiten an die PREFA Dacheindeckung.
Die PREFA Verlegerichtlinien sind einzuhalten.

Größe: 1800 x 158 mm
Materialstärke: 1,0 mm
Materialqualität: Aluminium
Menge: 0,000 m

**01.02.5 PREFA Vogelschutzgitter zur Be- und Entlüftung**
Liefern und Montieren von PREFA Vogelschutzgittern
mit Rundlochung, zur Be- und Entlüftung und zum Vogelschutz
der Belüftungsebene einschließlich Befestigungsmaterial.

Zuschnitt: 125 mm
Abkantung: nach Erfordernis
Länge: 2000 mm
Materialstärke: 0,70 mm
Material: Aluminium
Rundlochung: Ø 5 mm
Menge: 0,000 m

**01.02.6 Dachknick (Mansarde)**
Ausbildung eines Dachknickes eines Mansardendaches
einschließlich Aluminiumkantteil und Saumstreifen
sowie Anarbeiten an die PREFA Dacheindeckung.

Dachübergang von ....° auf ....°
Menge: 0,000 m

**01.02.7 Dachknick**
Ausbildung eines Dachknickes aus einer Übergangsverblechung
mit PREFA Farbaluminiumband einschließlich Befestigungsmaterial
sowie Anarbeiten an die PREFA Dacheindeckung.

Dachübergang von .... ° auf .... °
Menge: 0,000 m

**01.02.8 PREFA Sicherheitskehle (werkseitig hergestellt)**
Liefern und Montieren von PREFA Sicherheitskehlen mit Zusatzfalz
einschließlich Befestigungsmaterial und Anarbeiten
aller Anschlüsse zur PREFA Dacheindeckung.
Die Einzelstücke sind fachgerecht zu verbinden.

Zuschnitt: 708 mm
Abkantung: 8 Stk
Materialstärke: wie Hauptposition
Materialqualität: wie Hauptposition
Farbe: wie Hauptposition
Menge: 0,000 m

**01.02.9 Kehlenausbildung aus PREFA Farbaluminiumband**
Liefern und Montieren von Kehlblechen
aus PREFA Farbaluminiumband
einschließlich Befestigungsmaterial sowie
Anarbeiten der Anschlüsse zur PREFA Dacheindeckung.
Die Einzelstücke sind fachgerecht zu verbinden.

Zuschnitt: .... mm
Abkantung: .... Stk
Materialstärke: wie Hauptposition
Materialqualität: wie Hauptposition
Farbe: wie Hauptposition
Menge: 0,000 m

**01.02.10 Kehlausbildung vertieft aus PREFA Farbaluminiumband**
Liefern und Montieren einer vertieften Kehlausbildung
als Kehlrinne aus PREFA Farbaluminiumband,
auf vorhandener, tiefergelegten Unterkonstruktion
einschließlich Befestigungsmaterial und Anarbeiten
der Anschlüsse zur PREFA Dacheindeckung sowie
Aufbringen einer Vordeckbahn als zusätzliche Rückstausicherung.
Die Einzelstücke sind fachgerecht zu verbinden.

Zuschnitt: .... mm,
Abkantung: bis 5 Stk
Materialstärke: wie Hauptposition
Materialqualität: wie Hauptposition
Farbe: wie Hauptposition
Menge: 0,000 m

**01.02.11 Kehlenausbildung (Kurvenkehlen)**
Liefern und Montieren einer runden bzw. gefalteten Kehlenausbildung
bei Rundgauben aus PREFA Farbaluminiumband.
Die Einzelstücke sind fachgerecht zu verbinden
einschließlich Befestigungsmaterial und Anarbeiten
der Anschlüsse zur PREFA Dacheindeckung.

Gaubenbreite: .... mm
Stichhöhe: .... mm
Hauptdachneigung: .... °
Materialstärke: wie Hauptposition
Farbe: wie Hauptposition
Materialqualität: wie Hauptposition
Menge: 0,000 m

**01.02.12 Kehlensattel (Kurvenkehlen)**
Liefern und Montieren eines Kehlsattels
aus PREFA Farbaluminiumband,
einschließlich Befestigungsmaterial sowie
Anarbeiten an die PREFA Dacheindeckung.
Materialdicke: wie Hauptposition
Farbe: wie Hauptposition
Materialqualität: wie Hauptposition
Menge: 0,000 m

**01.02.13 PREFA Ortgangstreifen (werkseitig hergestellt)**
Liefern und Montieren von PREFA Ortgangstreifen
mit Haftstreifen
einschließlich Befestigungsmaterial sowie
Anarbeiten an die PREFA Dacheindeckung.
Die Einzelstücke sind fachgerecht zu verbinden.
Die PREFA Verlegerichtlinien sind einzuhalten.

Ortgangstreifen:
Zuschnitt: 2000 x 95 mm
Abkantung: 4 Stk
Materialstärke: 0,70 mm

Haftstreifen:
Zuschnitt: 2000 x 70 mm
Abkantung: 2 Stk
Materialstärke: 1,0 mm

Materialqualität: wie Hauptposition
Farbe: wie Hauptposition
Menge: 0,000 m

**01.02.14 Ortgangstreifen aus PREFA Farbaluminiumband**
Liefern und Montieren von Ortgangstreifen
aus PREFA Farbaluminiumband
einschließlich Befestigungsmaterial sowie
Anarbeiten an die PREFA Dacheindeckung.
Die Einzelstücke sind fachgerecht zu verbinden.

Ortgangstreifen:
Zuschnitt: .... mm
Abkantung: .... Stk
Materialstärke: 0,70 mm

Haftstreifen:
Zuschnitt: .... mm
Abkantung: .... Stk
Materialstärke: mind. 1,0 mm

Materialqualität: wie Hauptposition
Farbe: wie Hauptposition
Menge: 0,000 m

**01.02.15 Ortgangausbildung vertieft aus PREFA Farbaluminiumband**
Liefern und Montieren einer vertieften Ortgangausbildung
als Kehlrinne aus PREFA Farbaluminiumband
auf bauseits vorhandener, tiefergelegten Unterkonstruktion.
Die Einzelstücke sind fachgerecht zu verbinden,
inklusive Haftstreifen, Aufbringen einer Vordeckbahn
als zusätzliche Rückstausicherung sowie Anarbeiten
an die PREFA Dacheindeckung.

Farbe: wie Hauptposition
Materialqualität: wie Hauptposition
Materialstärke: wie Hauptposition

Vertiefter Ortgang:
Zuschnitt: .............. mm
Abkantung: 6 Stk

Ortgangstreifen:
Zuschnitt: .... mm
Abkantung: .... Stk
Materialstärke: 0,70 mm

Haftstreifen:
Zuschnitt: .... mm
Abkantung: .... Stk
Materialstärke: mind. 1,0 mm
Menge: 0,000 m

**01.02.16 Brustblech aus PREFA Farbaluminiumband**
Liefern und Montieren von Brustblechen
aus PREFA Farbaluminiumband
zu firstseitigen Anschlüssen an Dacheinbauten
einschließlich Befestigungsmaterial sowie
Anarbeiten an die PREFA Dacheindeckung.
Die Einzelstücke sind fachgerecht zu verbinden.

Zuschnitt: .... mm
Abkantung: .... Stk
Materialstärke: wie Hauptposition
Materialqualität: wie Hauptposition
Farbe: wie Hauptposition
Menge: 0,000 m

**01.02.17 PREFA Jetlüfter (First-/Gratentlüfter), selbsttragend**
Liefern und Montieren von PREFA Jetlüfter
selbsttragend, halbrund geformt, zur Entlüftung von Belüftungsebenen
einschließlich Befestigungsmaterial
(NIRO-Schrauben 4,5/60 mm mit Dichtscheibe)
sowie Anarbeiten an die PREFA Dacheindeckung.
Die PREFA Verlegerichtlinien sind einzuhalten.

Stücklängen: 3000/ 1200 mm
Lüftungsquerschnitt: 250 cm²/ lfm
Materialstärke: 1,00 mm
Materialqualität: wie Hauptposition
Farbe: wie Hauptposition
Menge: 0,000 m

**01.02.18 PREFA Jetlüfter Anfangs/Endstück**
Liefern und Montieren von PREFA Jetlüfter Anfangs/Endstück,
halbrund geformt, gerade geschnitten,
einschließlich Befestigungsmaterial sowie
Anarbeiten an den Jetlüfter.
Die PREFA Verlegerichtlinien sind einzuhalten.

Materialstärke: 1,00 mm
Materialqualität: wie Hauptposition
Farbe: wie Hauptposition
Menge: 0,000 Stk

**01.02.19 PREFA Grat- / Firstreiter, unbelüftet**
Liefern und Montieren von PREFA Grat- / Firstreiter
halbrund geformt, mit eingeprägter Sicke
auf vorhandener Holzlatte
einschließlich Befestigungsmaterial
(NIRO-Schrauben 4,5/45 mm mit Dichtscheibe)
und Anarbeiten der PREFA Dacheindeckung
an die First- oder Gratlatte.
Die PREFA Verlegerichtlinien sind einzuhalten.

Hinweis für Dächer mit belüfteten Dachkonstruktionen:
Die Lattung der Belüftungsebene ist am Grat ausreichend zurückzuschneiden, um eine Belüftung zum First zu gewährleisten. Ausführung gemäß Vorgabe des Architekten.

Länge: 500 mm
Materialstärke: 1,00 mm
Materialqualität: wie Hauptposition
Farbe: wie Hauptposition
Menge: 0,000 m

**01.02.20 PREFA Grat- / Firstreiter Anfangs/Endstück (Viertelkugel)**
Liefern und Montieren von PREFA Grat- / Firstreiter Anfangs/Endstück,
(Viertelkugel) einschließlich Befestigungsmaterial
sowie Anarbeiten an den Gratreiter.
Die PREFA Verlegerichtlinien sind einzuhalten.

Materialstärke: 1,50 mm
Materialqualität: wie Hauptposition
Farbe: wie Hauptposition
Menge: 0,000 Stk

**01.02.21 First- und Gratausbildung aus PREFA Farbaluminiumband**
Liefern und Montieren von First- /Gratausbildungen unbelüftet, mit Holzprofilleiste und Abdeckprofil aus PREFA Farbaluminiumband.
Die Eindeckung ist beidseitig aufzustellen und nach Erfordernis mit einer Rückkantung zu versehen, einschließlich Haftstreifen und Einhängen der Gratabdeckung.
Das Anarbeiten an die PREFA Dacheindeckung,
inkl. An- und Abschlüsse ist einzukalkulieren.
Die aktuell gültigen Klempnerfachregeln sind zu berücksichtigen.

Hinweis für Dächer mit belüfteten Dachkonstruktionen:
Die Lattung der Belüftungsebene ist am Grat ausreichend zurückzuschneiden, um eine Belüftung zum First zu gewährleisten. Ausführung gemäß Vorgabe des Architekten.

Gratabdeckung:
Zuschnitt: .... mm
Abkantung: .... Stk
Materialdicke: 0,70 mm
Materialqualität: wie Hauptposition
Farbe: wie Hauptposition
Menge: 0,000 m

**01.02.22 Pultdachabschluss aus PREFA Farbaluminiumband**
Liefern und Montieren von Pultdachabschlüssen
aus PREFA Farbaluminiumband
einschließlich Befestigungsmaterial,
Haftstreifen und Lochblech sowie
Anarbeiten an die PREFA Dacheindeckung.
Die Einzelstücke sind fachgerecht zu verbinden.

Abdeckprofil:
Zuschnitt: .... mm
Abkantung: .... Stk
Materialstärke: wie Hauptposition
Farbe: wie Hauptposition
Menge: 0,000 m

**01.02.23 Ausbildung eines Pyramiedenabschluss**
Liefern und Montieren eines Pyramiedenabschlusses
aus PREFA Farbaluminiumband,
einschließlich Befestigungsmaterial, Lochblech,
und Anarbeiten an die PREFA Dacheindeckung.

Abmessung: ........... x ........... mm
Materialdicke: wie Hauptposition
Materialqualität: wie Hauptposition
Farbe: wie Hauptposition
Menge: 0,000 Stk

**01.02.24 seitlicher Wandanschluss aus PREFA Farbaluminiumband unbelüftet**
Liefern und Montieren von Wandanschlussblechen
aus PREFA Farbaluminiumband
für den seitlichen Wandanschluss
einschließlich Befestigungsmaterial sowie
Anarbeiten der Anschlüsse zur PREFA Dacheindeckung.
Die Einzelstücke sind fachgerecht zu verbinden.

Zuschnitt: .... mm
Abkantung: .... Stk
Materialstärke: wie Hauptposition
Materialqualität: wie Hauptposition
Farbe: wie Hauptposition
Menge: 0,000 m

**01.02.25 Wandanschluss aus PREFA Farbaluminiumband belüftet**
Liefern und Montieren von Wandanschluss mit Entlüftung
auf vorhandener Unterkonstruktion
aus PREFA Farbaluminiumband,
einschließlich Haftstreifen, Lochblech und Befestigungsmaterial
sowie aller An- und Abschlüsse.

Farbe: wie Hauptposition
Materialqualität: wie Hauptposition
Materialstärke: wie Hauptposition

Brustblech:
Zuschnitt: .... mm
Abkantung: .... Stk
Materialstärke: wie Hauptposition
Materialqualität: wie Hauptposition
Farbe: wie Hauptposition

Haftstreifen:
Materialstärke: mind. 1 mm
Zuschnitt: bis 200 mm
Abkantung: 2 Stk

Abdeckung:
Materialstärke: 0,7 mm
Zuschnitt: bis 500 mm
Abkantung: 4 Stk

Lochblech: Rundlochung Ø 5 mm
Materialstärke: 0,7 mm
Zuschnitt: bis 150 mm
Abkantung: bis 2 Stk
Menge: 0,000 m

**01.02.26 Kappleiste aus PREFA Farbaluminiumband**
Liefern und Montieren von Kappleisten
aus PREFA Farbaluminiumband
einschließlich Befestigungsmaterial
(wenn erforderlich Dübelbefestigung)
sowie Abdichten mit einer dauerelastischen Dichtungsmasse
und Einlegen von Distanzhaltern bei Vollwärmeschutz.
Die Einzelstücke sind fachgerecht zu verbinden.

Zuschnitt: .... mm
Abkantung: bis 6 Stk
Materialstärke: 0,70 mm
Materialqualität: wie Hauptposition
Farbe: wie Hauptposition
Menge: 0,000 m

**01.02.27 Mauerputzleisten aus PREFA Farbaluminiumband**
Liefern und Montieren von Mauerputzleisten
aus PREFA Farbaluminiumband
einschließlich Befestigungsmaterial
(wenn erforderlich Dübelbefestigung).
Die Einzelstücke sind fachgerecht zu verbinden.

Zuschnitt: .... mm
Abkantung: bis 4 Stk
Materialstärke: 0,70 mm
Materialqualität: wie Hauptposition
Farbe: wie Hauptposition
Menge: 0,000 m

**01.02.28 PREFA Froschmaullukenhauben (Entlüftungshaube)**
Liefern und Montieren von PREFA Froschmaullukenhauben
für die Be- und Entlüftung der Hinterlüftungsebene,
mit tiefgezogenem Oberteil und Perforierung,
Einbau mittels Niet- bzw. Klebeverbindung
einschließlich Ausschneiden der erforderlichen Öffnungen
aus Dacheindeckung und Schalung.

Materialstärke: 1,20 mm
Materialqualität: wie Hauptposition
Lüftungsquerschnitt: ca. 30 cm ²
Farbe: wie Hauptposition
Menge: 0,000 Stk

**01.02.29 PREFA Einfassungsplatte für Dachplatte R.16**
Liefern und Montieren von PREFA Einfassungsplatten
für Rohrdurchführungen einschließlich Ausschneiden der Öffnung
aus der Schalung und Einarbeiten in die PREFA Dacheindeckung.
Die PREFA Verlegerichtlinien sind einzuhalten.

Rohrdurchführungen: 80 bis 125 mm Ø
Dachneigung: 17° - 52°
Materialstärke: wie Hauptpositon
Materialqualität: wie Hauptposition
Farbe: wie Hauptposition
Menge: 0,000 Stk

**01.02.30 PREFA Universaleinfassung 2-teilig**
Liefern und Montieren von PREFA Universaleinfassungen 2-teilig
(z.B. für Antenneneinfassung)
einschließlich Einarbeiten in die PREFA Dacheindeckung.
Die PREFA Verlegerichtlinien sind einzuhalten.

Rohrdurchführungen: 40 bis 120 mm Ø
Dachneigung: 17° - 52°
Materialstärke: 0,70 mm
Materialqualität: wie Hauptposition
Farbe: wie Hauptposition
Menge: 0,000 Stk

**01.02.31 PREFA Entlüftungsrohr**
Liefern und Montieren von PREFA Entlüftungsrohr mit Abdeckhut
einschließlich Einbau in die Einfassungsplatte
und Abdichten der Rohrrosette.
Die PREFA Verlegerichtlinien sind einzuhalten.

Gesamthöhe: 380 mm
Durchmesser: 100 mm Ø, 120 mm Ø
Materialstärke: 1,00 mm
Materialqualität: wie Hauptposition
Farbe: wie Hauptposition
Menge: 0,000 Stk

**01.02.32 PREFA Faltmanschette**
Liefern und Montieren von PREFA Faltmanschetten
aus dauerelastischem EPDM zur Einbindung
von runden Dachdurchführungen im Unterdach.
Die PREFA Verlegerichtlinien sind einzuhalten.

Durchmesser: 100 - 130 mm Ø
Menge: 0,000 Stk

**01.02.33 Fenster- / Wasserrutsche aus PREFA Farbaluminiumband**
Liefern und Montieren von Fenster- /Wasserrutschen
aus PREFA Farbaluminiumband
mit beidseitigem Steh- und Wasserfalz
einschließlich Befestigungsmaterial sowie
Anarbeiten der Anschlüsse zur PREFA Dacheindeckung.

Abmessung: .... x .... mm
Materialstärke: wie Hauptposition
Materialqualität: wie Hauptposition
Farbe: wie Hauptposition
Menge: 0,000 Stk

**01.02.34 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Größe: .... x .... mm
Menge: 0,000 Stk

**01.02.35 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Zuschnitt: ........ mm
Menge: 0,000 m

**01.02.36 Zulage Zwischenstück bei Fenster neben- / übereinander**
Zulage zur Vorposition für das Liefern und Montieren
eines Zwischenstückes bei Anordnung der Fenster
nebeneinander / übereinander.
Anordnung:  .....................
Blendrahmenabstand: .............. mm
Fenstertyp/Größe:  .....................
Die Vorgaben des Fensterherstellers sind zu beachten!
Menge: 0,000 Stk

**01.02.37 Kamin- bzw. Entlüftungsschachtbekleidung**
Liefern und Montieren von Kamin- bzw. Entlüftungsschachtbekleidungen
aus PREFA Farbaluminiumband.
Anfertigung der Bekleidungen in gefalzter Ausführung
nach örtlichem Aufmaß
bis zur Unterkante der Einmündung.

Farbe: wie Hauptposition
Materialqualität: wie Hauptposition
Materialstärke: 0,70 mm
Größe: .... x .... x .....mm
Menge: 0,000 Stk

**01.02.38 Kamin- bzw. Entlüftungsschachtbekleidung**
Liefern und Montieren von Kamin- bzw.
Entlüftungsschachtbekleidungen
aus PREFA Farbaluminiumband.
Anfertigung der Bekleidungen in gefalzter Ausführung
nach örtlichem Aufmaß
bis zur Unterkante der Einmündung.

Farbe: wie Hauptposition
Materialqualität: wie Hauptposition
Materialstärke: 0,70 mm
Menge: 0,000 m²

**01.02.39 Kaminkopfabdeckung**
Liefern und Montieren von Kaminkopfabdeckungen
aus PREFA Farbaluminiumband
einschließlich Ausschneiden, Aufbördeln und Abdichten der Öffnungen.

Größe: .... x .... mm
Materialstärke: 0,70 mm
Materialqualität: wie Hauptposition
Farbe: wie Hauptposition
Menge: 0,000 Stk

**01.02.40 PREFA Kaminhut**
Liefern und Montieren von PREFA Kaminhüten
einschließlich Kaminstreben und Niro-Schrauben.

Materialstärke: 2 mm
Materialqualität: Al-Legierung, pulverbeschichtet
Farbe: wie Hauptposition

Größe: .... x .... mm
700 x 700 mm, 800 x 800 mm, 1000 x 700 mm, 1100 x 800 mm, 1500 x 800 mm
Menge: 0,000 Stk

**01.02.41 PREFA Dachluke**
Liefern und Montieren von PREFA Dachluken
für Kalt- und Dachbodenräume,
mit Einfassung, Holzrahmen, Anspreizstange mit Federsplint
und 6mm Doppelsteg-Lichtplatte mit Rahmendichtung.
Einschließlich Anarbeiten an die PREFA Dacheindeckung,
Ausschneiden der Durchstiegsöffnung aus der Vollschalung
sowie Befestigen des Holzrahmens.
Die PREFA Verlegerichtlinien sind einzuhalten.

Größe: 595 x 595 mm Innenmaß
Farbe: wie Hauptposition
Menge: 0,000 Stk

**01.02.42 PREFA Einfassung für Velux Dachflächenfenster**
Liefern und Montieren von PREFA Einfassungen
für Velux Dachflächenfenster
einschließlich Anarbeiten an die PREFA Dacheindeckung.
Die PREFA Verlegerichtlinien sind einzuhalten.

Fenster: mit Wärmedämmrahmen
Materialqualität: wie Hauptposition
Farbe: wie Hauptposition

Größe: ....
Standard Größen: CK02 55x78, CK04 55x98, CK06 55x118, FK04 66x98, FK06 66x118, FK08 66x140, MK04 78x98, MK06 78x118, MK08 78x140, MK10 78x160, MK12 78x180, PK04 94x98, PK06 94x118, PK08 94x140, PK10 94x160, SK06 114x118, SK08 114x140, SK10 114x160, UK04 134x98, UK08 134x140, UK10 134x160
Menge: 0,000 Stk

**01.02.43 PREFA Einfassung für Roto Dachflächenfenster**
Liefern und Montieren von PREFA Einfassungen
für Roto Dachflächenfenster
einschließlich Anarbeiten an die PREFA Dacheindeckung.
Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.02.44 PREFA Einfassung für Roto-Q-Serie Dachflächenfenster**
Liefern und Montieren von PREFA Einfassungen
für Roto-Q-Serie Dachflächenfenster
einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.02.45 PREFA Schneestopper für PREFA Dachplatte R.16**
Liefern und Montieren von PREFA Schneestoppern
für PREFA Dachplatte R.16.
Die Bestückung erfolgt von der Traufe Richtung First.
Die ersten zwei traufseitigen Reihen sind mit
2 Stk Schneestopper pro Dachplatte R.16 zu versehen.
Die Anzahl der Schneestopper erfolgt nach statischer Berechnung.
Die PREFA Verlegerichtlinien sind einzuhalten.

Materialqualität: wie Hauptposition
Farbe: wie Hauptposition
Menge: 0,000 Stk

**01.02.46 PREFA Schneerechensystem**
Liefern und Montieren eines PREFA Schneerechensystemes
einschließlich Befestigungsmaterial und
wenn erforderlich Einbau einer Unterlagsplatte.
Die Anordnung des Schneerechensystems
erfolgt nach statischer Berechnung.
Die PREFA Verlegerichtlinien sind einzuhalten.

Schneerechensystem: 205 x 50 x 300 mm (H x B x T)
mit Fixierschieber, zwei Fußteilen mit Flächendichtung 87 mm Ø außen,
Befestigungsmaterial und Abdeckkappen.
Durchzüge: Einlegeprofil mit Verbindungsmuffen, 3 Stk, 3000 mm lang.
An den Enden sind PREFA Abschlusselemente zu montieren.

Material: Aluminium, pulverbeschichtet
Farbe: wie Hauptposition
Menge: 0,000 m

**01.02.47 Zulage PREFA Eiskrallen (Schneerechensystem)**
PREFA Eiskrallen für das Schneerechensystem,
ca. 4 Stk/lfm.

Material: Aluminium, pulverbeschichtet
Farbe: wie Hauptposition
Menge: 0,000 m

**01.02.48 PREFA Gebirgsschneefangstütze**
Liefern und Montieren einer PREFA Gebirgsschneefangstütze
einschließlich Befestigungsmaterial und
wenn erforderlich Einbau einer Unterlagsplatte.
Die Anordnung der Gebirgsschneefangstütze
erfolgt nach statischer Berechnung.
Die PREFA Verlegerichtlinien sind einzuhalten.

Gebirgsschneefangstütze 300 x 246 mm
mit zwei Fußteilen mit Flächendichtung 87 mm Ø außen,
Befestigungsmaterial und Abdeckkappen.
Durchzüge: Rundholz ca. 140mm Ø

Material: Aluminium, pulverbeschichtet
Farbe: wie Hauptposition
Menge: 0,000 m

**01.02.49 PREFA Sicherheitsdachhaken EN 517B auf Fußteilen**
Liefern und Montieren von PREFA Sicherheitsdachhaken
auf Fußteilen, geprüft nach EN 517B, zulässig für zwei Personen,
bestehend aus zwei Fußteilen mit Flächendichtung 87 mm Ø außen,
Befestigungsmaterial und Abdeckkappen in hellgrau.
Wenn erforderlich Einbau einer Unterlagsplatte.
Die PREFA Verlegerichtlinien sind einzuhalten.

Die Anordnung und Auslegung der Sicherheitsdachhaken
erfolgt nach den Richtlinien der Unfallverhütungsvorschrift
des jeweiligen Landes bzw. nach den gestellten Anforderungen des Gebäudes.

Material: Edelstahl
Farbe: Edelstahl / hellgrau
Menge: 0,000 Stk

**01.02.50 PREFA Sicherheitsdachhaken EN 517B**
Liefern und Montieren von PREFA Sicherheitsdachhaken
als Einzelanschlagspunkt,
geprüft nach EN 517B, zulässig für eine Person
einschließlich Abdeckkappen, Befestigungs- und Dichtungsmaterial.
Wenn erforderlich Einbau einer Unterlagsplatte.
Die PREFA Verlegerichtlinien sind einzuhalten.

Die Anordnung und Auslegung der Dachsicherheitshaken
erfolgt nach den Richtlinien der Unfallverhütungsvorschrift
des jeweiligen Landes bzw. nach den gestellten Anforderungen des Gebäudes.

Material: Stahl verzinkt, pulverbeschichtet
Farbe: wie Hauptposition
Menge: 0,000 Stk

**01.02.51 PREFA Laufsteganlage**
Liefern und Montieren einer PREFA Laufsteganlage,
einschließlich Abdeckkappe, Befestigungs- und Dichtungsmaterial.
Wenn erforderlich Einbau einer Unterlagsplatte.
Die PREFA Verlegerichtlinien sind einzuhalten.

Laufstegstütze: 250 mm,
mit Abdeckkappe, verstellbar für Dachneigungen von 12°- 55°,
jedoch Berücksichtigung der Mindestdachneigung des Dachproduktes.
Laufsteg: 250 x1200 mm
mit Befestigungsmaterial und Verbinder für Laufstege.

Material: Stahl verzinkt, pulverbeschichtet
Farbe: wie Hauptposition
Menge: 0,000

**01.02.52 PREFA Laufstegstützen (Dachtritte)**
Liefern und Montieren von PREFA Laufstegstützen
als Dachtritte einschließlich Abdeckkappe,
Befestigungs- und Dichtungsmaterial.
Wenn erforderlich Einbau einer Unterlagsplatte.
Die PREFA Verlegerichtlinien sind einzuhalten.

Laufstegstütze: 2 Stk 250 mm oder 2 Stk 360 mm
(Stützenabstand max. 900 mm)
mit Abdeckkappe, verstellbar für Dachneigungen von 12°-55°,
jedoch Berücksichtigung der Mindestdachneigung des Dachproduktes.
Laufsteg: 250 x 420/600/800 mm oder 360 x 800 mm mit Befestigungsmaterial.
Material: Stahl verzinkt, pulverbeschichtet
Farbe: wie Hauptposition
Menge: 0,000 Stk

**01.02.53 PREFA Einzeltritt**
Liefern und Montieren von PREFA Einzeltritten,
bestehend aus zwei Fußteilen mit Flächendichtung 87 mm Ø außen,
Befestigungsmaterial und Abdeckkappen,
verstellbar für Dachneigungen von 12°- 60°,
jedoch Berücksichtigung der Mindestdachneigung des Dachproduktes.
Die PREFA Verlegerichtlinien sind einzuhalten.

Material: Aluminium, pulverbeschichtet
Farbe: wie Hauptposition
Menge: 0,000 Stk

**01.02.54 PREFA Montagesystem PS.13**
Liefern und Montieren des PREFA Montagesystems PS.13,
dachparallel, auf vorhandener Unterkonstruktion.
Das PS. 13 Montagesystem ist an die regionalen Wind- und Schneelasten anzupassen.
Eine geplante PV-Anlage bzw. Solar-Anlage ist auf der Dachfläche so anzuordnen,
dass die Wirksamkeit des Schneefanges nicht beeinträchtigt wird!
Wenn erforderlich, sind Unterlagsplatten entsprechend der Sparrenlage einzukalkulieren.

PREFA Montagesystem bestehend aus:

xxx Stk ... PREFA Solarhalter Vario/Fix (Sparren)
xxx Stk ... PREFA Solarhalter Vario/Fix (Schalung)
xxx Stk ... PREFA Solarhalter Sunny
xxx Stk ... PREFA Spezialklebeset
xxx Stk ... PREFA Solarhalter inkl. Abdeckkappe

xxx Stk ... PREFA Profilschiene
xxx Stk ... PREFA Profilschienenverbinder
xxx Stk ... PREFA Profilschienenverbinder
xxx Stk ... PREFA Kabelclip
xxx Stk ... PREFA Modulanbindung Mittelklemme 30-50mm
xxx Stk ... PREFA Modulanbindung Endklemme 30-50mm

xxx Stk ... PREFA Kreuzverbinder Sunny
xxx Stk ... PREFA Kreuzverbinder Solarhalter

xxx Stk ... PREFA Kreuz/Erdungsklemme
xxx Stk ... PREFA Modulabsturzsicherung
xxx Stk ... PREFA Profilschienenanbindung
xxx Stk ... PREFA Solarluke

Die PREFA Verlegerichtlinien sowie die Verlegerichtlinien der Modulhersteller sind einzuhalten.
Menge: 0,000 psch

**01.02.55 PREFA Solarhalter**
Liefern und Montieren von PREFA Solarhaltern
als Befestigungspunkt von Solaranlagen auf PREFA Dächern
einschließlich Abdeckkappe, Befestigungs- und Dichtungsmaterial.
Wenn erforderlich Einbau einer Unterlagsplatte.
Anzahl und Stützweiten laut statischer Berechnung.
Die PREFA Verlegerichtlinien sind einzuhalten.

Größe: 63 x 260 mm
Materialstärke: 5 mm
Material: Aluminium
Farbe: wie Hauptposition, pulverbeschichtet
Menge: 0,000 Stk

**01.02.56 PREFA Solarhalter Vario/Fix**
Liefern und Montieren von PREFA Solarhaltern Vario oder Fix
als Befestigungspunkt von Solaranlagen auf PREFA Dächern
einschließlich Befestigungsmaterial.
Wenn erforderlich Einbau einer Unterlagsplatte.
Anzahl und Stützweiten laut statischer Berechnung.
Die PREFA Verlegerichtlinien sind einzuhalten.

Material: Aluminium
Farbe: anthrazit
Menge: 0,000 Stk

**01.02.57 PREFA Solarhalter Sunny**
Liefern und Montieren von PREFA Sunny Solarhaltern
als Befestigungspunkt von Solaranlagen auf PREFA Dächern
einschließlich PREFA Spezialkleber zur Die Einbindung der Abdeckung.
Wenn erforderlich Einbau einer Unterlagsplatte.
Anzahl und Stützweiten laut statischer Berechnung.
Die PREFA Verlegerichtlinien sind einzuhalten.

Befestigungsschraube: STS M12 350mm, blank
Abdeckung:
Farbe: zinkgrau, pulverbeschichtet
Material: Aluminium 1,20 mm
Menge: 0,000 Stk

**01.02.58 PREFA Solarluke**
Liefern und Montieren von PREFA Solarluken
zur fachgerechten Einführung von PV-Leitungen bei PREFA Dächern
einschließlich PREFA Spezialkleber zur Einbindung in die Dacheindeckung.

PREFA Solarluke:
inkl. Rohrmanschette und Montageschablone
Durchführungen: 2 x 10mm, 1 x 32-35mm
Innendurchmesser: 26,5mm
Außendurchmesser: 32,8mm
Farbe: Standard nach gültiger PREFA Farbkarte
Menge: 0,000 Stk

**01.02.59 PREFA Unterlagsplatte**
Liefern und Montieren von PREFA Unterlagsplatten
einschließlich fachgerechtem Einbinden in die PREFA Dacheindeckung.

Farbe: wie Hauptposition,
Materialqualität: wie Hauptposition,
Materialstärke: 0,70 mm,

Größe: 540x125mm
Menge: 0,000 Stk

**01.02.60 Gesimsabdeckung aus PREFA Farbaluminiumband**
Liefern und Montieren von Gesimsabdeckungen
aus PREFA Farbaluminiumband
einschließlich Haftstreifen und Befestigungsmaterial,
inklusive aller Ecken, An- und Abschlüsse.
Die Einzelstücke sind fachgerecht zu verbinden.

Zuschnitt: .... mm
Abkantung: .... Stk
Materialstärke: 0,70 mm
Materialqualität: wie Hauptposition
Farbe: wie Hauptposition
Menge: 0,000 m

**01.02.61 Winkelsaumabdeckung aus PREFA Farbaluminiumband**
Liefern und Montieren von Winkelsaumabdeckungen
aus PREFA Farbaluminiumband
einschließlich Haftstreifen und Befestigungsmaterial,
inklusive aller Ecken, An- und Abschlüsse.
Die Einzelstücke sind fachgerecht zu verbinden.

Zuschnitt: .... mm
Abkantung: .... Stk
Materialstärke: 0,70 mm
Materialqualität: wie Hauptposition
Farbe: wie Hauptposition
Menge: 0,000 m

**01.02.62 Attikaabdeckung aus PREFA Farbaluminiumband**
Liefern und Montieren von Attikaabdeckungen
aus PREFA Farbaluminiumband
einschließlich Haftstreifen und Befestigungsmaterial,
inklusive aller Ecken, An- und Abschlüsse.
Die Einzelstücke sind fachgerecht zu verbinden.

Zuschnitt: .... mm
Abkantung: .... Stk
Materialstärke: 0,70 mm
Materialqualität: wie Hauptposition
Farbe: wie Hauptposition

Verbindungsarten:
Stehfalz, Hakenfalz, Überschubleiste oder Unterlagswellblech
Ausführung: ........
Menge: 0,000 m

**01.02.63 Attikaabdeckung mit Entlüftung aus PREFA Farbaluminiumband**
Liefern und Montieren von Attikaabdeckungen
aus PREFA Farbaluminiumband, mit Entlüftung
einschließlich Haftstreifen und Befestigungsmaterial.
Die einzelnen Elemente sind fachgerecht zu verbinden.
Die Anschlüsse an Grate, Kehlen, Ortgänge, Wände etc. sind einzukalkulieren.

Farbe: wie Hauptposition
Materialqualität: wie Hauptposition
Materialstärke: wie Hauptposition

Brustblech:
Zuschnitt: .... mm
Abkantung: .... Stk
Materialstärke: wie Hauptposition
Materialqualität: wie Hauptposition
Farbe: wie Hauptposition

Attikaabdeckung:
Zuschnitt: .... mm
Abkantung: .... Stk
Materialstärke: 0,70 mm
Materialqualität: wie Hauptposition
Farbe: wie Hauptposition

Haftstreifen:
Materialstärke: mind. 1 mm
Zuschnitt: bis 200 mm
Abkantung: 2 Stk

Lochblech: Rundlochung Ø 5 mm
Materialstärke: 0,7 mm
Zuschnitt: bis 150 mm
Abkantung: bis 2 Stk

Verbindungsarten:
Stehfalz, Hakenfalz, Überschubleiste oder Unterlagswellblech
Ausführung: ........
Menge: 0,000 m

**01.02.64 Zulage Attika in Segmente**
Zulage zur Vorposition Attika für den Mehraufwand
bei einer Ausführung der Attika in Segmenten.
Menge: 0,000 m

**01.02.65 Zulage Attika gerundet**
Zulage zur Vorpostion Attika für den Mehraufwand
bei einer gerundeten Ausführung der Attika.
Radius: .....................
Menge: 0,000 m

**01.02.66 Wandbekleidung**
Liefern und Montieren von Wandbekleidungen
(Gauben-, Giebel-, und Stirnseiten)
mit PREFA Dachplatte R.16 oder PREFA Farbaluminiumband (Winkelstehfalz).
Ausführung: .......................

Materialstärke: wie Hauptposition
Materialqualität: wie Hauptposition
Farbe: wie Hauptposition

einschließlich Anarbeiten an die PREFA Dacheindeckung
sowie aller Ecken, An- und Abschlüsse.
Menge: 0,000 m²

#### Bereich 01.03 PREFA Dachschindel

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.03.1 Trennlage erhöht regensicher**
Liefern und Montieren einer nahtselbstklebenden Polymerbitumen-Trennlage/Vordeckbahn,
bei Anforderungen erhöhter Regensicherheit.
Die Herstellerrichtlinien sind einzuhalten.

Angebotenes Erzeugnis: ........
Menge: 0,000 m²

**01.03.2 Trennlage regensicher**
Liefern und Montieren einer nahtselbstklebenden Polymerbitumen-Trennlage/Vordeckbahn.
Die Eigenschaften der Trennlage richten sich nach den Anforderungen.
Die Herstellerrichtlinien sind einzuhalten.

Angebotenes Erzeugnis: ................
Menge: 0,000 m²

**01.03.3 Dacheindeckung mit PREFA Dachschindeln**
Liefern und Montieren einer Aluminium Dacheindeckung
mit PREFA Dachschindeln
einschließlich PREFA Befestigungsmaterial
(verdeckte Befestigung mittels Patenthafte und Rillennägel, 10 Stk/m²),
auf Vollschalung, mind. 24 mm dick
mit geeigneter Trennlage
als hinterlüftete Konstruktion.
Die PREFA Verlegerichtlinien sind einzuhalten.

Verlegung: 1/3 Teilung
Mindestdachneigung: 25° (ca. 47%)

Größe: 420 x 240 mm in verlegter Dachfläche (10 Stk/m²)
Materialdicke: 0,70 mm
Gewicht: 2,5 kg/m²
Material: Aluminium (vollständig recycelbar)
Legierung: EN AW 3005 oder EN AW 3105 gemäß EN 573-3
Vorderseite: P.10 Einbrennlackierung
Farbe: ........
(Standard nach gültiger PREFA Farbkarte)
Rückseite: Schutzlack
Oberfläche: stucco oder glatt
Brandverhaltensklasse: A1 gemäß EN 13501-1
Verhalten bei Beanspruchung durch Feuer von außen: ohne Prüfung
entsprechend gemäß EN 13501-5 bzw. Entscheidung 2000/553/EG
Umwelt-Produktdeklaration nach ISO 14025 und EN 15804: EPD-GDA-20130260-IBG1-DE
Referenz-Nutzungsdauer laut Umweltproduktdeklaration: ≥ 70 Jahre
Bei dem Verwendungszweck von Kaltumformten Aluminiumblechen entsprechender Nutzung sind keine Wirkungsbeziehungen bzgl. Umwelt und Gesundheit bekannt.
Menge: 0,000 m²

**01.03.4 PREFA Saumstreifen (Traufstreifen)**
Liefern und Montieren von PREFA Saumstreifen
einschließlich Befestigungsmaterial sowie
Anarbeiten an die PREFA Dacheindeckung.
Die PREFA Verlegerichtlinien sind einzuhalten.

Größe: 1800 x 158 mm
Materialstärke: 1,0 mm
Materialqualität: Aluminium
Menge: 0,000 m

**01.03.5 PREFA Vogelschutzgitter zur Be- und Entlüftung**
Liefern und Montieren von PREFA Vogelschutzgittern
mit Rundlochung, zur Be- und Entlüftung und zum Vogelschutz
der Belüftungsebene einschließlich Befestigungsmaterial.

Zuschnitt: 125 mm
Abkantung: nach Erfordernis
Länge: 2000 mm
Materialstärke: 0,70 mm
Material: Aluminium
Rundlochung: Ø 5 mm
Menge: 0,000 m

**01.03.6 Dachknick (Mansarde)**
Ausbildung eines Dachknickes eines Mansardendaches
einschließlich Aluminiumkantteil und Saumstreifen
sowie Anarbeiten an die PREFA Dacheindeckung.

Dachübergang von ....° auf ....°
Menge: 0,000 m

**01.03.7 Dachknick**
Ausbildung eines Dachknickes aus einer Übergangsverblechung
mit PREFA Farbaluminiumband einschließlich Befestigungsmaterial
sowie Anarbeiten an die PREFA Dacheindeckung.

Dachübergang von .... ° auf .... °
Menge: 0,000 m

**01.03.8 PREFA Sicherheitskehle (werkseitig hergestellt)**
Liefern und Montieren von PREFA Sicherheitskehlen mit Zusatzfalz
einschließlich Befestigungsmaterial und Anarbeiten
aller Anschlüsse zur PREFA Dacheindeckung.
Die Einzelstücke sind fachgerecht zu verbinden.

Zuschnitt: 708 mm
Abkantung: 8 Stk
Materialstärke: wie Hauptposition
Materialqualität: wie Hauptposition
Farbe: wie Hauptposition
Menge: 0,000 m

**01.03.9 Kehlenausbildung aus PREFA Farbaluminiumband**
Liefern und Montieren von Kehlblechen
aus PREFA Farbaluminiumband
einschließlich Befestigungsmaterial sowie
Anarbeiten der Anschlüsse zur PREFA Dacheindeckung.
Die Einzelstücke sind fachgerecht zu verbinden.

Zuschnitt: .... mm
Abkantung: .... Stk
Materialstärke: wie Hauptposition
Materialqualität: wie Hauptposition
Farbe: wie Hauptposition
Menge: 0,000 m

**01.03.10 Kehlausbildung vertieft aus PREFA Farbaluminiumband**
Liefern und Montieren einer vertieften Kehlausbildung
als Kehlrinne aus PREFA Farbaluminiumband,
auf vorhandener, tiefergelegten Unterkonstruktion
einschließlich Befestigungsmaterial und Anarbeiten
der Anschlüsse zur PREFA Dacheindeckung sowie
Aufbringen einer Vordeckbahn als zusätzliche Rückstausicherung.
Die Einzelstücke sind fachgerecht zu verbinden.

Zuschnitt: .... mm,
Abkantung: bis 5 Stk
Materialstärke: wie Hauptposition
Materialqualität: wie Hauptposition
Farbe: wie Hauptposition
Menge: 0,000 m

**01.03.11 Kehlenausbildung (Kurvenkehlen)**
Liefern und Montieren einer runden bzw. gefalteten Kehlenausbildung
bei Rundgauben aus PREFA Farbaluminiumband.
Die Einzelstücke sind fachgerecht zu verbinden
einschließlich Befestigungsmaterial und Anarbeiten
der Anschlüsse zur PREFA Dacheindeckung.

Gaubenbreite: .... mm
Stichhöhe: .... mm
Hauptdachneigung: .... °
Materialstärke: wie Hauptposition
Farbe: wie Hauptposition
Materialqualität: wie Hauptposition
Menge: 0,000 m

**01.03.12 Kehlensattel (Kurvenkehlen)**
Liefern und Montieren eines Kehlsattels
aus PREFA Farbaluminiumband,
einschließlich Befestigungsmaterial sowie
Anarbeiten an die PREFA Dacheindeckung.
Materialdicke: wie Hauptposition
Farbe: wie Hauptposition
Materialqualität: wie Hauptposition
Menge: 0,000 m

**01.03.13 PREFA Ortgangstreifen (werkseitig hergestellt)**
Liefern und Montieren von PREFA Ortgangstreifen
mit Haftstreifen
einschließlich Befestigungsmaterial sowie
Anarbeiten an die PREFA Dacheindeckung.
Die Einzelstücke sind fachgerecht zu verbinden.
Die PREFA Verlegerichtlinien sind einzuhalten.

Ortgangstreifen:
Zuschnitt: 2000 x 95 mm
Abkantung: 4 Stk
Materialstärke: 0,70 mm

Haftstreifen:
Zuschnitt: 2000 x 70 mm
Abkantung: 2 Stk
Materialstärke: 1,0 mm

Materialqualität: wie Hauptposition
Farbe: wie Hauptposition
Menge: 0,000 m

**01.03.14 Ortgangstreifen aus PREFA Farbaluminiumband**
Liefern und Montieren von Ortgangstreifen
aus PREFA Farbaluminiumband
einschließlich Befestigungsmaterial sowie
Anarbeiten an die PREFA Dacheindeckung.
Die Einzelstücke sind fachgerecht zu verbinden.

Ortgangstreifen:
Zuschnitt: .... mm
Abkantung: .... Stk
Materialstärke: 0,70 mm

Haftstreifen:
Zuschnitt: .... mm
Abkantung: .... Stk
Materialstärke: mind. 1,0 mm

Materialqualität: wie Hauptposition
Farbe: wie Hauptposition
Menge: 0,000 m

**01.03.15 Ortgangausbildung vertieft aus PREFA Farbaluminiumband**
Liefern und Montieren einer vertieften Ortgangausbildung
als Kehlrinne aus PREFA Farbaluminiumband
auf bauseits vorhandener, tiefergelegten Unterkonstruktion.
Die Einzelstücke sind fachgerecht zu verbinden,
inklusive Haftstreifen, Aufbringen einer Vordeckbahn
als zusätzliche Rückstausicherung sowie Anarbeiten
an die PREFA Dacheindeckung.

Farbe: wie Hauptposition
Materialqualität: wie Hauptposition
Materialstärke: wie Hauptposition

Vertiefter Ortgang:
Zuschnitt:  .............. mm
Abkantung: 6 Stk

Ortgangstreifen:
Zuschnitt: .... mm
Abkantung: .... Stk
Materialstärke: 0,70 mm

Haftstreifen:
Zuschnitt: .... mm
Abkantung: .... Stk
Materialstärke: mind. 1,0 mm
Menge: 0,000 m

**01.03.16 seitlicher Wandanschluss aus PREFA Farbaluminiumband unbelüftet**
Liefern und Montieren von Anschlussblechen
aus PREFA Farbaluminiumband
für den seitlichen Wandanschluss
einschließlich Befestigungsmaterial sowie
Anarbeiten der Anschlüsse zur PREFA Dacheindeckung.
Die Einzelstücke sind fachgerecht zu verbinden.

Zuschnitt: .... mm
Abkantung: .... Stk
Materialstärke: wie Hauptposition
Materialqualität: wie Hauptposition
Farbe: wie Hauptposition
Menge: 0,000 m

**01.03.17 Wandanschluss aus PREFA Farbaluminiumband belüftet**
Liefern und Montieren von Wandanschluss mit Entlüftung
auf vorhandener Unterkonstruktion
aus PREFA Farbaluminiumband,
einschließlich Haftstreifen, Lochblech und Befestigungsmaterial
sowie aller An- und Abschlüsse.

Farbe: wie Hauptposition
Materialqualität: wie Hauptposition
Materialstärke: wie Hauptposition

Brustblech:
Zuschnitt: .... mm
Abkantung: .... Stk
Materialstärke: wie Hauptposition
Materialqualität: wie Hauptposition
Farbe: wie Hauptposition

Haftstreifen:
Materialstärke: mind. 1 mm
Zuschnitt: bis 200 mm
Abkantung: 2 Stk

Abdeckung:
Materialstärke: 0,7 mm
Zuschnitt: bis 500 mm
Abkantung: 4 Stk

Lochblech: Rundlochung Ø 5 mm
Materialstärke: 0,7 mm
Zuschnitt: bis 150 mm
Abkantung: bis 2 Stk
Menge: 0,000 m

**01.03.18 Kappleisten aus PREFA Farbaluminiumband**
Liefern und Montieren von Kappleisten
aus PREFA Farbaluminiumband
einschließlich Befestigungsmaterial
(wenn erforderlich Dübelbefestigung)
sowie Abdichten mit einer dauerelastischen Dichtungsmasse
und Einlegen von Distanzhaltern bei Vollwärmeschutz.
Die Einzelstücke sind fachgerecht zu verbinden.

Zuschnitt: .... mm
Abkantung: bis 6 Stk
Materialstärke: 0,70 mm
Materialqualität: wie Hauptposition
Farbe: wie Hauptposition
Menge: 0,000 m

**01.03.19 Mauerputzleiste aus PREFA Farbaluminiumband**
Liefern und Montieren von Mauerputzleisten
aus PREFA Farbaluminiumband
einschließlich Befestigungsmaterial
(wenn erforderlich Dübelbefestigung).
Die Einzelstücke sind fachgerecht zu verbinden.

Zuschnitt: .... mm
Abkantung: bis 4 Stk
Materialstärke: 0,70 mm
Materialqualität: wie Hauptposition
Farbe: wie Hauptposition
Menge: 0,000 m

**01.03.20 Brustblech aus PREFA Farbaluminiumband**
Liefern und Montieren von Brustblechen
aus PREFA Farbaluminiumband
zu firstseitigen Anschlüssen an Dacheinbauten
einschließlich Befestigungsmaterial sowie
Anarbeiten an die PREFA Dacheindeckung.
Die Einzelstücke sind fachgerecht zu verbinden.

Zuschnitt: .... mm
Abkantung: .... Stk
Materialstärke: wie Hauptposition
Materialqualität: wie Hauptposition
Farbe: wie Hauptposition
Menge: 0,000 m

**01.03.21 PREFA Jetlüfter (First-/Gratentlüfter), selbsttragend**
Liefern und Montieren von PREFA Jetlüfter
selbsttragend, halbrund geformt, zur Entlüftung von Belüftungsebenen
einschließlich Befestigungsmaterial
(NIRO-Schrauben 4,5/60 mm mit Dichtscheibe)
sowie Anarbeiten an die PREFA Dacheindeckung.
Die PREFA Verlegerichtlinien sind einzuhalten.

Stücklängen: 3000/ 1200 mm
Lüftungsquerschnitt: 250 cm²/ lfm
Materialstärke: 1,00 mm
Materialqualität: wie Hauptposition
Farbe: wie Hauptposition
Menge: 0,000 m

**01.03.22 PREFA Jetlüfter Anfangs/Endstück**
Liefern und Montieren von PREFA Jetlüfter Anfangs/Endstück,
halbrund geformt, gerade geschnitten,
einschließlich Befestigungsmaterial sowie
Anarbeiten an den Jetlüfter.
Die PREFA Verlegerichtlinien sind einzuhalten.

Materialstärke: 1,00 mm
Materialqualität: wie Hauptposition
Farbe: wie Hauptposition
Menge: 0,000 Stk

**01.03.23 PREFA Grat- / Firstreiter, unbelüftet**
Liefern und Montieren von PREFA Grat- / Firstreiter,
halbrund geformt, mit eingeprägter Sicke
auf vorhandener Holzlatte
einschließlich Befestigungsmaterial
(NIRO-Schrauben 4,5/45 mm mit Dichtscheibe)
und Anarbeiten der PREFA Dacheindeckung
an die First- oder Gratlatte sowie
Ausschneiden der Dachplattenwellen.
Die PREFA Verlegerichtlinien sind einzuhalten.

Hinweis für Dächer mit belüfteten Dachkonstruktionen:
Die Lattung der Belüftungsebene ist am Grat ausreichend zurückzuschneiden, um eine Belüftung zum First zu gewährleisten. Ausführung gemäß Vorgabe des Architekten.
Länge: 500 mm
Materialstärke: 1,00 mm
Materialqualität: wie Hauptposition
Farbe: wie Hauptposition
Menge: 0,000 m

**01.03.24 PREFA Grat- / Firstreiter Anfangs/Endstück (Viertelkugel)**
Liefern und Montieren von PREFA Grat- / Firstreiter Anfangs/Endstück,
(Viertelkugel) einschließlich Befestigungsmaterial
sowie Anarbeiten an den Gratreiter.
Die PREFA Verlegerichtlinien sind einzuhalten.

Materialstärke: 1,50 mm
Materialqualität: wie Hauptposition
Farbe: wie Hauptposition
Menge: 0,000 Stk

**01.03.25 First- und Gratausbildung aus PREFA Farbaluminiumband**
Liefern und Montieren von First- /Gratausbildungen unbelüftet, mit Holzprofilleiste und Abdeckprofil aus PREFA Farbaluminiumband.
Die Eindeckung ist beidseitig aufzustellen und nach Erfordernis mit einer Rückkantung zu versehen, einschließlich Haftstreifen und Einhängen der Gratabdeckung.
Das Anarbeiten an die PREFA Dacheindeckung,
inkl. An- und Abschlüsse ist einzukalkulieren.
Die aktuell gültigen Klempnerfachregeln sind zu berücksichtigen.

Hinweis für Dächer mit belüfteten Dachkonstruktionen:
Die Lattung der Belüftungsebene ist am Grat ausreichend zurückzuschneiden, um eine Belüftung zum First zu gewährleisten. Ausführung gemäß Vorgabe des Architekten.

Gratabdeckung:
Zuschnitt: .... mm
Abkantung: .... Stk
Materialdicke: 0,70 mm
Materialqualität: wie Hauptposition
Farbe: wie Hauptposition
Menge: 0,000 m

**01.03.26 Pultdachabschluss aus PREFA Farbaluminiumband**
Liefern und Montieren von Pultdachabschlüssen
aus PREFA Farbaluminiumband
einschließlich Befestigungsmaterial,
Haftstreifen und Lochblech sowie
Anarbeiten an die PREFA Dacheindeckung.
Die Einzelstücke sind fachgerecht zu verbinden.

Abdeckprofil:
Zuschnitt: .... mm
Abkantung: .... Stk
Materialstärke: wie Hauptposition
Farbe: wie Hauptposition
Menge: 0,000 m

**01.03.27 Ausbildung eines Pyramiedenabschluss**
Liefern und Montieren eines Pyramiedenabschlusses
aus PREFA Farbaluminiumband,
einschließlich Befestigungsmaterial, Lochblech,
und Anarbeiten an die PREFA Dacheindeckung.

Abmessung: ........... x ........... mm
Materialdicke: wie Hauptposition
Materialqualität: wie Hauptposition
Farbe: wie Hauptposition
Menge: 0,000 Stk

**01.03.28 PREFA Dachschindel mit Froschmaulluke (Entlüftungshaube)**
Liefern und Montieren von PREFA Dachschindeln mit Froschmaulluke
für die Be- und Entlüftung der Hinterlüftungsebene,
mit tiefgezogenem Oberteil und Perforierung,
einschließlich Ausschneiden der erforderlichen Öffnungen aus der Schalung.

Materialstärke: 1,20 mm
Materialqualität: wie Hauptposition
Lüftungsquerschnitt: ca. 30 cm ²
Farbe: wie Hauptposition

Lüftungsquerschnitt: 30 cm²
Größe: 420 x 240 mm
Materialdicke: 0,70 mm
Materialqualität: wie Hauptposition
Farbe: wie Hauptposition
Menge: 0,000 Stk

**01.03.29 PREFA Einfassungsplatte für Dachschindel**
Liefern und Montieren von PREFA Einfassungsplatten
für Rohrdurchführungen einschließlich Ausschneiden der Öffnung
aus der Schalung und Einarbeiten in die PREFA Dacheindeckung.
Die PREFA Verlegerichtlinien sind einzuhalten.

Rohrdurchführungen: 80 bis 125 mm Ø
Dachneigung: 25° - 52°
Materialstärke: wie Hauptpositon
Materialqualität: wie Hauptposition
Farbe: wie Hauptposition
Menge: 0,000 Stk

**01.03.30 PREFA Universaleinfassung 2-teilig**
Liefern und Montieren von PREFA Universaleinfassungen 2-teilig
(z.B. für Antenneneinfassung)
einschließlich Einarbeiten in die PREFA Dacheindeckung.
Die PREFA Verlegerichtlinien sind einzuhalten.

Rohrdurchführungen: 40 bis 120 mm Ø
Dachneigung: 25° - 52°
Materialstärke: 0,70 mm
Materialqualität: wie Hauptposition
Farbe: wie Hauptposition
Menge: 0,000 Stk

**01.03.31 PREFA Entlüftungsrohr**
Liefern und Montieren von PREFA Entlüftungsrohr mit Abdeckhut
einschließlich Einbau in die Einfassungsplatte
und Abdichten der Rohrrosette.
Die PREFA Verlegerichtlinien sind einzuhalten.

Gesamthöhe: 380 mm
Durchmesser: 100 mm Ø, 120 mm Ø
Materialstärke: 1,00 mm
Materialqualität: wie Hauptposition
Farbe: wie Hauptposition
Menge: 0,000 Stk

**01.03.32 PREFA Faltmanschette**
Liefern und Montieren von PREFA Faltmanschetten
aus dauerelastischem EPDM zur Einbindung
von runden Dachdurchführungen im Unterdach.
Die PREFA Verlegerichtlinien sind einzuhalten.

Durchmesser: 100 - 130 mm Ø
Menge: 0,000 Stk

**01.03.33 Fenster- /Wasserrutsche aus PREFA Farbaluminiumband**
Liefern und Montieren von Fenster- /Wasserrutschen
aus PREFA Farbaluminiumband
mit beidseitigem Steh- und Wasserfalz
einschließlich Befestigungsmaterial sowie
Anarbeiten der Anschlüsse zur PREFA Dacheindeckung.

Abmessung: .... x .... mm
Materialstärke: wie Hauptposition
Materialqualität: wie Hauptposition
Farbe: wie Hauptposition
Menge: 0,000 m²

**01.03.34 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Größe: .... x .... mm
Menge: 0,000 Stk

**01.03.35 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Zuschnitt: ........ mm
Menge: 0,000 m

**01.03.36 Zulage Zwischenstück bei Fenster neben- / übereinander**
Zulage zur Vorposition für das Liefern und Montieren
eines Zwischenstückes bei Anordnung der Fenster
nebeneinander / übereinander.
Anordnung:  .....................
Blendrahmenabstand: .............. mm
Fenstertyp/Größe:  .....................
Die Vorgaben des Fensterherstellers sind zu beachten!
Menge: 0,000 Stk

**01.03.37 Kamin- bzw. Entlüftungsschachtbekleidung**
Liefern und Montieren von Kamin- bzw. Entlüftungsschachtbekleidungen
aus PREFA Farbaluminiumband.
Anfertigung der Bekleidungen in gefalzter Ausführung
nach örtlichem Aufmaß
bis zur Unterkante der Einmündung.

Farbe: wie Hauptposition
Materialqualität: wie Hauptposition
Materialstärke: 0,70 mm
Größe: .... x .... x .....mm
Menge: 0,000 Stk

**01.03.38 Kamin- bzw. Entlüftungsschachtbekleidung**
Liefern und Montieren von Kamin- bzw.
Entlüftungsschachtbekleidungen
aus PREFA Farbaluminiumband.
Anfertigung der Bekleidungen in gefalzter Ausführung
nach örtlichem Aufmaß
bis zur Unterkante der Einmündung.

Farbe: wie Hauptposition
Materialqualität: wie Hauptposition
Materialstärke: 0,70 mm
Menge: 0,000 m²

**01.03.39 Kaminkopfabdeckung**
Liefern und Montieren von Kaminkopfabdeckungen
aus PREFA Farbaluminiumband
einschließlich Ausschneiden, Aufbördeln und Abdichten der Öffnungen.

Größe: .... x .... mm
Materialstärke: 0,70 mm
Materialqualität: wie Hauptposition
Farbe: wie Hauptposition
Menge: 0,000 Stk

**01.03.40 PREFA Kaminhut**
Liefern und Montieren von PREFA Kaminhüten
einschließlich Kaminstreben und Niro-Schrauben.

Materialstärke: 2 mm
Materialqualität: Al-Legierung, pulverbeschichtet
Farbe: wie Hauptposition

Größe: .... x .... mm
700 x 700 mm, 800 x 800 mm, 1000 x 700 mm, 1100 x 800 mm, 1500 x 800 mm
Menge: 0,000 Stk

**01.03.41 PREFA Dachluke**
Liefern und Montieren von PREFA Dachluken
für Kalt- und Dachbodenräume,
mit Einfassung, Holzrahmen, Anspreizstange mit Federsplint
und 6mm Doppelsteg-Lichtplatte mit Rahmendichtung.
Einschließlich Anarbeiten an die PREFA Dacheindeckung,
Ausschneiden der Durchstiegsöffnung aus der Vollschalung
sowie Befestigen des Holzrahmens.
Die PREFA Verlegerichtlinien sind einzuhalten.

Größe: 595 x 595 mm Innenmaß
Farbe: wie Hauptposition
Menge: 0,000 Stk

**01.03.42 PREFA Einfassung für Velux Dachflächenfenster**
Liefern und Montieren von PREFA Einfassungen
für Velux Dachflächenfenster
einschließlich Anarbeiten an die PREFA Dacheindeckung.
Die PREFA Verlegerichtlinien sind einzuhalten.

Fenster: mit Wärmedämmrahmen
Materialqualität: wie Hauptposition
Farbe: wie Hauptposition

Größe: ....
Standard Größen: CK02 55x78, CK04 55x98, CK06 55x118, FK04 66x98, FK06 66x118, FK08 66x140, MK04 78x98, MK06 78x118, MK08 78x140, MK10 78x160, MK12 78x180, PK04 94x98, PK06 94x118, PK08 94x140, PK10 94x160, SK06 114x118, SK08 114x140, SK10 114x160, UK04 134x98, UK08 134x140, UK10 134x160
Menge: 0,000 Stk

**01.03.43 PREFA Einfassung für Roto Dachflächenfenster**
Liefern und Montieren von PREFA Einfassungen
für Roto Dachflächenfenster
einschließlich Anarbeiten an die PREFA Dacheindeckung.
Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.03.44 PREFA Einfassung für Roto-Q-Serie Dachflächenfenster**
Liefern und Montieren von PREFA Einfassungen
für Roto-Q-Serie Dachflächenfenster
einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.03.45 PREFA Schneestopper für PREFA Dachschindel**
Liefern und Montieren von PREFA Schneestopper
für PREFA Dachschindeln.
Die Bestückung erfolgt immer von der Traufe Richtung First,
die ersten zwei traufseitigen Reihen sind mit
1 Stk. Schneestopper pro Dachschindel zu versehen.
Die Anzahl der Schneestopper erfolgt nach statischer Berechnung.
Die PREFA Verlegerichtlinien sind einzuhalten.

Materialqualität: wie Hauptposition
Farbe: wie Hauptposition
Menge: 0,000 Stk

**01.03.46 PREFA Schneerechensystem**
Liefern und Montieren eines PREFA Schneerechensystemes
einschließlich Befestigungsmaterial und
wenn erforderlich Einbau einer Unterlagsplatte.
Die Anordnung des Schneerechensystems
erfolgt nach statischer Berechnung.
Die PREFA Verlegerichtlinien sind einzuhalten.

Schneerechensystem: 205 x 50 x 300 mm (H x B x T)
mit Fixierschieber, zwei Fußteilen mit Flächendichtung 87 mm Ø außen,
Befestigungsmaterial und Abdeckkappen.
Durchzüge: Einlegeprofil mit Verbindungsmuffen, 3 Stk, 3000 mm lang.
An den Enden sind PREFA Abschlusselemente zu montieren.

Material: Aluminium, pulverbeschichtet
Farbe: wie Hauptposition
Menge: 0,000 m

**01.03.47 Zulage PREFA Eiskrallen (Schneerechensystem)**
PREFA Eiskrallen für das Schneerechensystem,
ca. 4 Stk./lfm.

Material: Aluminium, pulverbeschichtet
Farbe: wie Hauptposition
Menge: 0,000 m

**01.03.48 PREFA Gebirgsschneefangstütze**
Liefern und Montieren einer PREFA Gebirgsschneefangstütze
einschließlich Befestigungsmaterial und
wenn erforderlich Einbau einer Unterlagsplatte.
Die Anordnung der Gebirgsschneefangstütze
erfolgt nach statischer Berechnung.
Die PREFA Verlegerichtlinien sind einzuhalten.

Gebirgsschneefangstütze 300 x 246 mm
mit zwei Fußteilen mit Flächendichtung 87 mm Ø außen,
Befestigungsmaterial und Abdeckkappen.
Durchzüge: Rundholz ca. 140mm Ø

Material: Aluminium, pulverbeschichtet
Farbe: wie Hauptposition
Menge: 0,000 m

**01.03.49 PREFA Sicherheitsdachhaken EN 517B auf Fußteilen**
Liefern und Montieren von PREFA Sicherheitsdachhaken
auf Fußteilen, geprüft nach EN 517B, zulässig für zwei Personen,
bestehend aus zwei Fußteilen mit Flächendichtung 87 mm Ø außen,
Befestigungsmaterial und Abdeckkappen in hellgrau.
Wenn erforderlich Einbau einer Unterlagsplatte.
Die PREFA Verlegerichtlinien sind einzuhalten.

Die Anordnung und Auslegung der Sicherheitsdachhaken
erfolgt nach den Richtlinien der Unfallverhütungsvorschrift
des jeweiligen Landes bzw. nach den gestellten Anforderungen des Gebäudes.

Material: Edelstahl
Farbe: Edelstahl / hellgrau
Menge: 0,000 Stk

**01.03.50 PREFA Sicherheitsdachhaken EN 517B**
Liefern und Montieren von PREFA Sicherheitsdachhaken
als Einzelanschlagspunkt,
geprüft nach EN 517B, zulässig für eine Person
einschließlich Abdeckkappen, Befestigungs- und Dichtungsmaterial.
Wenn erforderlich Einbau einer Unterlagsplatte.
Die PREFA Verlegerichtlinien sind einzuhalten.

Die Anordnung und Auslegung der Dachsicherheitshaken
erfolgt nach den Richtlinien der Unfallverhütungsvorschrift
des jeweiligen Landes bzw. nach den gestellten Anforderungen des Gebäudes.

Material: Stahl verzinkt, pulverbeschichtet
Farbe: wie Hauptposition
Menge: 0,000 Stk

**01.03.51 PREFA Laufsteganlage**
Liefern und Montieren einer PREFA Laufsteganlage,
einschließlich Abdeckkappe, Befestigungs- und Dichtungsmaterial.
Wenn erforderlich Einbau einer Unterlagsplatte.
Die PREFA Verlegerichtlinien sind einzuhalten.

Laufstegstütze: 250 mm, 360 mm (Stützenabstand max. 900 mm)
mit Abdeckkappe, verstellbar für Dachneigungen von 12°- 55°,
jedoch Berücksichtigung der Mindestdachneigung des Dachproduktes.
Laufsteg: 250 x 420/600/800/1200 mm, 360 x 800/1200 mm
mit Befestigungsmaterial und Verbinder für Laufstege.

Material: Stahl verzinkt, pulverbeschichtet
Farbe: wie Hauptposition
Menge: 0,000 m

**01.03.52 PREFA Laufstegstützen (Dachtritte)**
Liefern und Montieren von PREFA Laufstegstützen
als Dachtritte einschließlich Abdeckkappe,
Befestigungs- und Dichtungsmaterial.
Wenn erforderlich Einbau einer Unterlagsplatte.
Die PREFA Verlegerichtlinien sind einzuhalten.

Laufstegstütze: 2 Stk 250 mm oder 2 Stk 360 mm
(Stützenabstand max. 900 mm)
mit Abdeckkappe, verstellbar für Dachneigungen von 12°-55°,
jedoch Berücksichtigung der Mindestdachneigung des Dachproduktes.
Laufsteg: 250 x 420/600/800 mm oder 360 x 800 mm mit Befestigungsmaterial.
Material: Stahl verzinkt, pulverbeschichtet
Farbe: wie Hauptposition
Menge: 0,000 Stk

**01.03.53 PREFA Einzeltritt**
Liefern und Montieren von PREFA Einzeltritten,
bestehend aus zwei Fußteilen mit Flächendichtung 87 mm Ø außen,
Befestigungsmaterial und Abdeckkappen,
verstellbar für Dachneigungen von 12°- 60°,
jedoch Berücksichtigung der Mindestdachneigung des Dachproduktes.
Die PREFA Verlegerichtlinien sind einzuhalten.

Material: Aluminium, pulverbeschichtet
Farbe: wie Hauptposition
Menge: 0,000 Stk

**01.03.54 PREFA Montagesystem PS.13**
Liefern und Montieren des PREFA Montagesystems PS.13,
dachparallel, auf vorhandener Unterkonstruktion.
Das PS. 13 Montagesystem ist an die regionalen Wind- und Schneelasten anzupassen.
Eine geplante PV-Anlage bzw. Solar-Anlage ist auf der Dachfläche so anzuordnen,
dass die Wirksamkeit des Schneefanges nicht beeinträchtigt wird!
Wenn erforderlich, sind Unterlagsplatten entsprechend der Sparrenlage einzukalkulieren.

PREFA Montagesystem bestehend aus:

xxx Stk ... PREFA Solarhalter Vario/Fix (Sparren)
xxx Stk ... PREFA Solarhalter Vario/Fix (Schalung)
xxx Stk ... PREFA Solarhalter Sunny
xxx Stk ... PREFA Spezialklebeset
xxx Stk ... PREFA Solarhalter inkl. Abdeckkappe

xxx Stk ... PREFA Profilschiene
xxx Stk ... PREFA Profilschienenverbinder
xxx Stk ... PREFA Profilschienenverbinder
xxx Stk ... PREFA Kabelclip
xxx Stk ... PREFA Modulanbindung Mittelklemme 30-50mm
xxx Stk ... PREFA Modulanbindung Endklemme 30-50mm

xxx Stk ... PREFA Kreuzverbinder Sunny
xxx Stk ... PREFA Kreuzverbinder Solarhalter

xxx Stk ... PREFA Kreuz/Erdungsklemme
xxx Stk ... PREFA Modulabsturzsicherung
xxx Stk ... PREFA Profilschienenanbindung
xxx Stk ... PREFA Solarluke

Die PREFA Verlegerichtlinien sowie die Verlegerichtlinien der Modulhersteller sind einzuhalten.
Menge: 0,000 psch

**01.03.55 PREFA Solarhalter**
Liefern und Montieren von PREFA Solarhaltern als Befestigungspunkt
von Solaranlagen auf PREFA Dächern
einschließlich Abdeckkappe, Befestigungs- und Dichtungsmaterial.
Wenn erforderlich Einbau einer Unterlagsplatte.
Anzahl und Stützweiten laut statischer Berechnung.
Die PREFA Verlegerichtlinien sind einzuhalten.

Größe: 63 x 260 mm
Materialstärke: 5 mm
Material: Aluminium
Farbe: wie Hauptposition, pulverbeschichtet
Menge: 0,000 Stk

**01.03.56 PREFA Solarhalter Vario/Fix**
Liefern und Montieren von PREFA Solarhaltern Vario oder Fix
als Befestigungspunkt von Solaranlagen auf PREFA Dächern
einschließlich Befestigungsmaterial.
Wenn erforderlich Einbau einer Unterlagsplatte.
Anzahl und Stützweiten laut statischer Berechnung.
Die PREFA Verlegerichtlinien sind einzuhalten.

Material: Aluminium
Farbe: anthrazit
Menge: 0,000 Stk

**01.03.57 PREFA Solarhalter Sunny**
Liefern und Montieren von PREFA Sunny Solarhaltern
als Befestigungspunkt von Solaranlagen auf PREFA Dächern
einschließlich PREFA Spezialkleber zur Einbindung der Abdeckung.
Wenn erforderlich Einbau einer Unterlagsplatte.
Anzahl und Stützweiten laut statischer Berechnung.
Die PREFA Verlegerichtlinien sind einzuhalten.

Befestigungsschraube: STS M12 350mm, blank
Abdeckung:
Farbe: zinkgrau, pulverbeschichtet
Material: Aluminium 1,20 mm
Menge: 0,000 Stk

**01.03.58 PREFA Solarluke**
Liefern und Montieren von PREFA Solarluken
zur fachgerechten Einführung von PV-Leitungen bei PREFA Dächern
einschließlich PREFA Spezialkleber zur Einbindung in die Dacheindeckung.

PREFA Solarluke:
inkl. Rohrmanschette und Montageschablone
Durchführungen: 2 x 10mm, 1 x 32-35mm
Innendurchmesser: 26,5mm
Außendurchmesser: 32,8mm
Farbe: Standard nach gültiger PREFA Farbkarte
Menge: 0,000 Stk

**01.03.59 PREFA Unterlagsplatte**
Liefern und Montieren von PREFA Unterlagsplatten
einschließlich fachgerechtem Einbinden
in die PREFA Dacheindeckung.

Farbe: wie Hauptposition,
Materialqualität: wie Hauptposition,
Materialstärke: 0,70 mm,

Größe: 540x125mm
Menge: 0,000 Stk

**01.03.60 Gesimsabdeckung aus PREFA Farbaluminiumband**
Liefern und Montieren von Gesimsabdeckungen
aus PREFA Farbaluminiumband
einschließlich Saumstreifen und Befestigungsmaterial,
inklusive aller Ecken, An- und Abschlüsse.
Die Einzelstücke sind fachgerecht zu verbinden.

Zuschnitt: .... mm
Abkantung: .... Stk
Materialstärke: 0,70 mm
Materialqualität: wie Hauptposition
Farbe: wie Hauptposition
Menge: 0,000 m

**01.03.61 Winkelsaumabdeckung aus PREFA Farbaluminiumband**
Liefern und Montieren von Winkelsaumabdeckungen
aus PREFA Farbaluminiumband
einschließlich Saumstreifen und Befestigungsmaterial,
inklusive aller Ecken, An- und Abschlüsse.
Die Einzelstücke sind fachgerecht zu verbinden.

Zuschnitt: .... mm
Abkantung: .... Stk
Materialstärke: 0,70 mm
Materialqualität: wie Hauptposition
Farbe: wie Hauptposition
Menge: 0,000 m

**01.03.62 Attikaabdeckung aus PREFA Farbaluminiumband**
Liefern und Montieren von Attikaabdeckungen
aus PREFA Farbaluminiumband
einschließlich Haftstreifen und Befestigungsmaterial,
inklusive aller Ecken, An- und Abschlüsse.
Die Einzelstücke sind fachgerecht zu verbinden.

Zuschnitt: .... mm
Abkantung: .... Stk
Materialstärke: 0,70 mm
Materialqualität: wie Hauptposition
Farbe: wie Hauptposition

Verbindungsarten:
Stehfalz, Hakenfalz, Überschubleiste oder Unterlagswellblech
Ausführung: ........
Menge: 0,000 m

**01.03.63 Attikaabdeckung inkl. Wandentlüftung aus PREFA Farbaluminiumband**
Liefern und Montieren von Attikaabdeckungen
aus PREFA Farbaluminiumband,
inklusive Wandlüfter,
einschließlich Haftstreifen und Befestigungsmaterial.
Die einzelnen Elemente sind fachgerecht zu verbinden.
Die Anschlüsse an Grate, Kehlen, Ortgänge, Wände etc. sind einzukalkulieren.

Farbe: wie Hauptposition
Materialqualität: wie Hauptposition
Materialstärke: wie Hauptposition

Brustblech:
Zuschnitt: .... mm
Abkantung: .... Stk
Materialstärke: wie Hauptposition
Materialqualität: wie Hauptposition
Farbe: wie Hauptposition

Attikaabdeckung:
Zuschnitt: .... mm
Abkantung: .... Stk
Materialstärke: 0,70 mm
Materialqualität: wie Hauptposition
Farbe: wie Hauptposition

Haftstreifen:
Materialstärke: mind. 1 mm
Zuschnitt: bis 200 mm
Abkantung: 2 Stk

Lochblech: Rundlochung Ø 5 mm
Materialstärke: 0,7 mm
Zuschnitt: bis 150 mm
Abkantung: bis 2 Stk

Verbindungsarten:
Stehfalz, Hakenfalz, Überschubleiste oder Unterlagswellblech
Ausführung: ........
Menge: 0,000 m

**01.03.64 Zulage Attika in Segmente**
Zulage zur Vorposition Attika für den Mehraufwand
bei einer Ausführung der Attika in Segmenten.
Menge: 0,000 m

**01.03.65 Zulage Attika gerundet**
Zulage zur Vorpostion Attika für den Mehraufwand
bei einer gerundeten Ausführung der Attika.
Radius: .....................
Menge: 0,000 m

**01.03.66 Wandbekleidung**
Liefern und Montieren von Wandbekleidungen
(Gauben-, Giebel-, und Stirnseiten)
mit PREFA Dachschindeln oder PREFA Farbaluminiumband (Winkelstehfalz).
Ausführung: .......................

Materialstärke: wie Hauptposition
Materialqualität: wie Hauptposition
Farbe: wie Hauptposition

einschließlich Anarbeiten an die PREFA Dacheindeckung
sowie aller Ecken, An- und Abschlüsse.
Menge: 0,000 m²

#### Bereich 01.04 PREFA Dachschindel DS.19

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.04.1 Trennlage erhöht regensicher**
Liefern und Montieren einer nahtselbstklebenden Polymerbitumen-Trennlage/Vordeckbahn,
bei Anforderungen erhöhter Regensicherheit

Die Herstellerrichtlinien sind einzuhalten.

Angebotenes Erzeugnis: ........
Menge: 0,000 m²

**01.04.2 Trennlage regensicher**
Liefern und Montieren einer nahtselbstklebenden Polymerbitumen-Trennlage/Vordeckbahn.
Die Eigenschaften der Trennlage richten sich nach den Anforderungen.
Die Herstellerrichtlinien sind einzuhalten.

Angebotenes Erzeugnis: ................
Menge: 0,000 m²

**01.04.3 Dacheindeckung mit PREFA Dachschindeln DS.19**
Liefern und Montieren einer Aluminium Dacheindeckung
mit PREFA Dachschindeln DS.19
einschließlich PREFA Befestigungsmaterial
(verdeckte Befestigung mittels Patenthafte und Rillennägel, 8 Stk/m²),
auf Vollschalung, mind. 24 mm dick
mit geeigneter Trennlage
als hinterlüftete Konstruktion.
Die PREFA Verlegerichtlinien sind einzuhalten.

Verlegung: 1/3 Teilung
Mindestdachneigung: 17°

Größe: 480 x 262 mm in verlegter Dachfläche (8 Stk/m²)
Materialdicke: 0,70 mm
Gewicht: 2,75 kg/m²
Material: Aluminium (vollständig recycelbar)
Legierung: EN AW 3005 oder EN AW 3105 gemäß EN 573-3
Vorderseite: P.10 Einbrennlackierung
Farbe: ........
(Standard nach gültiger PREFA Farbkarte)
Rückseite: Schutzlack
Oberfläche: stucco oder glatt
Brandverhaltensklasse: A1 gemäß EN 13501-1
Verhalten bei Beanspruchung durch Feuer von außen: ohne Prüfung entsprechend gemäß EN 13501-5 bzw. Entscheidung 2000/553/EG
Umwelt-Produktdeklaration nach ISO 14025 und EN 15804: EPD-GDA-20130260-IBG1-DE
Referenz-Nutzungsdauer laut Umweltproduktdeklaration: ≥ 70 Jahre
Bei dem Verwendungszweck von Kaltumformten Aluminiumblechen entsprechender Nutzung sind keine Wirkungsbeziehungen bzgl. Umwelt und Gesundheit bekannt.
Menge: 0,000 m²

**01.04.4 PREFA Saumstreifen (Traufstreifen)**
Liefern und Montieren von PREFA Saumstreifen
einschließlich Befestigungsmaterial sowie
Anarbeiten an die PREFA Dacheindeckung.
Die PREFA Verlegerichtlinien sind einzuhalten.

Größe: 1800 x 158 mm
Materialstärke: 1,0 mm
Materialqualität: Aluminium
Menge: 0,000 m

**01.04.5 PREFA Vogelschutzgitter zur Be- und Entlüftung**
Liefern und Montieren von PREFA Vogelschutzgittern
mit Rundlochung, zur Be- und Entlüftung und zum Vogelschutz
der Belüftungsebene einschließlich Befestigungsmaterial.

Zuschnitt: 125 mm
Abkantung: nach Erfordernis
Länge: 2000 mm
Materialstärke: 0,70 mm
Material: Aluminium
Rundlochung: Ø 5 mm
Menge: 0,000 m

**01.04.6 Dachknick (Mansarde)**
Ausbildung eines Dachknickes eines Mansardendaches
einschließlich Aluminiumkantteil und Saumstreifen
sowie Anarbeiten an die PREFA Dacheindeckung.

Dachübergang von ....° auf ....°
Menge: 0,000 m

**01.04.7 Dachknick**
Ausbildung eines Dachknickes aus einer Übergangsverblechung
mit PREFA Farbaluminiumband einschließlich Befestigungsmaterial
sowie Anarbeiten an die PREFA Dacheindeckung.

Dachübergang von ....° auf ....°
Menge: 0,000 m

**01.04.8 PREFA Sicherheitskehle (werkseitig hergestellt)**
Liefern und Montieren von PREFA Sicherheitskehlen mit Zusatzfalz
einschließlich Befestigungsmaterial und Anarbeiten
aller Anschlüsse zur PREFA Dacheindeckung.
Die Einzelstücke sind fachgerecht zu verbinden.

Zuschnitt: 708 mm
Abkantung: 8 Stk
Materialstärke: wie Hauptposition
Materialqualität: wie Hauptposition
Farbe: wie Hauptposition
Menge: 0,000 m

**01.04.9 Kehlenausbildung aus PREFA Farbaluminiumband**
Liefern und Montieren von Kehlblechen
aus PREFA Farbaluminiumband
einschließlich Befestigungsmaterial sowie
Anarbeiten der Anschlüsse zur PREFA Dacheindeckung.
Die Einzelstücke sind fachgerecht zu verbinden.

Zuschnitt: .... mm
Abkantung: .... Stk
Materialstärke: wie Hauptposition
Materialqualität: wie Hauptposition
Farbe: wie Hauptposition
Menge: 0,000 m

**01.04.10 Kehlausbildung vertieft aus PREFA Farbaluminiumband**
Liefern und Montieren einer vertieften Kehlausbildung
als Kehlrinne aus PREFA Farbaluminiumband,
auf vorhandener, tiefergelegten Unterkonstruktion
einschließlich Befestigungsmaterial und Anarbeiten
der Anschlüsse zur PREFA Dacheindeckung sowie
Aufbringen einer Vordeckbahn als zusätzliche Rückstausicherung.
Die Einzelstücke sind fachgerecht zu verbinden.

Zuschnitt: .... mm,
Abkantung: bis 5 Stk
Materialstärke: wie Hauptposition
Materialqualität: wie Hauptposition
Farbe: wie Hauptposition
Menge: 0,000 m

**01.04.11 Kehlenausbildung (Kurvenkehlen)**
Liefern und Montieren einer runden bzw. gefalteten Kehlenausbildung
bei Rundgauben aus PREFA Farbaluminiumband.
Die Einzelstücke sind fachgerecht zu verbinden
einschließlich Befestigungsmaterial und Anarbeiten
der Anschlüsse zur PREFA Dacheindeckung.

Gaubenbreite: .... mm
Stichhöhe: .... mm
Hauptdachneigung: .... °
Materialstärke: wie Hauptposition
Farbe: wie Hauptposition
Materialqualität: wie Hauptposition
Menge: 0,000 m

**01.04.12 Kehlensattel (Kurvenkehlen)**
Liefern und Montieren eines Kehlsattels
aus PREFA Farbaluminiumband,
einschließlich Befestigungsmaterial sowie
Anarbeiten an die PREFA Dacheindeckung.
Materialdicke: wie Hauptposition
Farbe: wie Hauptposition
Materialqualität: wie Hauptposition
Menge: 0,000 m

**01.04.13 PREFA Ortgangstreifen (werkseitig hergestellt)**
Liefern und Montieren von PREFA Ortgangstreifen
mit Haftstreifen
einschließlich Befestigungsmaterial sowie
Anarbeiten an die PREFA Dacheindeckung.
Die Einzelstücke sind fachgerecht zu verbinden.
Die PREFA Verlegerichtlinien sind einzuhalten.

Ortgangstreifen:
Zuschnitt: 2000 x 95 mm
Abkantung: 4 Stk
Materialstärke: 0,70 mm

Haftstreifen:
Zuschnitt: 2000 x 70 mm
Abkantung: 2 Stk
Materialstärke: 1,0 mm

Materialqualität: wie Hauptposition
Farbe: wie Hauptposition
Menge: 0,000 m

**01.04.14 Ortgangstreifen aus PREFA Farbaluminiumband**
Liefern und Montieren von Ortgangstreifen
aus PREFA Farbaluminiumband
einschließlich Befestigungsmaterial sowie
Anarbeiten an die PREFA Dacheindeckung.
Die Einzelstücke sind fachgerecht zu verbinden.

Ortgangstreifen:
Zuschnitt: .... mm
Abkantung: .... Stk
Materialstärke: 0,70 mm

Haftstreifen:
Zuschnitt: .... mm
Abkantung: .... Stk
Materialstärke: mind. 1,0 mm

Materialqualität: wie Hauptposition
Farbe: wie Hauptposition
Menge: 0,000 m

**01.04.15 Ortgangausbildung vertieft aus PREFA Farbaluminiumband**
Liefern und Montieren einer vertieften Ortgangausbildung
als Kehlrinne aus PREFA Farbaluminiumband
auf bauseits vorhandener, tiefergelegten Unterkonstruktion.
Die Einzelstücke sind fachgerecht zu verbinden,
inklusive Haftstreifen, Aufbringen einer Vordeckbahn
als zusätzliche Rückstausicherung sowie Anarbeiten
an die PREFA Dacheindeckung.

Farbe: wie Hauptposition
Materialqualität: wie Hauptposition
Materialstärke: wie Hauptposition

Vertiefter Ortgang:
Zuschnitt:  .............. mm
Abkantung: 6 Stk

Ortgangstreifen:
Zuschnitt: .... mm
Abkantung: .... Stk
Materialstärke: 0,70 mm

Haftstreifen:
Zuschnitt: .... mm
Abkantung: .... Stk
Materialstärke: mind. 1,0 mm
Menge: 0,000 m

**01.04.16 seitlicher Wandanschluss aus PREFA Farbaluminiumband**
Liefern und Montieren von Anschlussblechen
aus PREFA Farbaluminiumband
für den seitlichen Wandanschluss
einschließlich Befestigungsmaterial sowie
Anarbeiten der Anschlüsse zur PREFA Dacheindeckung.
Die Einzelstücke sind fachgerecht zu verbinden.

Zuschnitt: .... mm
Abkantung: .... Stk
Materialstärke: wie Hauptposition
Materialqualität: wie Hauptposition
Farbe: wie Hauptposition
Menge: 0,000 m

**01.04.17 Wandanschluss aus PREFA Farbaluminiumband belüftet**
Liefern und Montieren von Wandanschluss mit Entlüftung
auf vorhandener Unterkonstruktion
aus PREFA Farbaluminiumband,
einschließlich Haftstreifen, Lochblech und Befestigungsmaterial
sowie aller An- und Abschlüsse.

Farbe: wie Hauptposition
Materialqualität: wie Hauptposition
Materialstärke: wie Hauptposition

Brustblech:
Zuschnitt: .... mm
Abkantung: .... Stk
Materialstärke: wie Hauptposition
Materialqualität: wie Hauptposition
Farbe: wie Hauptposition

Haftstreifen:
Materialstärke: mind. 1 mm
Zuschnitt: bis 200 mm
Abkantung: 2 Stk

Abdeckung:
Materialstärke: 0,7 mm
Zuschnitt: bis 500 mm
Abkantung: 4 Stk

Lochblech: Rundlochung Ø 5 mm
Materialstärke: 0,7 mm
Zuschnitt: bis 150 mm
Abkantung: bis 2 Stk
Menge: 0,000 m

**01.04.18 Kappleiste aus PREFA Farbaluminiumband**
Liefern und Montieren von Kappleisten
aus PREFA Farbaluminiumband
einschließlich Befestigungsmaterial
(wenn erforderlich Dübelbefestigung)
sowie Abdichten mit einer dauerelastischen Dichtungsmasse
und Einlegen von Distanzhaltern bei Vollwärmeschutz.
Die Einzelstücke sind fachgerecht zu verbinden.

Zuschnitt: .... mm
Abkantung: bis 6 Stk
Materialstärke: 0,70 mm
Materialqualität: wie Hauptposition
Farbe: wie Hauptposition
Menge: 0,000 m

**01.04.19 Mauerputzleisten aus PREFA Farbaluminiumband**
Liefern und Montieren von Mauerputzleisten
aus PREFA Farbaluminiumband
einschließlich Befestigungsmaterial
(wenn erforderlich Dübelbefestigung).
Die Einzelstücke sind fachgerecht zu verbinden.

Zuschnitt: .... mm
Abkantung: bis 4 Stk
Materialstärke: 0,70 mm
Materialqualität: wie Hauptposition
Farbe: wie Hauptposition
Menge: 0,000 m

**01.04.20 Brustblech aus PREFA Farbaluminiumband**
Liefern und Montieren von Brustblechen
aus PREFA Farbaluminiumband
zu firstseitigen Anschlüssen an Dacheinbauten
einschließlich Befestigungsmaterial sowie
Anarbeiten an die PREFA Dacheindeckung.
Die Einzelstücke sind fachgerecht zu verbinden.

Zuschnitt: .... mm
Abkantung: .... Stk
Materialstärke: wie Hauptposition
Materialqualität: wie Hauptposition
Farbe: wie Hauptposition
Menge: 0,000 m

**01.04.21 PREFA Jetlüfter (First-/Gratentlüfter), selbsttragend**
Liefern und Montieren von PREFA Jetlüfter
selbsttragend, halbrund geformt, zur Entlüftung von Belüftungsebenen
einschließlich Befestigungsmaterial
(NIRO-Schrauben 4,5/60 mm mit Dichtscheibe)
sowie Anarbeiten an die PREFA Dacheindeckung.
Die PREFA Verlegerichtlinien sind einzuhalten.

Stücklängen: 3000/ 1200 mm
Lüftungsquerschnitt: 250 cm²/ lfm
Materialstärke: 1,00 mm
Materialqualität: wie Hauptposition
Farbe: wie Hauptposition
Menge: 0,000 m

**01.04.22 PREFA Jetlüfter Anfangs/Endstück**
Liefern und Montieren von PREFA Jetlüfter Anfangs/Endstück,
halbrund geformt, gerade geschnitten,
einschließlich Befestigungsmaterial sowie
Anarbeiten an den Jetlüfter.
Die PREFA Verlegerichtlinien sind einzuhalten.

Materialstärke: 1,00 mm
Materialqualität: wie Hauptposition
Farbe: wie Hauptposition
Menge: 0,000 Stk

**01.04.23 PREFA Grat-/Firstreiter, unbelüftet**
Liefern und Montieren von PREFA Grat-/Firstreiter
halbrund geformt, mit eingeprägter Sicke
auf vorhandener Holzlatte
einschließlich Befestigungsmaterial
(NIRO-Schrauben 4,5/45 mm mit Dichtscheibe)
und Anarbeiten der PREFA Dacheindeckung
an die First- oder Gratlatte.
Die PREFA Verlegerichtlinien sind einzuhalten.

Hinweis für Dächer mit belüfteten Dachkonstruktionen:
Die Lattung der Belüftungsebene ist am Grat ausreichend zurückzuschneiden, um eine Belüftung zum First zu gewährleisten. Ausführung gemäß Vorgabe des Architekten.

Länge: 500 mm
Materialstärke: 1,00 mm
Materialqualität: wie Hauptposition
Farbe: wie Hauptposition
Menge: 0,000 m

**01.04.24 PREFA Grat-/Firstreiter Anfangs/Endstück (Viertelkugel)**
Liefern und Montieren von PREFA Grat-/Firstreiter Anfangs/Endstück,
(Viertelkugel) einschließlich Befestigungsmaterial
sowie Anarbeiten an den Gratreiter.
Die PREFA Verlegerichtlinien sind einzuhalten.

Materialstärke: 1,50 mm
Materialqualität: wie Hauptposition
Farbe: wie Hauptposition
Menge: 0,000 Stk

**01.04.25 First- und Gratausbildung aus PREFA Farbaluminiumband**
Liefern und Montieren von First- /Gratausbildungen unbelüftet, mit Holzprofilleiste und Abdeckprofil aus PREFA Farbaluminiumband.
Die Eindeckung ist beidseitig aufzustellen und nach Erfordernis mit einer Rückkantung zu versehen, einschließlich Haftstreifen und Einhängen der Gratabdeckung.
Das Anarbeiten an die PREFA Dacheindeckung,
inkl. An- und Abschlüsse ist einzukalkulieren.
Die aktuell gültigen Klempnerfachregeln sind zu berücksichtigen.

Hinweis für Dächer mit belüfteten Dachkonstruktionen:
Die Lattung der Belüftungsebene ist am Grat ausreichend zurückzuschneiden, um eine Belüftung zum First zu gewährleisten. Ausführung gemäß Vorgabe des Architekten.

Gratabdeckung:
Zuschnitt: .... mm
Abkantung: .... Stk
Materialdicke: 0,70 mm
Materialqualität: wie Hauptposition
Farbe: wie Hauptposition
Menge: 0,000 m

**01.04.26 Pultdachabschluss aus PREFA Farbaluminiumband**
Liefern und Montieren von Pultdachabschlüssen
aus PREFA Farbaluminiumband
einschließlich Befestigungsmaterial,
Haftstreifen und Lochblech sowie
Anarbeiten an die PREFA Dacheindeckung.
Die Einzelstücke sind fachgerecht zu verbinden.

Abdeckprofil:
Zuschnitt: .... mm
Abkantung: .... Stk
Materialstärke: wie Hauptposition
Farbe: wie Hauptposition
Menge: 0,000 m

**01.04.27 Ausbildung eines Pyramiedenabschluss**
Liefern und Montieren eines Pyramiedenabschlusses
aus PREFA Farbaluminiumband,
einschließlich Befestigungsmaterial, Lochblech,
und Anarbeiten an die PREFA Dacheindeckung.

Abmessung: ........... x ........... mm
Materialdicke: wie Hauptposition
Materialqualität: wie Hauptposition
Farbe: wie Hauptposition
Menge: 0,000 Stk

**01.04.28 PREFA Froschmaullukenhaube**
Liefern und Montieren von PREFA Froschmaullukenhauben
für die Be- und Entlüftung der Hinterlüftungsebene,
mit tiefgezogenem Oberteil und Perforierung,
Einbau mittels Niet- bzw. Klebeverbindung,
inklusive Ausschneiden der erforderlichen Öffnungen
aus Dacheindeckung und Schalung.

Lüftungsquerschnitt: ca. 30 cm²
Materialdicke: 1,20 mm
Materialqualität: wie Hauptposition
Farbe: wie Hauptposition
Menge: 0,000 Stk

**01.04.29 PREFA Einfassungsplatte für Dachschindel DS.19**
Liefern und Montieren von PREFA Einfassungsplatten
für Rohrdurchführungen einschließlich Ausschneiden der Öffnung
aus der Schalung und Einarbeiten in die PREFA Dacheindeckung.
Die PREFA Verlegerichtlinien sind einzuhalten.

Rohrdurchführungen: 80 bis 125 mm Ø
Dachneigung: 17° - 52°
Materialstärke: wie Hauptpositon
Materialqualität: wie Hauptposition
Farbe: wie Hauptposition
Menge: 0,000 Stk

**01.04.30 PREFA Universaleinfassung 2-teilig**
Liefern und Montieren von PREFA Universaleinfassungen 2-teilig
(z.B. für Antenneneinfassung)
einschließlich Einarbeiten in die PREFA Dacheindeckung.
Die PREFA Verlegerichtlinien sind einzuhalten.

Rohrdurchführungen: 40 bis 120 mm Ø
Dachneigung: 17° - 52°
Materialstärke: 0,70 mm
Materialqualität: wie Hauptposition
Farbe: wie Hauptposition
Menge: 0,000 Stk

**01.04.31 PREFA Entlüftungsrohr**
Liefern und Montieren von PREFA Entlüftungsrohr mit Abdeckhut
einschließlich Einbau in die Einfassungsplatte
und Abdichten der Rohrrosette.
Die PREFA Verlegerichtlinien sind einzuhalten.

Gesamthöhe: 380 mm
Durchmesser: 100 mm Ø, 120 mm Ø
Materialstärke: 1,00 mm
Materialqualität: wie Hauptposition
Farbe: wie Hauptposition
Menge: 0,000 Stk

**01.04.32 PREFA Faltmanschette**
Liefern und Montieren von PREFA Faltmanschetten
aus dauerelastischem EPDM zur Einbindung
von runden Dachdurchführungen im Unterdach.
Die PREFA Verlegerichtlinien sind einzuhalten.

Durchmesser: 100 - 130 mm Ø
Menge: 0,000 Stk

**01.04.33 Fenster- /Wasserrutsche aus PREFA Farbaluminiumband**
Liefern und Montieren von Fenster- /Wasserrutschen
aus PREFA Farbaluminiumband
mit beidseitigem Steh- und Wasserfalz
einschließlich Befestigungsmaterial sowie
Anarbeiten der Anschlüsse zur PREFA Dacheindeckung.

Abmessung: .... x .... mm
Materialstärke: wie Hauptposition
Materialqualität: wie Hauptposition
Farbe: wie Hauptposition
Menge: 0,000 Stk

**01.04.34 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Größe: .... x .... mm
Menge: 0,000 Stk

**01.04.35 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Zuschnitt: ........ mm
Menge: 0,000 m

**01.04.36 Zulage Zwischenstück bei Fenster neben- / übereinander**
Zulage zur Vorposition für das Liefern und Montieren
eines Zwischenstückes bei Anordnung der Fenster
nebeneinander / übereinander.
Anordnung:  .....................
Blendrahmenabstand: .............. mm
Fenstertyp/Größe:  .....................
Die Vorgaben des Fensterherstellers sind zu beachten!
Menge: 0,000 Stk

**01.04.37 Kamin- bzw. Entlüftungsschachtbekleidung**
Liefern und Montieren von Kamin- bzw. Entlüftungsschachtbekleidungen
aus PREFA Farbaluminiumband.
Anfertigung der Bekleidungen in gefalzter Ausführung
nach örtlichem Aufmaß
bis zur Unterkante der Einmündung.

Farbe: wie Hauptposition
Materialqualität: wie Hauptposition
Materialstärke: 0,70 mm
Größe: .... x .... x .... mm
Menge: 0,000 Stk

**01.04.38 Kamin- bzw. Entlüftungsschachtbekleidung**
Liefern und Montieren von Kamin- bzw.
Entlüftungsschachtbekleidungen
aus PREFA Farbaluminiumband.
Anfertigung der Bekleidungen in gefalzter Ausführung
nach örtlichem Aufmaß
bis zur Unterkante der Einmündung.

Farbe: wie Hauptposition
Materialqualität: wie Hauptposition
Materialstärke: 0,70 mm
Menge: 0,000 m²

**01.04.39 Kaminkopfabdeckung**
Liefern und Montieren von Kaminkopfabdeckungen
aus PREFA Farbaluminiumband
einschließlich Ausschneiden, Aufbördeln und Abdichten der Öffnungen.

Größe: .... x .... mm
Materialstärke: 0,70 mm
Materialqualität: wie Hauptposition
Farbe: wie Hauptposition
Menge: 0,000 Stk

**01.04.40 PREFA Kaminhut**
Liefern und Montieren von PREFA Kaminhüten
einschließlich Kaminstreben und Niro-Schrauben.

Materialstärke: 2 mm
Materialqualität: Al-Legierung, pulverbeschichtet
Farbe: wie Hauptposition

Größe: .... x .... mm
700 x 700 mm, 800 x 800 mm, 1000 x 700 mm, 1100 x 800 mm, 1500 x 800 mm
Menge: 0,000 Stk

**01.04.41 PREFA Dachluke**
Liefern und Montieren von PREFA Dachluken
für Kalt- und Dachbodenräume,
mit Einfassung, Holzrahmen, Anspreizstange mit Federsplint
und 6mm Doppelsteg-Lichtplatte mit Rahmendichtung.
Einschließlich Anarbeiten an die PREFA Dacheindeckung,
Ausschneiden der Durchstiegsöffnung aus der Vollschalung
sowie Befestigen des Holzrahmens.
Die PREFA Verlegerichtlinien sind einzuhalten.

Größe: 595 x 595 mm Innenmaß
Farbe: wie Hauptposition
Menge: 0,000 Stk

**01.04.42 PREFA Einfassung für Velux Dachflächenfenster**
Liefern und Montieren von PREFA Einfassungen
für Velux Dachflächenfenster
einschließlich Anarbeiten an die PREFA Dacheindeckung.
Die PREFA Verlegerichtlinien sind einzuhalten.

Fenster: mit Wärmedämmrahmen
Materialqualität: wie Hauptposition
Farbe: wie Hauptposition

Größe: ....
Standard Größen: CK02 55x78, CK04 55x98, CK06 55x118, FK04 66x98, FK06 66x118, FK08 66x140, MK04 78x98, MK06 78x118, MK08 78x140, MK10 78x160, MK12 78x180, PK04 94x98, PK06 94x118, PK08 94x140, PK10 94x160, SK06 114x118, SK08 114x140, SK10 114x160, UK04 134x98, UK08 134x140, UK10 134x160
Menge: 0,000 Stk

**01.04.43 PREFA Einfassung für Roto Dachflächenfenster**
Liefern und Montieren von PREFA Einfassungen
für Roto Dachflächenfenster
einschließlich Anarbeiten an die PREFA Dacheindeckung.
Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.04.44 PREFA Einfassung für Roto-Q-Serie Dachflächenfenster**
Liefern und Montieren von PREFA Einfassungen
für Roto-Q-Serie Dachflächenfenster
einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.04.45 PREFA Schneestopper für PREFA Dachschindel DS.19**
Liefern und Montieren von PREFA Schneestopper
für PREFA Dachschindeln DS.19.
Die Bestückung erfolgt immer von der Traufe Richtung First.
Die ersten zwei traufseitigen Reihen sind mit
1 Stk. Schneestopper pro Dachschindel DS.19 zu versehen.
Die Anzahl der Schneestopper erfolgt nach statischer Berechnung.
Die PREFA Verlegerichtlinien sind einzuhalten.

Materialqualität: wie Hauptposition
Farbe: wie Hauptposition
Menge: 0,000 Stk

**01.04.46 PREFA Schneerechensystem**
Liefern und Montieren eines PREFA Schneerechensystemes
einschließlich Befestigungsmaterial und
wenn erforderlich Einbau einer Unterlagsplatte.
Die Anordnung des Schneerechensystems
erfolgt nach statischer Berechnung.
Die PREFA Verlegerichtlinien sind einzuhalten.

Schneerechensystem: 205 x 50 x 300 mm (H x B x T)
mit Fixierschieber, zwei Fußteilen mit Flächendichtung 87 mm Ø außen,
Befestigungsmaterial und Abdeckkappen.
Durchzüge: Einlegeprofil mit Verbindungsmuffen, 3 Stk, 3000 mm lang.
An den Enden sind PREFA Abschlusselemente zu montieren.

Material: Aluminium, pulverbeschichtet
Farbe: wie Hauptposition
Menge: 0,000 m

**01.04.47 Zulage PREFA Eiskrallen (Schneerechensystem)**
PREFA Eiskrallen für das Schneerechensystem,
ca. 4 Stk./lfm.

Material: Aluminium, pulverbeschichtet
Farbe: wie Hauptposition
Menge: 0,000 m

**01.04.48 PREFA Gebirgsschneefangstütze**
Liefern und Montieren einer PREFA Gebirgsschneefangstütze
einschließlich Befestigungsmaterial und
wenn erforderlich Einbau einer Unterlagsplatte.
Die Anordnung der Gebirgsschneefangstütze
erfolgt nach statischer Berechnung.
Die PREFA Verlegerichtlinien sind einzuhalten.

Gebirgsschneefangstütze 300 x 246 mm
mit zwei Fußteilen mit Flächendichtung 87 mm Ø außen,
Befestigungsmaterial und Abdeckkappen.
Durchzüge: Rundholz ca. 140mm Ø

Material: Aluminium, pulverbeschichtet
Farbe: wie Hauptposition
Menge: 0,000 m

**01.04.49 PREFA Sicherheitsdachhaken EN 517B auf Fußteilen**
Liefern und Montieren von PREFA Sicherheitsdachhaken
auf Fußteilen, geprüft nach EN 517B, zulässig für zwei Personen,
bestehend aus zwei Fußteilen mit Flächendichtung 87 mm Ø außen,
Befestigungsmaterial und Abdeckkappen in hellgrau.
Wenn erforderlich Einbau einer Unterlagsplatte.
Die PREFA Verlegerichtlinien sind einzuhalten.

Die Anordnung und Auslegung der Sicherheitsdachhaken
erfolgt nach den Richtlinien der Unfallverhütungsvorschrift
des jeweiligen Landes bzw. nach den gestellten Anforderungen des Gebäudes.

Material: Edelstahl
Farbe: Edelstahl / hellgrau
Menge: 0,000 Stk

**01.04.50 PREFA Sicherheitsdachhaken EN 517B**
Liefern und Montieren von PREFA Sicherheitsdachhaken
als Einzelanschlagspunkt,
geprüft nach EN 517B, zulässig für eine Person
einschließlich Abdeckkappen, Befestigungs- und Dichtungsmaterial.
Wenn erforderlich Einbau einer Unterlagsplatte.
Die PREFA Verlegerichtlinien sind einzuhalten.

Die Anordnung und Auslegung der Dachsicherheitshaken
erfolgt nach den Richtlinien der Unfallverhütungsvorschrift
des jeweiligen Landes bzw. nach den gestellten Anforderungen des Gebäudes.

Material: Stahl verzinkt, pulverbeschichtet
Farbe: wie Hauptposition
Menge: 0,000 Stk

**01.04.51 PREFA Laufsteganlage**
Liefern und Montieren einer PREFA Laufsteganlage,
einschließlich Abdeckkappe, Befestigungs- und Dichtungsmaterial.
Wenn erforderlich Einbau einer Unterlagsplatte.
Die PREFA Verlegerichtlinien sind einzuhalten.

Laufstegstütze: 250 mm, 360 mm (Stützenabstand max. 900 mm)
mit Abdeckkappe, verstellbar für Dachneigungen von 12°- 55°, jedoch Berücksichtigung der Mindestdachneigung des Dachproduktes.
Laufsteg: 250 x 420/600/800/1200 mm, 360 x 800/1200 mm
mit Befestigungsmaterial und Verbinder für Laufstege.

Material: Stahl verzinkt, pulverbeschichtet
Farbe: wie Hauptposition
Menge: 0,000 m

**01.04.52 PREFA Laufstegstützen (Dachtritte)**
Liefern und Montieren von PREFA Laufstegstützen
als Dachtritte einschließlich Abdeckkappe,
Befestigungs- und Dichtungsmaterial.
Wenn erforderlich Einbau einer Unterlagsplatte.
Die PREFA Verlegerichtlinien sind einzuhalten.

Laufstegstütze: 2 Stk 250 mm oder 2 Stk 360 mm
(Stützenabstand max. 900 mm)
mit Abdeckkappe, verstellbar für Dachneigungen von 12°-55°, jedoch Berücksichtigung der Mindestdachneigung des Dachproduktes.
Laufsteg: 250 x 420/600/800 mm oder 360 x 800 mm mit Befestigungsmaterial.
Material: Stahl verzinkt, pulverbeschichtet
Farbe: wie Hauptposition
Menge: 0,000 Stk

**01.04.53 PREFA Einzeltritt**
Liefern und Montieren von PREFA Einzeltritten,
bestehend aus zwei Fußteilen mit Flächendichtung 87 mm Ø außen,
Befestigungsmaterial und Abdeckkappen,
verstellbar für Dachneigungen von 12°- 60°, jedoch Berücksichtigung der Mindestdachneigung des Dachproduktes.
Die PREFA Verlegerichtlinien sind einzuhalten.

Material: Aluminium, pulverbeschichtet
Farbe: wie Hauptposition
Menge: 0,000 Stk

**01.04.54 PREFA Montagesystem PS.13**
Liefern und Montieren des PREFA Montagesystems PS.13,
dachparallel, auf vorhandener Unterkonstruktion.
Das PS. 13 Montagesystem ist an die regionalen Wind- und Schneelasten anzupassen.
Eine geplante PV-Anlage bzw. Solar-Anlage ist auf der Dachfläche so anzuordnen,
dass die Wirksamkeit des Schneefanges nicht beeinträchtigt wird!
Wenn erforderlich, sind Unterlagsplatten entsprechend der Sparrenlage einzukalkulieren.

PREFA Montagesystem bestehend aus:

xxx Stk ... PREFA Solarhalter Vario/Fix (Sparren)
xxx Stk ... PREFA Solarhalter Vario/Fix (Schalung)
xxx Stk ... PREFA Solarhalter Sunny
xxx Stk ... PREFA Spezialklebeset
xxx Stk ... PREFA Solarhalter inkl. Abdeckkappe

xxx Stk ... PREFA Profilschiene
xxx Stk ... PREFA Profilschienenverbinder
xxx Stk ... PREFA Profilschienenverbinder
xxx Stk ... PREFA Kabelclip
xxx Stk ... PREFA Modulanbindung Mittelklemme 30-50mm
xxx Stk ... PREFA Modulanbindung Endklemme 30-50mm

xxx Stk ... PREFA Kreuzverbinder Sunny
xxx Stk ... PREFA Kreuzverbinder Solarhalter

xxx Stk ... PREFA Kreuz/Erdungsklemme
xxx Stk ... PREFA Modulabsturzsicherung
xxx Stk ... PREFA Profilschienenanbindung
xxx Stk ... PREFA Solarluke

Die PREFA Verlegerichtlinien sowie die Verlegerichtlinien der Modulhersteller sind einzuhalten.
Menge: 0,000 psch

**01.04.55 PREFA Solarhalter**
Liefern und Montieren von PREFA Solarhaltern als Befestigungspunkt
von Solaranlagen auf PREFA Dächern
einschließlich Abdeckkappe, Befestigungs- und Dichtungsmaterial.
Wenn erforderlich Einbau einer Unterlagsplatte.
Anzahl und Stützweiten laut statischer Berechnung.
Die PREFA Verlegerichtlinien sind einzuhalten.

Größe: 63 x 260 mm
Materialstärke: 5 mm
Material: Aluminium
Farbe: wie Hauptposition, pulverbeschichtet
Menge: 0,000 Stk

**01.04.56 PREFA Solarhalter Vario/Fix**
Liefern und Montieren von PREFA Solarhaltern Vario oder Fix
als Befestigungspunkt von Solaranlagen auf PREFA Dächern
einschließlich Befestigungsmaterial.
Wenn erforderlich Einbau einer Unterlagsplatte.
Anzahl und Stützweiten laut statischer Berechnung.
Die PREFA Verlegerichtlinien sind einzuhalten.

Material: Aluminium
Farbe: anthrazit
Menge: 0,000 Stk

**01.04.57 PREFA Solarhalter Sunny**
Liefern und Montieren von PREFA Sunny Solarhaltern
als Befestigungspunkt von Solaranlagen auf PREFA Dächern
einschließlich PREFA Spezialkleber zur Einbindung der Abdeckung.
Wenn erforderlich Einbau einer Unterlagsplatte.
Anzahl und Stützweiten laut statischer Berechnung.
Die PREFA Verlegerichtlinien sind einzuhalten.

Befestigungsschraube: STS M12 350mm, blank
Abdeckung:
Farbe: zinkgrau, pulverbeschichtet
Material: Aluminium 1,20 mm
Menge: 0,000 Stk

**01.04.58 PREFA Solarluke**
Liefern und Montieren von PREFA Solarluken
zur fachgerechten Einführung von PV-Leitungen bei PREFA Dächern
einschließlich PREFA Spezialkleber zur Einbindung in die Dacheindeckung.

PREFA Solarluke:
inkl. Rohrmanschette und Montageschablone
Durchführungen: 2 x 10mm, 1 x 32-35mm
Innendurchmesser: 26,5mm
Außendurchmesser: 32,8mm
Farbe: Standard nach gültiger PREFA Farbkarte
Menge: 0,000 Stk

**01.04.59 PREFA Unterlagsplatte**
Liefern und Montieren von PREFA Unterlagsplatten
einschließlich fachgerechtem Einbinden
in die PREFA Dacheindeckung.

Farbe: wie Hauptposition,
Materialqualität: wie Hauptposition,
Materialstärke: 0,70 mm,

Größe: 680x125mm
Menge: 0,000 Stk

**01.04.60 Gesimsabdeckung aus PREFA Farbaluminiumband**
Liefern und Montieren von Gesimsabdeckungen
aus PREFA Farbaluminiumband
einschließlich Haftstreifen und Befestigungsmaterial,
inklusive aller Ecken, An- und Abschlüsse.
Die Einzelstücke sind fachgerecht zu verbinden.

Zuschnitt: .... mm
Abkantung: .... Stk
Materialstärke: 0,70 mm
Materialqualität: wie Hauptposition
Farbe: wie Hauptposition
Menge: 0,000 m

**01.04.61 Winkelsaumabdeckung aus PREFA Farbaluminiumband**
Liefern und Montieren von Winkelsaumabdeckungen
aus PREFA Farbaluminiumband
einschließlich Haftstreifen und Befestigungsmaterial,
inklusive aller Ecken, An- und Abschlüsse.
Die Einzelstücke sind fachgerecht zu verbinden.

Zuschnitt: .... mm
Abkantung: .... Stk
Materialstärke: 0,70 mm
Materialqualität: wie Hauptposition
Farbe: wie Hauptposition
Menge: 0,000 m

**01.04.62 Attikaabdeckung aus PREFA Farbaluminiumband**
Liefern und Montieren von Attikaabdeckungen
aus PREFA Farbaluminiumband
einschließlich Haftstreifen und Befestigungsmaterial,
inklusive aller Ecken, An- und Abschlüsse.
Die Einzelstücke sind fachgerecht zu verbinden.

Zuschnitt: .... mm
Abkantung: .... Stk
Materialstärke: 0,70 mm
Materialqualität: wie Hauptposition
Farbe: wie Hauptposition

Verbindungsarten:
Stehfalz, Hakenfalz, Überschubleiste oder Unterlagswellblech
Ausführung: ........
Menge: 0,000 m

**01.04.63 Attikaabdeckung inkl. Wandentlüftung aus PREFA Farbaluminiumband**
Liefern und Montieren von Attikaabdeckungen
aus PREFA Farbaluminiumband,
inklusive Wandlüfter,
einschließlich Haftstreifen und Befestigungsmaterial.
Die einzelnen Elemente sind fachgerecht zu verbinden.
Die Anschlüsse an Grate, Kehlen, Ortgänge, Wände etc. sind einzukalkulieren.

Farbe: wie Hauptposition
Materialqualität: wie Hauptposition
Materialstärke: wie Hauptposition

Brustblech:
Zuschnitt: .... mm
Abkantung: .... Stk
Materialstärke: wie Hauptposition
Materialqualität: wie Hauptposition
Farbe: wie Hauptposition

Attikaabdeckung:
Zuschnitt: .... mm
Abkantung: .... Stk
Materialstärke: 0,70 mm
Materialqualität: wie Hauptposition
Farbe: wie Hauptposition

Haftstreifen:
Materialstärke: mind. 1 mm
Zuschnitt: bis 200 mm
Abkantung: 2 Stk

Lochblech: Rundlochung Ø 5 mm
Materialstärke: 0,7 mm
Zuschnitt: bis 150 mm
Abkantung: bis 2 Stk

Verbindungsarten:
Stehfalz, Hakenfalz, Überschubleiste oder Unterlagswellblech
Ausführung: ........
Menge: 0,000 m

**01.04.64 Zulage Attika in Segmenten**
Zulage zur Vorposition Attika für den Mehraufwand
bei einer Ausführung der Attika in Segmenten.
Menge: 0,000 m

**01.04.65 Zulage Attika gerundet**
Zulage zur Vorpostion Attika für den Mehraufwand
bei einer gerundeten Ausführung der Attika.
Radius: .....................
Menge: 0,000 m

**01.04.66 Wandbekleidung**
Liefern und Montieren von Wandbekleidungen
(Gauben-, Giebel-, und Stirnseiten)
mit PREFA Dachschindel DS.19 oder PREFA Farbaluminiumband (Winkelstehfalz).
Ausführung: .......................

Materialstärke: wie Hauptposition
Materialqualität: wie Hauptposition
Farbe: wie Hauptposition

einschließlich Anarbeiten an die PREFA Dacheindeckung
sowie aller Ecken, An- und Abschlüsse.
Menge: 0,000 m²

#### Bereich 01.05 PREFA Dachraute 29 x 29

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.05.1 Trennlage erhöht regensicher**
Liefern und Montieren einer nahtselbstklebenden Polymerbitumen-Trennlage/Vordeckbahn,
bei Anforderungen erhöhter Regensicherheit.
Die Herstellerrichtlinien sind einzuhalten.

Angebotenes Erzeugnis: ........
Menge: 0,000 m²

**01.05.2 Trennlage regensicher**
Liefern und Montieren einer nahtselbstklebenden Polymerbitumen-Trennlage/Vordeckbahn.
Die Eigenschaften der Trennlage richten sich nach den Anforderungen.
Die Herstellerrichtlinien sind einzuhalten.

Angebotenes Erzeugnis: ................
Menge: 0,000 m²

**01.05.3 Dacheindeckung mit PREFA Dachrauten 29x29**
Liefern und Montieren einer Aluminium Dacheindeckung
mit PREFA Dachrauten 29x29
einschließlich PREFA Befestigungsmaterial
(verdeckte Befestigung mittels Dachrautenhaft 29x29 und Rillennägel, 12 Stk/m²)
auf Vollschalung, mind. 24 mm dick
mit geeigneter Trennlage
als hinterlüftete Konstruktion.
Die PREFA Verlegerichtlinien sind einzuhalten.

Mindestdachneigung: 22° (ca. 40,4%)
Größe: 290 x 290 mm in verlegter Dachfläche (12 Stk/m²)
Materialdicke: 0,70 mm
Gewicht: 2,6 kg/m²
Material: Aluminium (vollständig recycelbar)
Legierung: EN AW 3005 oder EN AW 3105 gemäß EN 573-3
Vorderseite: P.10 Einbrennlackierung
Farbe: ........
(Standard nach gültiger PREFA Farbkarte)
Rückseite: Schutzlack
Oberfläche: stucco oder glatt
Brandverhaltensklasse: A1 gemäß EN 13501-1
Verhalten bei Beanspruchung durch Feuer von außen: ohne Prüfung entsprechend gemäß EN 13501-5 bzw. Entscheidung 2000/553/EG
Umwelt-Produktdeklaration nach ISO 14025 und EN 15804: EPD-GDA-20130260-IBG1-DE
Referenz-Nutzungsdauer laut Umweltproduktdeklaration: ≥ 70 Jahre
Bei dem Verwendungszweck von Kaltumformten Aluminiumblechen entsprechender Nutzung sind keine Wirkungsbeziehungen bzgl. Umwelt und Gesundheit bekannt.
Menge: 0,000 m²

**01.05.4 Zulage Startplatten für PREFA Dachraute 29x29**
Liefern und Montieren von Startplatten
für die PREFA Dachrauten für die Traufenausbildung
und allen traufseitigen Anschlüssen
(z.B. Kamine, Dachfenster, Lichtkuppeln usw.)
2,2 Stk./m, einschließlich PREFA Befestigungsmaterial.
Menge: 0,000 m

**01.05.5 Zulage Endplatten für PREFA Dachraute 29x29**
Liefern und Montieren von Endplatten
für die PREFA Dacharauten für alle firstseitigen Anschlüsse
(z.B. Kamine, Dachfenster, Lichtkuppeln usw.)
2,2 Stk./m, einschließlich PREFA Befestigungsmaterial.
Menge: 0,000 m

**01.05.6 PREFA Saumstreifen (Traufstreifen)**
Liefern und Montieren von PREFA Saumstreifen
einschließlich Befestigungsmaterial sowie
Anarbeiten an die PREFA Dacheindeckung.
Die PREFA Verlegerichtlinien sind einzuhalten.

Größe: 1800 x 158 mm
Materialstärke: 1,0 mm
Materialqualität: Aluminium
Menge: 0,000 m

**01.05.7 PREFA Vogelschutzgitter zur Be- und Entlüftung**
Liefern und Montieren von PREFA Vogelschutzgittern
mit Rundlochung, zur Be- und Entlüftung
und zum Vogelschutz der Belüftungsebene
einschließlich Befestigungsmaterial.

Zuschnitt: 125 mm
Abkantung: nach Erfordernis
Länge: 2000 mm
Materialstärke: 0,70 mm
Material: Aluminium
Rundlochung: Ø 5 mm
Menge: 0,000 m

**01.05.8 Dachknick (Mansarde)**
Ausbildung eines Dachknickes eines Mansardendaches
einschließlich Aluminiumkantteil und Saumstreifen
sowie Anarbeiten an die PREFA Dacheindeckung.

Dachübergang von ....° auf ....°
Menge: 0,000 m

**01.05.9 Dachknick**
Ausbildung eines Dachknickes aus einer Übergangsverblechung
mit PREFA Farbaluminiumband einschließlich Befestigungsmaterial
sowie Anarbeiten an die PREFA Dacheindeckung.

Dachübergang von ....° auf ....°
Menge: 0,000 m

**01.05.10 PREFA Sicherheitskehle (werkseitig hergestellt)**
Liefern und Montieren von PREFA Sicherheitskehlen mit Zusatzfalz
einschließlich Befestigungsmaterial und Anarbeiten
aller Anschlüsse zur PREFA Dacheindeckung.
Die Einzelstücke sind fachgerecht zu verbinden.

Zuschnitt: 708 mm
Abkantung: 8 Stk
Materialstärke: wie Hauptposition
Materialqualität: wie Hauptposition
Farbe: wie Hauptposition
Menge: 0,000 m

**01.05.11 Kehlenausbildung aus PREFA Farbaluminiumband**
Liefern und Montieren von Kehlblechen
aus PREFA Farbaluminiumband
einschließlich Befestigungsmaterial sowie
Anarbeiten der Anschlüsse zur PREFA Dacheindeckung.
Die Einzelstücke sind fachgerecht zu verbinden.

Zuschnitt: .... mm
Abkantung: .... Stk
Materialstärke: wie Hauptposition
Materialqualität: wie Hauptposition
Farbe: wie Hauptposition
Menge: 0,000 m

**01.05.12 Kehlausbildung vertieft PREFA Farbaluminiumband**
Liefern und Montieren einer vertieften Kehlausbildung
als Kehlrinne aus PREFA Farbaluminiumband,
auf vorhandener, tiefergelegten Unterkonstruktion
einschließlich Befestigungsmterial und Anarbeiten
der Anschlüsse zur PREFA Dacheindeckung sowie
Aufbringen einer Vordeckbahn als zusätzliche Rückstausicherung.
Die Einzelstücke sind fachgerecht zu verbinden.

Zuschnitt: .... mm,
Abkantung: bis 5 Stk
Materialstärke: wie Hauptposition
Materialqualität: wie Hauptposition
Farbe: wie Hauptposition
Menge: 0,000 m

**01.05.13 Kehlenausbildung (Kurvenkehlen)**
Liefern und Montieren einer runden bzw. gefalteten Kehlenausbildung
bei Rundgauben aus PREFA Farbaluminiumband.
Die Einzelstücke sind fachgerecht zu verbinden
einschließlich Befestigungsmaterial und Anarbeiten
der Anschlüsse zur PREFA Dacheindeckung.

Gaubenbreite: .... mm
Stichhöhe: .... mm
Hauptdachneigung: .... °
Materialstärke: wie Hauptposition
Farbe: wie Hauptposition
Materialqualität: wie Hauptposition
Menge: 0,000 m

**01.05.14 Kehlensattel (Kurvenkehlen)**
Liefern und Montieren eines Kehlsattels
aus PREFA Farbaluminiumband,
einschließlich Befestigungsmaterial sowie
Anarbeiten an die PREFA Dacheindeckung.
Materialdicke: wie Hauptposition
Farbe: wie Hauptposition
Materialqualität: wie Hauptposition
Menge: 0,000 m

**01.05.15 PREFA Ortgangstreifen (werkseitig hergestellt)**
Liefern und Montieren von PREFA Ortgangstreifen
mit Haftstreifen
einschließlich Befestigungsmaterial sowie
Anarbeiten an die PREFA Dacheindeckung.
Die Einzelstücke sind fachgerecht zu verbinden.
Die PREFA Verlegerichtlinien sind einzuhalten.

Ortgangstreifen:
Zuschnitt: 2000 x 95 mm
Abkantung: 4 Stk
Materialstärke: 0,70 mm

Haftstreifen:
Zuschnitt: 2000 x 70 mm
Abkantung: 2 Stk
Materialstärke: 1,0 mm

Materialqualität: wie Hauptposition
Farbe: wie Hauptposition
Menge: 0,000 m

**01.05.16 Ortgangstreifen aus PREFA Farbaluminiumband**
Liefern und Montieren von Ortgangstreifen
aus PREFA Farbaluminiumband
einschließlich Befestigungsmaterial sowie
Anarbeiten an die PREFA Dacheindeckung.
Die Einzelstücke sind fachgerecht zu verbinden.

Ortgangstreifen:
Zuschnitt: .... mm
Abkantung: .... Stk
Materialstärke: 0,70 mm

Haftstreifen:
Zuschnitt: .... mm
Abkantung: .... Stk
Materialstärke: mind. 1,0 mm

Materialqualität: wie Hauptposition
Farbe: wie Hauptposition
Menge: 0,000 m

**01.05.17 Ortgangausbildung vertieft aus PREFA Farbaluminiumband**
Liefern und Montieren einer vertieften Ortgangausbildung
als Kehlrinne aus PREFA Farbaluminiumband
auf bauseits vorhandener, tiefergelegten Unterkonstruktion.
Die Einzelstücke sind fachgerecht zu verbinden,
inklusive Haftstreifen, Aufbringen einer Vordeckbahn
als zusätzliche Rückstausicherung sowie Anarbeiten
an die PREFA Dacheindeckung.

Farbe: wie Hauptposition
Materialqualität: wie Hauptposition
Materialstärke: wie Hauptposition

Vertiefter Ortgang:
Zuschnitt:  .............. mm
Abkantung: 6 Stk

Ortgangstreifen:
Zuschnitt: .... mm
Abkantung: .... Stk
Materialstärke: 0,70 mm

Haftstreifen:
Zuschnitt: .... mm
Abkantung: .... Stk
Materialstärke: mind. 1,0 mm
Menge: 0,000 m

**01.05.18 seitlichen Wandanschluss aus PREFA Farbaluminiumband**
Liefern und Montieren von Anschlussblechen
aus PREFA Farbaluminiumband
für den seitlichen Wandanschluss
einschließlich Befestigungsmaterial sowie
Anarbeiten der Anschlüsse zur PREFA Dacheindeckung.
Die Einzelstücke sind fachgerecht zu verbinden.

Zuschnitt: .... mm
Abkantung: .... Stk
Materialstärke: wie Hauptposition
Materialqualität: wie Hauptposition
Farbe: wie Hauptposition
Menge: 0,000 m

**01.05.19 Wandanschluss aus PREFA Farbaluminiumband belüftet**
Liefern und Montieren von Wandanschluss mit Entlüftung
auf vorhandener Unterkonstruktion
aus PREFA Farbaluminiumband,
einschließlich Haftstreifen, Lochblech und Befestigungsmaterial
sowie aller An- und Abschlüsse.

Farbe: wie Hauptposition
Materialqualität: wie Hauptposition
Materialstärke: wie Hauptposition

Brustblech:
Zuschnitt: .... mm
Abkantung: .... Stk
Materialstärke: wie Hauptposition
Materialqualität: wie Hauptposition
Farbe: wie Hauptposition

Haftstreifen:
Materialstärke: mind. 1 mm
Zuschnitt: bis 200 mm
Abkantung: 2 Stk

Abdeckung:
Materialstärke: 0,7 mm
Zuschnitt: bis 500 mm
Abkantung: 4 Stk

Lochblech: Rundlochung Ø 5 mm
Materialstärke: 0,7 mm
Zuschnitt: bis 150 mm
Abkantung: bis 2 Stk
Menge: 0,000 m

**01.05.20 Kappleiste aus PREFA Farbaluminiumband**
Liefern und Montieren von Kappleisten
aus PREFA Farbaluminiumband
einschließlich Befestigungsmaterial
(wenn erforderlich Dübelbefestigung)
sowie Abdichten mit einer dauerelastischen Dichtungsmasse
und Einlegen von Distanzhaltern bei Vollwärmeschutz.
Die Einzelstücke sind fachgerecht zu verbinden.

Zuschnitt: .... mm
Abkantung: bis 6 Stk
Materialstärke: 0,70 mm
Materialqualität: wie Hauptposition
Farbe: wie Hauptposition
Menge: 0,000 m

**01.05.21 Mauerputzleiste aus PREFA Farbaluminiumband**
Liefern und Montieren von Mauerputzleisten
aus PREFA Farbaluminiumband
einschließlich Befestigungsmaterial
(wenn erforderlich Dübelbefestigung).
Die Einzelstücke sind fachgerecht zu verbinden.

Zuschnitt: .... mm
Abkantung: bis 4 Stk
Materialstärke: 0,70 mm
Materialqualität: wie Hauptposition
Farbe: wie Hauptposition
Menge: 0,000 m

**01.05.22 Brustblech aus PREFA Farbaluminiumband**
Liefern und Montieren von Brustblechen
aus PREFA Farbaluminiumband
zu firstseitigen Anschlüssen an Dacheinbauten
einschließlich Befestigungsmaterial sowie
Anarbeiten an die PREFA Dacheindeckung.
Die Einzelstücke sind fachgerecht zu verbinden.

Zuschnitt: .... mm
Abkantung: .... Stk
Materialstärke: wie Hauptposition
Materialqualität: wie Hauptposition
Farbe: wie Hauptposition
Menge: 0,000 m

**01.05.23 PREFA Jetlüfter (First-/Gratentlüfter), selbsttragend**
Liefern und Montieren von PREFA Jetlüfter
selbsttragend, halbrund geformt, zur Entlüftung von Belüftungsebenen
einschließlich Befestigungsmaterial
(NIRO-Schrauben 4,5/60 mm mit Dichtscheibe)
sowie Anarbeiten an die PREFA Dacheindeckung.
Die PREFA Verlegerichtlinien sind einzuhalten.

Stücklängen: 3000/ 1200 mm
Lüftungsquerschnitt: 250 cm²/ lfm
Materialstärke: 1,00 mm
Materialqualität: wie Hauptposition
Farbe: wie Hauptposition
Menge: 0,000 m

**01.05.24 PREFA Jetlüfter Anfangs/Endstück**
Liefern und Montieren von PREFA Jetlüfter Anfangs/Endstück,
halbrund geformt, gerade geschnitten,
einschließlich Befestigungsmaterial sowie
Anarbeiten an den Jetlüfter.
Die PREFA Verlegerichtlinien sind einzuhalten.

Materialstärke: 1,00 mm
Materialqualität: wie Hauptposition
Farbe: wie Hauptposition
Menge: 0,000 Stk

**01.05.25 PREFA Grat-/Firstreiter, unbelüftet**
Liefern und Montieren von PREFA Grat-/Firstreiter
halbrund geformt, mit eingeprägter Sicke
auf vorhandener Holzlatte
einschließlich Befestigungsmaterial
(NIRO-Schrauben 4,5/45 mm mit Dichtscheibe)
und Anarbeiten der PREFA Dacheindeckung
an die First- oder Gratlatte.
Die PREFA Verlegerichtlinien sind einzuhalten.

Hinweis für Dächer mit belüfteten Dachkonstruktionen:
Die Lattung der Belüftungsebene ist am Grat ausreichend zurückzuschneiden, um eine Belüftung zum First zu gewährleisten. Ausführung gemäß Vorgabe des Architekten.
Länge: 500 mm
Materialstärke: 1,00 mm
Materialqualität: wie Hauptposition
Farbe: wie Hauptposition
Menge: 0,000 m

**01.05.26 PREFA First- /Gratreiter Anfangs/Endstück (Viertelkugel)**
Liefern und Montieren von PREFA Grat-/Firstreiter Anfangs/Endstück,
(Viertelkugel) einschließlich Befestigungsmaterial
sowie Anarbeiten an den Gratreiter.
Die PREFA Verlegerichtlinien sind einzuhalten.

Materialstärke: 1,50 mm
Materialqualität: wie Hauptposition
Farbe: wie Hauptposition
Menge: 0,000 Stk

**01.05.27 First- und Gratausbildung aus PREFA Farbaluminiumband**
Liefern und Montieren von First- /Gratausbildungen unbelüftet, mit Holzprofilleiste und Abdeckprofil aus PREFA Farbaluminiumband.
Die Eindeckung ist beidseitig aufzustellen und nach Erfordernis mit einer Rückkantung zu versehen, einschließlich Haftstreifen und Einhängen der Gratabdeckung.
Das Anarbeiten an die PREFA Dacheindeckung,
inkl. An- und Abschlüsse ist einzukalkulieren.
Die aktuell gültigen Klempnerfachregeln sind zu berücksichtigen.

Hinweis für Dächer mit belüfteten Dachkonstruktionen:
Die Lattung der Belüftungsebene ist am Grat ausreichend zurückzuschneiden, um eine Belüftung zum First zu gewährleisten. Ausführung gemäß Vorgabe des Architekten.

Gratabdeckung:
Zuschnitt: .... mm
Abkantung: .... Stk
Materialdicke: 0,70 mm
Materialqualität: wie Hauptposition
Farbe: wie Hauptposition
Menge: 0,000 m

**01.05.28 Pultdachabschluss aus PREFA Farbaluminiumband**
Liefern und Montieren von Pultdachabschlüssen
aus PREFA Farbaluminiumband
einschließlich Befestigungsmaterial,
Haftstreifen und Lochblech sowie
Anarbeiten an die PREFA Dacheindeckung.
Die Einzelstücke sind fachgerecht zu verbinden.

Abdeckprofil:
Zuschnitt: .... mm
Abkantung: .... Stk
Materialstärke: wie Hauptposition
Farbe: wie Hauptposition
Menge: 0,000 m

**01.05.30 Ausbildung eines Pyramiedenabschluss**
Liefern und Montieren eines Pyramiedenabschlusses
aus PREFA Farbaluminiumband,
einschließlich Befestigungsmaterial, Lochblech,
und Anarbeiten an die PREFA Dacheindeckung.

Abmessung: ........... x ........... mm
Materialdicke: wie Hauptposition
Materialqualität: wie Hauptposition
Farbe: wie Hauptposition
Menge: 0,000 Stk

**01.05.31 PREFA Dachraute 29x29 mit Froschmaulluke (Entlüftungshaube)**
Liefern und Montieren von PREFA Dachrauten 29x29
mit Froschmaulluken zur Be- und Entlüftung der Hinterlüftungsebene,
mit tiefgezogenem Oberteil und Perforierung,
einschließlich Ausschneiden der Öffnungen aus der Schalung.

Lüftungsquerschnitt: 30 cm²
Größe: 290 x 290 mm
Materialdicke: 0,70 mm
Materialqualität: wie Hauptposition
Farbe: wie Hauptposition
Menge: 0,000 Stk

**01.05.32 PREFA Einfassungsplatte für Dachraute 29x29**
Liefern und Montieren von PREFA Einfassungsplatten
für Rohrdurchführungen einschließlich Ausschneiden der Öffnung
aus der Schalung und Einarbeiten in die PREFA Dacheindeckung.
Die PREFA Verlegerichtlinien sind einzuhalten.

Rohrdurchführungen: 80 bis 125 mm Ø
Dachneigung: 22° - 52°
Materialstärke: wie Hauptpositon
Materialqualität: wie Hauptposition
Farbe: wie Hauptposition
Menge: 0,000 Stk

**01.05.33 PREFA Universaleinfassung 2-teilig**
Liefern und Montieren von PREFA Universaleinfassungen 2-teilig
(z.B. für Antenneneinfassung)
einschließlich Einarbeiten in die PREFA Dacheindeckung.
Die PREFA Verlegerichtlinien sind einzuhalten.

Rohrdurchführungen: 40 bis 120 mm Ø
Dachneigung: 22° - 52°
Materialstärke: 0,70 mm
Materialqualität: wie Hauptposition
Farbe: wie Hauptposition
Menge: 0,000 Stk

**01.05.34 PREFA Entlüftungsrohr**
Liefern und Montieren von PREFA Entlüftungsrohr mit Abdeckhut
einschließlich Einbau in die Einfassungsplatte
und Abdichten der Rohrrosette.
Die PREFA Verlegerichtlinien sind einzuhalten.

Gesamthöhe: 380 mm
Durchmesser: 100 mm Ø, 120 mm Ø
Materialstärke: 1,00 mm
Materialqualität: wie Hauptposition
Farbe: wie Hauptposition
Menge: 0,000 Stk

**01.05.35 PREFA Faltmanschette**
Liefern und Montieren von PREFA Faltmanschetten
aus dauerelastischem EPDM zur Einbindung
von runden Dachdurchführungen im Unterdach.
Die PREFA Verlegerichtlinien sind einzuhalten.

Durchmesser: 100 - 130 mm Ø
Menge: 0,000 Stk

**01.05.36 Fenster- / Wasserrutsche aus PREFA Farbaluminiumband**
Liefern und Montieren von Fenster- /Wasserrutschen
aus PREFA Farbaluminiumband
mit beidseitigem Steh- und Wasserfalz
einschließlich Befestigungsmaterial sowie
Anarbeiten der Anschlüsse zur PREFA Dacheindeckung.

Abmessung: .... x .... mm
Materialstärke: wie Hauptposition
Materialqualität: wie Hauptposition
Farbe: wie Hauptposition
Menge: 0,000 Stk

**01.05.37 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Größe: .... x .... mm
Menge: 0,000 Stk

**01.05.38 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Zuschnitt: ........ mm
Menge: 0,000 m

**01.05.39 Zulage Zwischenstück bei Fenster neben- / übereinander**
Zulage zur Vorposition für das Liefern und Montieren
eines Zwischenstückes bei Anordnung der Fenster
nebeneinander / übereinander.
Anordnung:  .....................
Blendrahmenabstand: .............. mm
Fenstertyp/Größe:  .....................
Die Vorgaben des Fensterherstellers sind zu beachten!
Menge: 0,000 Stk

**01.05.40 Kamin- bzw. Entlüftungsschachtbekleidung**
Liefern und Montieren von Kamin- bzw. Entlüftungsschachtbekleidungen
aus PREFA Farbaluminiumband.
Anfertigung der Bekleidungen in gefalzter Ausführung
nach örtlichem Aufmaß
bis zur Unterkante der Einmündung.

Farbe: wie Hauptposition
Materialqualität: wie Hauptposition
Materialstärke: 0,70 mm
Größe: .... x .... x .....mm
Menge: 0,000 Stk

**01.05.41 Kamin- bzw. Entlüftungsschachtbekleidung**
Liefern und Montieren von Kamin- bzw.
Entlüftungsschachtbekleidungen
aus PREFA Farbaluminiumband.
Anfertigung der Bekleidungen in gefalzter Ausführung
nach örtlichem Aufmaß
bis zur Unterkante der Einmündung.

Farbe: wie Hauptposition
Materialqualität: wie Hauptposition
Materialstärke: 0,70 mm
Menge: 0,000 m²

**01.05.42 Kaminkopfabdeckung**
Liefern und Montieren von Kaminkopfabdeckungen
aus PREFA Farbaluminiumband
einschließlich Ausschneiden, Aufbördeln und Abdichten der Öffnungen.

Größe: .... x .... mm
Materialstärke: 0,70 mm
Materialqualität: wie Hauptposition
Farbe: wie Hauptposition
Menge: 0,000 Stk

**01.05.43 PREFA Kaminhut**
Liefern und Montieren von PREFA Kaminhüten
einschließlich Kaminstreben und Niro-Schrauben.

Materialstärke: 2 mm
Materialqualität: Al-Legierung, pulverbeschichtet
Farbe: wie Hauptposition

Größe: .... x .... mm
700 x 700 mm, 800 x 800 mm, 1000 x 700 mm, 1100 x 800 mm, 1500 x 800 mm
Menge: 0,000 Stk

**01.05.44 PREFA Dachluke**
Liefern und Montieren von PREFA Dachluken
für Kalt- und Dachbodenräume,
mit Einfassung, Holzrahmen, Anspreizstange mit Federsplint
und 6mm Doppelsteg-Lichtplatte mit Rahmendichtung.
Einschließlich Anarbeiten an die PREFA Dacheindeckung,
Ausschneiden der Durchstiegsöffnung aus der Vollschalung
sowie Befestigen des Holzrahmens.
Die PREFA Verlegerichtlinien sind einzuhalten.

Größe: 595 x 595 mm Innenmaß
Farbe: wie Hauptposition
Menge: 0,000 Stk

**01.05.45 PREFA Einfassung für Velux Dachflächenfenster**
Liefern und Montieren von PREFA Einfassungen
für Velux Dachflächenfenster
einschließlich Anarbeiten an die PREFA Dacheindeckung.
Die PREFA Verlegerichtlinien sind einzuhalten.

Fenster: mit Wärmedämmrahmen
Materialqualität: wie Hauptposition
Farbe: wie Hauptposition

Größe: ....
Standard Größen: CK02 55x78, CK04 55x98, CK06 55x118, FK04 66x98, FK06 66x118, FK08 66x140, MK04 78x98, MK06 78x118, MK08 78x140, MK10 78x160, MK12 78x180, PK04 94x98, PK06 94x118, PK08 94x140, PK10 94x160, SK06 114x118, SK08 114x140, SK10 114x160, UK04 134x98, UK08 134x140, UK10 134x160
Menge: 0,000 Stk

**01.05.46 PREFA Einfassung für Roto Dachflächenfenster**
Liefern und Montieren von PREFA Einfassungen
für Roto Dachflächenfenster
einschließlich Anarbeiten an die PREFA Dacheindeckung.
Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.05.47 PREFA Einfassung für Roto-Q-Serie Dachflächenfenster**
Liefern und Montieren von PREFA Einfassungen
für Roto-Q-Serie Dachflächenfenster
einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.05.48 PREFA Schneestopper für PREFA Dachraute 29x29**
Liefern und Montieren von PREFA Schneestopper
für PREFA Dachraute 29x29.
Die Bestückung erfolgt immer von der Traufe Richtung First.
Die ersten zwei traufseitigen Reihen sind mit
1 Stk. Schneestopper pro Dachraute zu versehen.
Die Anzahl der Schneestopper erfolgt nach statischer Berechnung.
Die PREFA Verlegerichtlinien sind einzuhalten.

Materialqualität: wie Hauptposition
Farbe: wie Hauptposition
Menge: 0,000 Stk

**01.05.49 PREFA Schneerechensystem**
Liefern und Montieren eines PREFA Schneerechensystemes
einschließlich Befestigungsmaterial und
wenn erforderlich Einbau einer Unterlagsplatte.
Die Anordnung des Schneerechensystems
erfolgt nach statischer Berechnung.
Die PREFA Verlegerichtlinien sind einzuhalten.

Schneerechensystem: 205 x 50 x 300 mm (H x B x T)
mit Fixierschieber, zwei Fußteilen mit Flächendichtung 87 mm Ø außen,
Befestigungsmaterial und Abdeckkappen.
Durchzüge: Einlegeprofil mit Verbindungsmuffen, 3 Stk, 3000 mm lang.
An den Enden sind PREFA Abschlusselemente zu montieren.

Material: Aluminium, pulverbeschichtet
Farbe: wie Hauptposition
Menge: 0,000 m

**01.05.50 Zulage PREFA Eiskrallen (Schneerechensystem)**
PREFA Eiskrallen für das Schneerechensystem,
ca. 4 Stk./lfm.

Material: Aluminium, pulverbeschichtet
Farbe: wie Hauptposition
Menge: 0,000 m

**01.05.51 PREFA Gebirgsschneefangstütze**
Liefern und Montieren einer PREFA Gebirgsschneefangstütze
einschließlich Befestigungsmaterial und
wenn erforderlich Einbau einer Unterlagsplatte.
Die Anordnung der Gebirgsschneefangstütze
erfolgt nach statischer Berechnung.
Die PREFA Verlegerichtlinien sind einzuhalten.

Gebirgsschneefangstütze 300 x 246 mm
mit zwei Fußteilen mit Flächendichtung 87 mm Ø außen,
Befestigungsmaterial und Abdeckkappen.
Durchzüge: Rundholz ca. 140mm Ø

Material: Aluminium, pulverbeschichtet
Farbe: wie Hauptposition
Menge: 0,000 m

**01.05.52 PREFA Sicherheitsdachhaken EN 517B auf Fußteilen**
Liefern und Montieren von PREFA Sicherheitsdachhaken
auf Fußteilen, geprüft nach EN 517B, zulässig für zwei Personen,
bestehend aus zwei Fußteilen mit Flächendichtung 87 mm Ø außen,
Befestigungsmaterial und Abdeckkappen in hellgrau.
Wenn erforderlich Einbau einer Unterlagsplatte.
Die PREFA Verlegerichtlinien sind einzuhalten.

Die Anordnung und Auslegung der Sicherheitsdachhaken
erfolgt nach den Richtlinien der Unfallverhütungsvorschrift
des jeweiligen Landes bzw. nach den gestellten Anforderungen des Gebäudes.

Material: Edelstahl
Farbe: Edelstahl / hellgrau
Menge: 0,000 Stk

**01.05.53 PREFA Sicherheitsdachhaken EN 517B**
Liefern und Montieren von PREFA Sicherheitsdachhaken
als Einzelanschlagspunkt,
geprüft nach EN 517B, zulässig für eine Person
einschließlich Abdeckkappen, Befestigungs- und Dichtungsmaterial.
Wenn erforderlich Einbau einer Unterlagsplatte.
Die PREFA Verlegerichtlinien sind einzuhalten.

Die Anordnung und Auslegung der Dachsicherheitshaken
erfolgt nach den Richtlinien der Unfallverhütungsvorschrift
des jeweiligen Landes bzw. nach den gestellten Anforderungen des Gebäudes.

Material: Stahl verzinkt, pulverbeschichtet
Farbe: wie Hauptposition
Menge: 0,000 Stk

**01.05.54 PREFA Laufsteganlage**
Liefern und Montieren einer PREFA Laufsteganlage,
einschließlich Abdeckkappe, Befestigungs- und Dichtungsmaterial.
Wenn erforderlich Einbau einer Unterlagsplatte.
Die PREFA Verlegerichtlinien sind einzuhalten.

Laufstegstütze: 250 mm, 360 mm (Stützenabstand max. 900 mm)
mit Abdeckkappe, verstellbar für Dachneigungen von 12°- 55°,
jedoch Berücksichtigung der Mindestdachneigung des Dachproduktes.
Laufsteg: 250 x 420/600/800/1200 mm, 360 x 800/1200 mm
mit Befestigungsmaterial und Verbinder für Laufstege.

Material: Stahl verzinkt, pulverbeschichtet
Farbe: wie Hauptposition
Menge: 0,000 m

**01.05.55 PREFA Laufstegstützen (Dachtritte)**
Liefern und Montieren von PREFA Laufstegstützen
als Dachtritte einschließlich Abdeckkappe,
Befestigungs- und Dichtungsmaterial.
Wenn erforderlich Einbau einer Unterlagsplatte.
Die PREFA Verlegerichtlinien sind einzuhalten.

Laufstegstütze: 2 Stk 250 mm oder 2 Stk 360 mm
(Stützenabstand max. 900 mm)
mit Abdeckkappe, verstellbar für Dachneigungen von 12°-55°, jedoch Berücksichtigung der Mindestdachneigung des Dachproduktes.
Laufsteg: 250 x 420/600/800 mm oder 360 x 800 mm mit Befestigungsmaterial.
Material: Stahl verzinkt, pulverbeschichtet
Farbe: wie Hauptposition
Menge: 0,000 Stk

**01.05.56 PREFA Einzeltritt**
Liefern und Montieren von PREFA Einzeltritten,
bestehend aus zwei Fußteilen mit Flächendichtung 87 mm Ø außen,
Befestigungsmaterial und Abdeckkappen,
verstellbar für Dachneigungen von 12°- 60°,
jedoch Berücksichtigung der Mindestdachneigung des Dachproduktes.
Die PREFA Verlegerichtlinien sind einzuhalten.

Material: Aluminium, pulverbeschichtet
Farbe: wie Hauptposition
Menge: 0,000 Stk

**01.05.57 PREFA Solarmontagesystem PS.13**
Liefern und Montieren des PREFA Solarmontagesystems PS.13,
dachparallel, auf vorhandener Unterkonstruktion.
Das PS.13 Montagesystem ist an die regionalen Wind- und Schneelasten anzupassen.
Eine geplante PV-Anlage bzw. Solar-Anlage ist auf der Dachfläche so anzuordnen,
dass die Wirksamkeit des Schneefanges nicht beeinträchtigt wird!
Wenn erforderlich, sind Unterlagsplatten entsprechend der Sparrenlage einzukalkulieren.

PREFA Solarmontagesystem bestehend aus:

xxx Stk ... PREFA Solarhalter Vario/Fix (Sparren)
xxx Stk ... PREFA Solarhalter Vario/Fix (Schalung)
xxx Stk ... PREFA Solarhalter Sunny
xxx Stk ... PREFA Spezialklebeset
xxx Stk ... PREFA Solarhalter inkl. Abdeckkappe

xxx Stk ... PREFA Profilschiene
xxx Stk ... PREFA Profilschienenverbinder
xxx Stk ... PREFA Profilschienenverbinder
xxx Stk ... PREFA Kabelclip
xxx Stk ... PREFA Modulanbindung Mittelklemme 30-50mm
xxx Stk ... PREFA Modulanbindung Endklemme 30-50mm

xxx Stk ... PREFA Kreuzverbinder Sunny
xxx Stk ... PREFA Kreuzverbinder Solarhalter

xxx Stk ... PREFA Kreuz/Erdungsklemme
xxx Stk ... PREFA Modulabsturzsicherung
xxx Stk ... PREFA Profilschienenanbindung
xxx Stk ... PREFA Solarluke

Die PREFA Verlegerichtlinien sowie die Verlegerichtlinien der Modulhersteller sind einzuhalten.
Menge: 0,000 psch

**01.05.58 PREFA Solarhalter**
Liefern und Montieren von PREFA Solarhaltern als Befestigungspunkt
von Solaranlagen auf PREFA Dächern
einschließlich Abdeckkappe, Befestigungs- und Dichtungsmaterial.
Wenn erforderlich Einbau einer Unterlagsplatte.
Anzahl und Stützweiten laut statischer Berechnung.
Die PREFA Verlegerichtlinien sind einzuhalten.

Größe: 63 x 260 mm
Materialstärke: 5 mm
Material: Aluminium
Farbe: wie Hauptposition, pulverbeschichtet
Menge: 0,000 Stk

**01.05.59 PREFA Solarhalter Vario/Fix**
Liefern und Montieren von PREFA Solarhaltern Vario oder Fix
als Befestigungspunkt von Solaranlagen auf PREFA Dächern
einschließlich Befestigungsmaterial.
Wenn erforderlich Einbau einer Unterlagsplatte.
Anzahl und Stützweiten laut statischer Berechnung.
Die PREFA Verlegerichtlinien sind einzuhalten.

Material: Aluminium
Farbe: anthrazit
Menge: 0,000 Stk

**01.05.60 PREFA Solarhalter Sunny**
Liefern und Montieren von PREFA Sunny Solarhaltern
als Befestigungspunkt von Solaranlagen auf PREFA Dächern
einschließlich PREFA Spezialkleber zur Einbindung der Abdeckung.
Wenn erforderlich Einbau einer Unterlagsplatte.
Anzahl und Stützweiten laut statischer Berechnung.
Die PREFA Verlegerichtlinien sind einzuhalten.

Befestigungsschraube: STS M12 350mm, blank
Abdeckung:
Farbe: zinkgrau, pulverbeschichtet
Material: Aluminium 1,20 mm
Menge: 0,000 Stk

**01.05.61 PREFA Solarluke**
Liefern und Montieren von PREFA Solarluken
zur fachgerechten Einführung von PV-Leitungen bei PREFA Dächern
einschließlich PREFA Spezialkleber zur Einbindung in die Dacheindeckung.

PREFA Solarluke:
inkl. Rohrmanschette und Montageschablone
Durchführungen: 2 x 10mm, 1 x 32-35mm
Innendurchmesser: 26,5mm
Außendurchmesser: 32,8mm
Farbe: Standard nach gültiger PREFA Farbkarte
Menge: 0,000 Stk

**01.05.62 PREFA Unterlagsplatte**
Liefern und Montieren von PREFA Unterlagsplatten
einschließlich fachgerechtem Einbinden
in die PREFA Dacheindeckung.

Farbe: wie Hauptposition,
Materialqualität: wie Hauptposition,
Materialstärke: 0,70 mm,

Größe: 540x125mm
Menge: 0,000 Stk

**01.05.63 Gesimsabdeckung aus PREFA Farbaluminiumband**
Liefern und Montieren von Gesimsabdeckungen
aus PREFA Farbaluminiumband
einschließlich Haftstreifen und Befestigungsmaterial,
inklusive aller Ecken, An- und Abschlüsse.
Die Einzelstücke sind fachgerecht zu verbinden.

Zuschnitt: .... mm
Abkantung: .... Stk
Materialstärke: 0,70 mm
Materialqualität: wie Hauptposition
Farbe: wie Hauptposition
Menge: 0,000 m

**01.05.64 Winkelsaumabdeckung aus PREFA Farbaluminiumband**
Liefern und Montieren von Winkelsaumabdeckungen
aus PREFA Farbaluminiumband
einschließlich Haftstreifen und Befestigungsmaterial,
inklusive aller Ecken, An- und Abschlüsse.
Die Einzelstücke sind fachgerecht zu verbinden.

Zuschnitt: .... mm
Abkantung: .... Stk
Materialstärke: 0,70 mm
Materialqualität: wie Hauptposition
Farbe: wie Hauptposition
Menge: 0,000 m

**01.05.65 Attikaabdeckung aus PREFA Farbaluminiumband**
Liefern und Montieren von Attikaabdeckungen
aus PREFA Farbaluminiumband
einschließlich Haftstreifen und Befestigungsmaterial,
inklusive aller Ecken, An- und Abschlüsse.
Die Einzelstücke sind fachgerecht zu verbinden.

Zuschnitt: .... mm
Abkantung: .... Stk
Materialstärke: 0,70 mm
Materialqualität: wie Hauptposition
Farbe: wie Hauptposition

Verbindungsarten:
Stehfalz, Hakenfalz, Überschubleiste oder Unterlagswellblech
Ausführung: ........
Menge: 0,000 m

**01.05.66 Attikaabdeckung inkl. Wandentlüftung aus PREFALZ Farbaluminiumband**
Liefern und Montieren von Attikaabdeckungen
aus PREFA Farbaluminiumband,
inklusive Wandlüfter,
einschließlich Haftstreifen und Befestigungsmaterial.
Die einzelnen Elemente sind fachgerecht zu verbinden.
Die Anschlüsse an Grate, Kehlen, Ortgänge, Wände etc. sind einzukalkulieren.

Farbe: wie Hauptposition
Materialqualität: wie Hauptposition
Materialstärke: wie Hauptposition

Brustblech:
Zuschnitt: .... mm
Abkantung: .... Stk
Materialstärke: wie Hauptposition
Materialqualität: wie Hauptposition
Farbe: wie Hauptposition

Attikaabdeckung:
Zuschnitt: .... mm
Abkantung: .... Stk
Materialstärke: 0,70 mm
Materialqualität: wie Hauptposition
Farbe: wie Hauptposition

Haftstreifen:
Materialstärke: mind. 1 mm
Zuschnitt: bis 200 mm
Abkantung: 2 Stk

Lochblech: Rundlochung Ø 5 mm
Materialstärke: 0,7 mm
Zuschnitt: bis 150 mm
Abkantung: bis 2 Stk

Verbindungsarten:
Stehfalz, Hakenfalz, Überschubleiste oder Unterlagswellblech
Ausführung: ........
Menge: 0,000 m

**01.05.67 Zulage Attika in Segmente**
Zulage zur Vorposition Attika für den Mehraufwand
bei einer Ausführung der Attika in Segmenten.
Menge: 0,000 m

**01.05.68 Zulage Attika gerundet**
Zulage zur Vorpostion Attika für den Mehraufwand
bei einer gerundeten Ausführung der Attika.
Radius: .....................
Menge: 0,000 m

**01.05.69 Wandbekleidung**
Liefern und Montieren von Wandbekleidungen
(Gauben-, Giebel-, und Stirnseiten)
mit PREFA Dachraute 29x29 oder PREFA Farbaluminiumband (Winkelstehfalz).
Ausführung: ......................

Materialstärke: wie Hauptposition
Materialqualität: wie Hauptposition
Farbe: wie Hauptposition

einschließlich Anarbeiten an die PREFA Dacheindeckung
sowie aller Ecken, An- und Abschlüsse.
Menge: 0,000 m²

#### Bereich 01.06 PREFA Dachraute 44 x 44

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.06.1 Trennlage erhöht regensicher**
Liefern und Montieren einer nahtselbstklebenden Polymerbitumen-Trennlage/Vordeckbahn,
bei Anforderungen erhöhter Regensicherheit.
Die Herstellerrichtlinien sind einzuhalten.

Angebotenes Erzeugnis: ........
Menge: 0,000 m²

**01.06.2 Trennlage regensicher**
Liefern und Montieren einer nahtselbstklebenden Polymerbitumen-Trennlage/Vordeckbahn.
Die Eigenschaften der Trennlage richten sich nach den Anforderungen.
Die Herstellerrichtlinien sind einzuhalten.

Angebotenes Erzeugnis: ................
Menge: 0,000 m²

**01.06.3 Dacheindeckung mit PREFA Dachrauten 44x44**
Liefern und Montieren einer Aluminium Dacheindeckung
mit PREFA Dachrauten 44x44,
einschließlich PREFA Befestigungsmaterial
(verdeckte Befestigung mittels Rillennägel, 4 Stk/Dachraute),
auf Vollschalung, mind. 24 mm dick
mit geeigneter Trennlage
als hinterlüftete Konstruktion.
Die PREFA Verlegerichtlinien sind einzuhalten.

Mindestdachneigung:
ab 12° (Sparrenlänge bis 7 m)
ab 14° (Sparrenlänge von 7-12 m)
ab 16° (Sparrenlänge über 12 m)

Größe: 437 x 437 mm in verlegter Dachfläche (5,24 Stk/m²)
Materialdicke: 0,70 mm
Gewicht: 2,6 kg/m²
Materialqualität: Aluminium (vollständig recycelbar)
Legierung: EN AW 3005 oder EN AW 3105 gemäß EN 573-3
Vorderseite: P.10 Einbrennlackierung
Farbe: ........
(Standard nach gültiger PREFA Farbkarte)
Rückseite: Schutzlack
Oberfläche: stucco oder glatt
Brandverhaltensklasse: A1 gemäß EN 13501-1
Verhalten bei Beanspruchung durch Feuer von außen: ohne Prüfung entsprechend gemäß EN 13501-5 bzw. Entscheidung 2000/553/EG
Umwelt-Produktdeklaration nach ISO 14025 und EN 15804: EPD-GDA-20130260-IBG1-DE
Referenz-Nutzungsdauer laut Umweltproduktdeklaration: ≥ 70 Jahre
Bei dem Verwendungszweck von Kaltumformten Aluminiumblechen entsprechender Nutzung sind keine Wirkungsbeziehungen bzgl. Umwelt und Gesundheit bekannt.
Menge: 0,000 m²

**01.06.4 Zulage Startplatten für PREFA Dachraute 44 x 44**
Liefern und Montieren von Startplatten
für PREFA Dachraute 44 x 44,
für die Traufenausbildung und allen traufseitigen Anschlüssen
(z.B. Kamine, Dachfenster, Lichtkuppeln usw.)
1,48 Stk./m, einschließlich PREFA Befestigungsmaterial.
Die PREFA Verlegerichtlinien sind einzuhalten.
Menge: 0,000 m

**01.06.5 Zulage Endplatten für PREFA Dachraute 44 x 44**
Liefern und Montieren von Endplatten
für PREFA Dachraute 44 x 44,
für die Firstausbildung und allen firstseitigen Anschlüssen
(z.B. Kamine, Dachfenster, Lichtkuppeln usw.)
1,48 Stk./m, einschließlich PREFA Befestigungsmaterial.
Die PREFA Verlegerichtlinien sind einzuhalten.
Menge: 0,000 m

**01.06.6 PREFA Saumstreifen (Traufstreifen)**
Liefern und Montieren von PREFA Saumstreifen
einschließlich Befestigungsmaterial sowie
Anarbeiten an die PREFA Dacheindeckung.
Die PREFA Verlegerichtlinien sind einzuhalten.

Größe: 1800 x 158 mm
Materialstärke: 1,0 mm
Materialqualität: Aluminium
Menge: 0,000 m

**01.06.7 PREFA Vogelschutzgitter zur Be- und Entlüftung**
Liefern und Montieren von PREFA Vogelschutzgittern
mit Rundlochung, zur Be- und Entlüftung und zum Vogelschutz
der Belüftungsebene einschließlich Befestigungsmaterial.

Zuschnitt: 125 mm
Abkantung: nach Erfordernis
Länge: 2000 mm
Materialstärke: 0,70 mm
Material: Aluminium
Rundlochung: Ø 5 mm
Menge: 0,000 m

**01.06.8 Dachknick (Mansarde)**
Ausbildung eines Dachknickes eines Mansardendaches
einschließlich Aluminiumkantteil und Saumstreifen
sowie Anarbeiten an die PREFA Dacheindeckung.

Dachübergang von ....° auf ....°
Menge: 0,000 m

**01.06.9 Dachknick**
Ausbildung eines Dachknickes aus einer Übergangsverblechung
mit PREFA Farbaluminiumband einschließlich Befestigungsmaterial
sowie Anarbeiten an die PREFA Dacheindeckung.

Dachübergang von ....° auf ....°
Menge: 0,000 m

**01.06.10 PREFA Sicherheitskehle (werkseitig hergestellt)**
Liefern und Montieren von PREFA Sicherheitskehlen mit Zusatzfalz
einschließlich Befestigungsmaterial und Anarbeiten
aller Anschlüsse zur PREFA Dacheindeckung.
Die Einzelstücke sind fachgerecht zu verbinden.

Zuschnitt: 708 mm
Abkantung: 8 Stk
Materialstärke: wie Hauptposition
Materialqualität: wie Hauptposition
Farbe: wie Hauptposition
Menge: 0,000 m

**01.06.11 Kehlenausbildung aus PREFA Farbaluminiumband**
Liefern und Montieren von Kehlblechen
aus PREFA Farbaluminiumband
einschließlich Befestigungsmaterial sowie
Anarbeiten der Anschlüsse zur PREFA Dacheindeckung.
Die Einzelstücke sind fachgerecht zu verbinden.

Zuschnitt: .... mm
Abkantung: .... Stk
Materialstärke: wie Hauptposition
Materialqualität: wie Hauptposition
Farbe: wie Hauptposition
Menge: 0,000 m

**01.06.12 Kehlausbildung vertieft aus PREFA Farbaluminiumband**
Liefern und Montieren einer vertieften Kehlausbildung
als Kehlrinne aus PREFA Farbaluminiumband,
auf vorhandener, tiefergelegten Unterkonstruktion
einschließlich Befestigungsmaterial und Anarbeiten
der Anschlüsse zur PREFA Dacheindeckung sowie
Aufbringen einer Vordeckbahn als zusätzliche Rückstausicherung.
Die Einzelstücke sind fachgerecht zu verbinden.

Zuschnitt: .... mm,
Abkantung: bis 5 Stk
Materialstärke: wie Hauptposition
Materialqualität: wie Hauptposition
Farbe: wie Hauptposition
Menge: 0,000 m

**01.06.13 Kehlenausbildung (Kurvenkehlen)**
Liefern und Montieren einer runden bzw. gefalteten Kehlenausbildung
bei Rundgauben aus PREFA Farbaluminiumband.
Die Einzelstücke sind fachgerecht zu verbinden
einschließlich Befestigungsmaterial und Anarbeiten
der Anschlüsse zur PREFA Dacheindeckung.

Gaubenbreite: .... mm
Stichhöhe: .... mm
Hauptdachneigung: .... °
Materialstärke: wie Hauptposition
Farbe: wie Hauptposition
Materialqualität: wie Hauptposition
Menge: 0,000 m

**01.06.14 Kehlensattel (Kurvenkehlen)**
Liefern und Montieren eines Kehlsattels
aus PREFA Farbaluminiumband,
einschließlich Befestigungsmaterial sowie
Anarbeiten an die PREFA Dacheindeckung.
Materialdicke: wie Hauptposition
Farbe: wie Hauptposition
Materialqualität: wie Hauptposition
Menge: 0,000 m

**01.06.15 PREFA Ortgangstreifen (werkseitig hergestellt)**
Liefern und Montieren von PREFA Ortgangstreifen
mit Haftstreifen
einschließlich Befestigungsmaterial sowie
Anarbeiten an die PREFA Dacheindeckung.
Die Einzelstücke sind fachgerecht zu verbinden.
Die PREFA Verlegerichtlinien sind einzuhalten.

Ortgangstreifen:
Zuschnitt: 2000 x 95 mm
Abkantung: 4 Stk
Materialstärke: 0,70 mm

Haftstreifen:
Zuschnitt: 2000 x 70 mm
Abkantung: 2 Stk
Materialstärke: 1,0 mm

Materialqualität: wie Hauptposition
Farbe: wie Hauptposition
Menge: 0,000 m

**01.06.16 Ortgangstreifen aus PREFA Farbaluminiumband**
Liefern und Montieren von Ortgangstreifen
aus PREFA Farbaluminiumband
einschließlich Befestigungsmaterial sowie
Anarbeiten an die PREFA Dacheindeckung.
Die Einzelstücke sind fachgerecht zu verbinden.

Ortgangstreifen:
Zuschnitt: .... mm
Abkantung: .... Stk
Materialstärke: 0,70 mm

Haftstreifen:
Zuschnitt: .... mm
Abkantung: .... Stk
Materialstärke: mind. 1,0 mm

Materialqualität: wie Hauptposition
Farbe: wie Hauptposition
Menge: 0,000 m

**01.06.17 Ortgangausbildung vertieft aus PREFA Farbaluminiumband**
Liefern und Montieren einer vertieften Ortgangausbildung
als Kehlrinne aus PREFA Farbaluminiumband
auf bauseits vorhandener, tiefergelegten Unterkonstruktion.
Die Einzelstücke sind fachgerecht zu verbinden,
inklusive Haftstreifen, Aufbringen einer Vordeckbahn
als zusätzliche Rückstausicherung sowie Anarbeiten
an die PREFA Dacheindeckung.

Farbe: wie Hauptposition
Materialqualität: wie Hauptposition
Materialstärke: wie Hauptposition

Vertiefter Ortgang:
Zuschnitt:  .............. mm
Abkantung: 6 Stk

Ortgangstreifen:
Zuschnitt: .... mm
Abkantung: .... Stk
Materialstärke: 0,70 mm

Haftstreifen:
Zuschnitt: .... mm
Abkantung: .... Stk
Materialstärke: mind. 1,0 mm
Menge: 0,000 m

**01.06.18 seitlicher Wandanschluss aus PREFA Farbaluminiumband**
Liefern und Montieren von Anschlussblechen
aus PREFA Farbaluminiumband
für den seitlichen Wandanschluss
einschließlich Befestigungsmaterial sowie
Anarbeiten der Anschlüsse zur PREFA Dacheindeckung.
Die Einzelstücke sind fachgerecht zu verbinden.

Zuschnitt: .... mm
Abkantung: .... Stk
Materialstärke: wie Hauptposition
Materialqualität: wie Hauptposition
Farbe: wie Hauptposition
Menge: 0,000 m

**01.06.19 Wandanschluss aus PREFA Farbaluminiumband belüftet**
Liefern und Montieren von Wandanschluss mit Entlüftung
auf vorhandener Unterkonstruktion
aus PREFA Farbaluminiumband,
einschließlich Haftstreifen, Lochblech und Befestigungsmaterial
sowie aller An- und Abschlüsse.

Farbe: wie Hauptposition
Materialqualität: wie Hauptposition
Materialstärke: wie Hauptposition

Brustblech:
Zuschnitt: .... mm
Abkantung: .... Stk
Materialstärke: wie Hauptposition
Materialqualität: wie Hauptposition
Farbe: wie Hauptposition

Haftstreifen:
Materialstärke: mind. 1 mm
Zuschnitt: bis 200 mm
Abkantung: 2 Stk

Abdeckung:
Materialstärke: 0,7 mm
Zuschnitt: bis 500 mm
Abkantung: 4 Stk

Lochblech: Rundlochung Ø 5 mm
Materialstärke: 0,7 mm
Zuschnitt: bis 150 mm
Abkantung: bis 2 Stk
Menge: 0,000 m

**01.06.20 Kappleiste aus PREFA Farbaluminiumband**
Liefern und Montieren von Kappleisten
aus PREFA Farbaluminiumband
einschließlich Befestigungsmaterial
(wenn erforderlich Dübelbefestigung)
sowie Abdichten mit einer dauerelastischen Dichtungsmasse
und Einlegen von Distanzhaltern bei Vollwärmeschutz.
Die Einzelstücke sind fachgerecht zu verbinden.

Zuschnitt: .... mm
Abkantung: bis 6 Stk
Materialstärke: 0,70 mm
Materialqualität: wie Hauptposition
Farbe: wie Hauptposition
Menge: 0,000 m

**01.06.21 Mauerputzleiste aus PREFA Farbaluminiumband**
Liefern und Montieren von Mauerputzleisten
aus PREFA Farbaluminiumband
einschließlich Befestigungsmaterial
(wenn erforderlich Dübelbefestigung).
Die Einzelstücke sind fachgerecht zu verbinden.

Zuschnitt: .... mm
Abkantung: bis 4 Stk
Materialstärke: 0,70 mm
Materialqualität: wie Hauptposition
Farbe: wie Hauptposition
Menge: 0,000 m

**01.06.22 Brustblech aus PPREFA Farbaluminiumband**
Liefern und Montieren von Brustblechen
aus PREFA Farbaluminiumband
zu firstseitigen Anschlüssen an Dacheinbauten
einschließlich Befestigungsmaterial sowie
Anarbeiten an die PREFA Dacheindeckung.
Die Einzelstücke sind fachgerecht zu verbinden.

Zuschnitt: .... mm
Abkantung: .... Stk
Materialstärke: wie Hauptposition
Materialqualität: wie Hauptposition
Farbe: wie Hauptposition
Menge: 0,000 m

**01.06.23 PREFA Jetlüfter (First-/Gratentlüfter), selbsttragend**
Liefern und Montieren von PREFA Jetlüfter
selbsttragend, halbrund geformt, zur Entlüftung von Belüftungsebenen
einschließlich Befestigungsmaterial
(NIRO-Schrauben 4,5/60 mm mit Dichtscheibe)
sowie Anarbeiten an die PREFA Dacheindeckung.
Die PREFA Verlegerichtlinien sind einzuhalten.

Stücklängen: 3000/ 1200 mm
Lüftungsquerschnitt: 250 cm²/ lfm
Materialstärke: 1,00 mm
Materialqualität: wie Hauptposition
Farbe: wie Hauptposition
Menge: 0,000 m

**01.06.24 PREFA Jetlüfter Anfangs/Endstück**
Liefern und Montieren von PREFA Jetlüfter Anfangs/Endstück,
halbrund geformt, gerade geschnitten,
einschließlich Befestigungsmaterial sowie
Anarbeiten an den Jetlüfter.
Die PREFA Verlegerichtlinien sind einzuhalten.

Materialstärke: 1,00 mm
Materialqualität: wie Hauptposition
Farbe: wie Hauptposition
Menge: 0,000 Stk

**01.06.25 PREFA Grat-/Firstreiter, unbelüftet**
Liefern und Montieren von PREFA Grat-/Firstreiter
halbrund geformt, mit eingeprägter Sicke
auf vorhandener Holzlatte
einschließlich Befestigungsmaterial
(NIRO-Schrauben 4,5/45 mm mit Dichtscheibe)
und Anarbeiten der PREFA Dacheindeckung
an die First- oder Gratlatte.
Die PREFA Verlegerichtlinien sind einzuhalten.

Hinweis für Dächer mit belüfteten Dachkonstruktionen:
Die Lattung der Belüftungsebene ist am Grat ausreichend zurückzuschneiden, um eine Belüftung zum First zu gewährleisten. Ausführung gemäß Vorgabe des Architekten.
Länge: 500 mm
Materialstärke: 1,00 mm
Materialqualität: wie Hauptposition
Farbe: wie Hauptposition
Menge: 0,000 m

**01.06.26 PREFA Grat-/Firstreiter Anfangs/Endstück (Viertelkugel)**
Liefern und Montieren von PREFA Grat-/Firstreiter Anfangs/Endstück,
(Viertelkugel) einschließlich Befestigungsmaterial
sowie Anarbeiten an den Gratreiter.
Die PREFA Verlegerichtlinien sind einzuhalten.

Materialstärke: 1,50 mm
Materialqualität: wie Hauptposition
Farbe: wie Hauptposition
Menge: 0,000 Stk

**01.06.27 First- und Gratausbildung aus PREFA Farbaluminiumband**
Liefern und Montieren von First- /Gratausbildungen unbelüftet, mit Holzprofilleiste und Abdeckprofil aus PREFA Farbaluminiumband.
Die Eindeckung ist beidseitig aufzustellen und nach Erfordernis mit einer Rückkantung zu versehen, einschließlich Haftstreifen und Einhängen der Gratabdeckung.
Das Anarbeiten an die PREFA Dacheindeckung,
inkl. An- und Abschlüsse ist einzukalkulieren.
Die aktuell gültigen Klempnerfachregeln sind zu berücksichtigen.

Hinweis für Dächer mit belüfteten Dachkonstruktionen:
Die Lattung der Belüftungsebene ist am Grat ausreichend zurückzuschneiden, um eine Belüftung zum First zu gewährleisten. Ausführung gemäß Vorgabe des Architekten.

Gratabdeckung:
Zuschnitt: .... mm
Abkantung: .... Stk
Materialdicke: 0,70 mm
Materialqualität: wie Hauptposition
Farbe: wie Hauptposition
Menge: 0,000 m

**01.06.28 Pultdachabschluss aus PREFA Farbaluminiumband**
Liefern und Montieren von Pultdachabschlüssen
aus PREFA Farbaluminiumband
einschließlich Befestigungsmaterial,
Haftstreifen und Lochblech sowie
Anarbeiten an die PREFA Dacheindeckung.
Die Einzelstücke sind fachgerecht zu verbinden.

Abdeckprofil:
Zuschnitt: .... mm
Abkantung: .... Stk
Materialstärke: wie Hauptposition
Farbe: wie Hauptposition
Menge: 0,000 m

**01.06.30 Ausbildung eines Pyramiedenabschluss**
Liefern und Montieren eines Pyramiedenabschlusses
aus PREFA Farbaluminiumband,
einschließlich Befestigungsmaterial, Lochblech,
und Anarbeiten an die PREFA Dacheindeckung.

Abmessung: ........... x ........... mm
Materialdicke: wie Hauptposition
Materialqualität: wie Hauptposition
Farbe: wie Hauptposition
Menge: 0,000 Stk

**01.06.31 PREFA Froschmaullukenhaube**
Liefern und Montieren von PREFA Froschmaullukenhauben
für die Be- und Entlüftung der Hinterlüftungsebene,
mit tiefgezogenem Oberteil und Perforierung,
Einbau mittels Niet- bzw. Klebeverbindung
einschließlich Ausschneiden der erforderlichen Öffnungen
aus Dacheindeckung und Schalung.

Materialstärke: 1,20 mm
Materialqualität: wie Hauptposition
Lüftungsquerschnitt: ca. 30 cm ²
Farbe: wie Hauptposition
Menge: 0,000 Stk

**01.06.32 PREFA Einfassungsplatte für Dachraute 44x44**
Liefern und Montieren von PREFA Einfassungsplatten
für Rohrdurchführungen einschließlich Ausschneiden der Öffnung
aus der Schalung und Einarbeiten in die PREFA Dacheindeckung.
Die PREFA Verlegerichtlinien sind einzuhalten.

Rohrdurchführungen: 80 bis 125 mm Ø
Dachneigung: 12° - 52°
Materialstärke: wie Hauptpositon
Materialqualität: wie Hauptposition
Farbe: wie Hauptposition
Menge: 0,000 Stk

**01.06.33 PREFA Universaleinfassung 2-teilig**
Liefern und Montieren von PREFA Universaleinfassungen 2-teilig
(z.B. für Antenneneinfassung)
einschließlich Einarbeiten in die PREFA Dacheindeckung.
Die PREFA Verlegerichtlinien sind einzuhalten.

Rohrdurchführungen: 40 bis 120 mm Ø
Dachneigung: 12° - 52°
Materialstärke: 0,70 mm
Materialqualität: wie Hauptposition
Farbe: wie Hauptposition
Menge: 0,000 Stk

**01.06.34 PREFA Entlüftungsrohr**
Liefern und Montieren von PREFA Entlüftungsrohr mit Abdeckhut
einschließlich Einbau in die Einfassungsplatte
und Abdichten der Rohrrosette.
Die PREFA Verlegerichtlinien sind einzuhalten.

Gesamthöhe: 380 mm
Durchmesser: 100 mm Ø, 120 mm Ø
Materialstärke: 1,00 mm
Materialqualität: wie Hauptposition
Farbe: wie Hauptposition
Menge: 0,000 Stk

**01.06.35 PREFA Faltmanschette**
Liefern und Montieren von PREFA Faltmanschetten
aus dauerelastischem EPDM zur Einbindung
von runden Dachdurchführungen im Unterdach.
Die PREFA Verlegerichtlinien sind einzuhalten.

Durchmesser: 100 - 130 mm Ø
Menge: 0,000 Stk

**01.06.36 Fenster- /Wasserrutsche aus PREFA Farbaluminiumband**
Liefern und Montieren von Fenster- /Wasserrutschen
aus PREFA Farbaluminiumband
mit beidseitigem Steh- und Wasserfalz
einschließlich Befestigungsmaterial sowie
Anarbeiten der Anschlüsse zur PREFA Dacheindeckung.

Abmessung: .... x .... mm
Materialstärke: wie Hauptposition
Materialqualität: wie Hauptposition
Farbe: wie Hauptposition
Menge: 0,000 Stk

**01.06.37 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Größe: .... x .... mm
Menge: 0,000 Stk

**01.06.38 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Zuschnitt: ........ mm
Menge: 0,000 m

**01.06.39 Zulage Zwischenstück bei Fenster neben- / übereinander**
Zulage zur Vorposition für das Liefern und Montieren
eines Zwischenstückes bei Anordnung der Fenster
nebeneinander / übereinander.
Anordnung:  .....................
Blendrahmenabstand: .............. mm
Fenstertyp / Größe:  .....................
Die Vorgaben des Fensterherstellers sind zu beachten!
Menge: 0,000 Stk

**01.06.40 Kamin- und Entlüftungsschachtbekleidung**
Liefern und Montieren von Kamin- bzw. Entlüftungsschachtbekleidungen
aus PREFA Farbaluminiumband.
Anfertigung der Bekleidungen in gefalzter Ausführung
nach örtlichem Aufmaß
bis zur Unterkante der Einmündung.

Farbe: wie Hauptposition
Materialqualität: wie Hauptposition
Materialstärke: 0,70 mm
Größe: .... x .... x .... mm
Menge: 0,000 Stk

**01.06.41 Kamin- und Entlüftungsschachtbekleidung**
Liefern und Montieren von Kamin- bzw.
Entlüftungsschachtbekleidungen
aus PREFA Farbaluminiumband.
Anfertigung der Bekleidungen in gefalzter Ausführung
nach örtlichem Aufmaß
bis zur Unterkante der Einmündung.

Farbe: wie Hauptposition
Materialqualität: wie Hauptposition
Materialstärke: 0,70 mm
Menge: 0,000 m²

**01.06.42 Kaminkopfabdeckung**
Liefern und Montieren von Kaminkopfabdeckungen
aus PREFA Farbaluminiumband
einschließlich Ausschneiden, Aufbördeln und Abdichten der Öffnungen.

Größe: .... x .... mm
Materialstärke: 0,70 mm
Materialqualität: wie Hauptposition
Farbe: wie Hauptposition
Menge: 0,000 Stk

**01.06.43 PREFA Kaminhut**
Liefern und Montieren von PREFA Kaminhüten
einschließlich Kaminstreben und Niro-Schrauben.

Materialstärke: 2 mm
Materialqualität: Al-Legierung, pulverbeschichtet
Farbe: wie Hauptposition

Größe: .... x .... mm
700 x 700 mm, 800 x 800 mm, 1000 x 700 mm, 1100 x 800 mm, 1500 x 800 mm
Menge: 0,000 Stk

**01.06.44 PREFA Dachluke**
Liefern und Montieren von PREFA Dachluken
für Kalt- und Dachbodenräume,
mit Einfassung, Holzrahmen, Anspreizstange mit Federsplint
und 6mm Doppelsteg-Lichtplatte mit Rahmendichtung.
Einschließlich Anarbeiten an die PREFA Dacheindeckung,
Ausschneiden der Durchstiegsöffnung aus der Vollschalung
sowie Befestigen des Holzrahmens.
Die PREFA Verlegerichtlinien sind einzuhalten.

Größe: 595 x 595 mm Innenmaß
Farbe: wie Hauptposition
Menge: 0,000 Stk

**01.06.45 PREFA Einfassung für Velux Dachflächenfenster**
Liefern und Montieren von PREFA Einfassungen
für Velux Dachflächenfenster
einschließlich Anarbeiten an die PREFA Dacheindeckung.
Die PREFA Verlegerichtlinien sind einzuhalten.

Fenster: mit Wärmedämmrahmen
Materialqualität: wie Hauptposition
Farbe: wie Hauptposition

Größe: ....
Standard Größen: CK02 55x78, CK04 55x98, CK06 55x118, FK04 66x98, FK06 66x118, FK08 66x140, MK04 78x98, MK06 78x118, MK08 78x140, MK10 78x160, MK12 78x180, PK04 94x98, PK06 94x118, PK08 94x140, PK10 94x160, SK06 114x118, SK08 114x140, SK10 114x160, UK04 134x98, UK08 134x140, UK10 134x160
Menge: 0,000 Stk

**01.06.46 PREFA Einfassung für Roto Dachflächenfenster**
Liefern und Montieren von PREFA Einfassungen
für Roto Dachflächenfenster
einschließlich Anarbeiten an die PREFA Dacheindeckung.
Die PREFA Verlegerichtlinien sind einzuhalten.

Fenster: mit/ohne Wärmedämmrahmen
Materialqualität: wie Hauptposition
Farbe: wie Hauptposition

Größe: .......
Standard Größen: 5/7 54x78, 5/9 54x98, 5/11 54x118, 6/9 65x98, 6/11 65x118, 6/14 65x140, 7/7 74x78, 7/9 74x98, 7/11 74x118, 7/14 74x140, 7/16 74x160, 9/7 94x78, 9/9 94x98, 9/11 94x118, 9/14 94x140, 9/16 94x160, 11/7 114x78, 11/9 114x98, 11/11 114x118, 11/14 114x140, 11/16 114x160, 13/7 134x78, 13/9 134x98, 13/14 134x140
Menge: 0,000 Stk

**01.06.47 PREFA Einfassung für Roto-Q-Serie Dachflächenfenster**
Liefern und Montieren von PREFA Einfassungen
für Roto-Q-Serie Dachflächenfenster
einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.06.48 PREFA Schneestopper für PREFA Dachraute 44 x 44**
Liefern und Montieren von PREFA Schneestopper
für PREFA Dachraute 44 x 44.
Die Bestückung erfolgt von der Traufe Richtung First.
Die ersten zwei traufseitigen Reihen sind mit
1 Stk. Schneestopper pro Dachraute zu versehen.
Die Anzahl der Schneestopper erfolgt nach statischer Berechnung.
Die PREFA Verlegerichtlinien sind einzuhalten.

Farbe: wie Hauptposition
Materialqualität: wie Hauptposition
Menge: 0,000 Stk

**01.06.49 PREFA Schneerechensystem**
Liefern und Montieren eines PREFA Schneerechensystemes
einschließlich Befestigungsmaterial und
wenn erforderlich Einbau einer Unterlagsplatte.
Die Anordnung des Schneerechensystems
erfolgt nach statischer Berechnung.
Die PREFA Verlegerichtlinien sind einzuhalten.

Schneerechensystem: 205 x 50 x 300 mm (H x B x T)
mit Fixierschieber, zwei Fußteilen mit Flächendichtung 87 mm Ø außen,
Befestigungsmaterial und Abdeckkappen.
Durchzüge: Einlegeprofil mit Verbindungsmuffen, 3 Stk, 3000 mm lang.
An den Enden sind PREFA Abschlusselemente zu montieren.

Material: Aluminium, pulverbeschichtet
Farbe: wie Hauptposition
Menge: 0,000 m

**01.06.50 Zulage PREFA Eiskrallen (Schneerechensystem)**
PREFA Eiskrallen für das Schneerechensystem,
ca. 4 Stk./lfm.

Material: Aluminium, pulverbeschichtet
Farbe: wie Hauptposition
Menge: 0,000 m

**01.06.51 PREFA Gebirgsschneefangstütze**
Liefern und Montieren einer PREFA Gebirgsschneefangstütze
einschließlich Befestigungsmaterial und
wenn erforderlich Einbau einer Unterlagsplatte.
Die Anordnung der Gebirgsschneefangstütze
erfolgt nach statischer Berechnung.
Die PREFA Verlegerichtlinien sind einzuhalten.

Gebirgsschneefangstütze 300 x 246 mm
mit zwei Fußteilen mit Flächendichtung 87 mm Ø außen,
Befestigungsmaterial und Abdeckkappen.
Durchzüge: Rundholz ca. 140mm Ø

Material: Aluminium, pulverbeschichtet
Farbe: wie Hauptposition
Menge: 0,000 m

**01.06.52 PREFA Sicherheitsdachhaken EN 517B auf Fußteilen**
Liefern und Montieren von PREFA Sicherheitsdachhaken
auf Fußteilen, geprüft nach EN 517B, zulässig für zwei Personen,
bestehend aus zwei Fußteilen mit Flächendichtung 87 mm Ø außen,
Befestigungsmaterial und Abdeckkappen in hellgrau.
Wenn erforderlich Einbau einer Unterlagsplatte.
Die PREFA Verlegerichtlinien sind einzuhalten.

Die Anordnung und Auslegung der Sicherheitsdachhaken
erfolgt nach den Richtlinien der Unfallverhütungsvorschrift
des jeweiligen Landes bzw. nach den gestellten Anforderungen des Gebäudes.

Material: Edelstahl
Farbe: Edelstahl / hellgrau
Menge: 0,000 Stk

**01.06.53 PREFA Sicherheitsdachhaken EN 517B**
Liefern und Montieren von PREFA Sicherheitsdachhaken
als Einzelanschlagspunkt,
geprüft nach EN 517B, zulässig für eine Person
einschließlich Abdeckkappen, Befestigungs- und Dichtungsmaterial.
Wenn erforderlich Einbau einer Unterlagsplatte.
Die PREFA Verlegerichtlinien sind einzuhalten.

Die Anordnung und Auslegung der Dachsicherheitshaken
erfolgt nach den Richtlinien der Unfallverhütungsvorschrift
des jeweiligen Landes bzw. nach den gestellten Anforderungen des Gebäudes.

Material: Stahl verzinkt, pulverbeschichtet
Farbe: wie Hauptposition
Menge: 0,000 Stk

**01.06.54 PREFA Laufsteganlage**
Liefern und Montieren einer PREFA Laufsteganlage,
einschließlich Abdeckkappe, Befestigungs- und Dichtungsmaterial.
Wenn erforderlich Einbau einer Unterlagsplatte.
Die PREFA Verlegerichtlinien sind einzuhalten.

Laufstegstütze: 250 mm, 360 mm (Stützenabstand max. 900 mm)
mit Abdeckkappe, verstellbar für Dachneigungen von 12°- 55°,
jedoch Berücksichtigung der Mindestdachneigung des Dachproduktes.
Laufsteg: 250 x 420/600/800/1200 mm, 360 x 800/1200 mm
mit Befestigungsmaterial und Verbinder für Laufstege.

Material: Stahl verzinkt, pulverbeschichtet
Farbe: wie Hauptposition
Menge: 0,000 m

**01.06.55 PREFA Laufstegstützen (Dachtritte)**
Liefern und Montieren von PREFA Laufstegstützen
als Dachtritte einschließlich Abdeckkappe,
Befestigungs- und Dichtungsmaterial.
Wenn erforderlich Einbau einer Unterlagsplatte.
Die PREFA Verlegerichtlinien sind einzuhalten.

Laufstegstütze: 2 Stk 250 mm oder 2 Stk 360 mm
(Stützenabstand max. 900 mm)
mit Abdeckkappe, verstellbar für Dachneigungen von 12°-55°,
jedoch Berücksichtigung der Mindestdachneigung des Dachproduktes.
Laufsteg: 250 x 420/600/800 mm oder 360 x 800 mm mit Befestigungsmaterial.
Material: Stahl verzinkt, pulverbeschichtet
Farbe: wie Hauptposition
Menge: 0,000 Stk

**01.06.56 PREFA Einzeltritt**
Liefern und Montieren von PREFA Einzeltritten,
bestehend aus zwei Fußteilen mit Flächendichtung 87 mm Ø außen,
Befestigungsmaterial und Abdeckkappen,
verstellbar für Dachneigungen von 12°- 60°,
jedoch Berücksichtigung der Mindestdachneigung des Dachproduktes.
Die PREFA Verlegerichtlinien sind einzuhalten.

Material: Aluminium, pulverbeschichtet
Farbe: wie Hauptposition
Menge: 0,000 Stk

**01.06.57 PREFA Solarmontagesystem PS.13**
Liefern und Montieren des PREFA Solarmontagesystems PS.13,
dachparallel, auf vorhandener Unterkonstruktion.
Das PS.13 Montagesystem ist an die regionalen Wind- und Schneelasten anzupassen.
Eine geplante PV-Anlage bzw. Solar-Anlage ist auf der Dachfläche so anzuordnen,
dass die Wirksamkeit des Schneefanges nicht beeinträchtigt wird!
Wenn erforderlich, sind Unterlagsplatten entsprechend der Sparrenlage einzukalkulieren.

PREFA Solarmontagesystem bestehend aus:

xxx Stk ... PREFA Solarhalter Vario/Fix (Sparren)
xxx Stk ... PREFA Solarhalter Vario/Fix (Schalung)
xxx Stk ... PREFA Solarhalter Sunny
xxx Stk ... PREFA Spezialklebeset
xxx Stk ... PREFA Solarhalter inkl. Abdeckkappe

xxx Stk ... PREFA Profilschiene
xxx Stk ... PREFA Profilschienenverbinder
xxx Stk ... PREFA Profilschienenverbinder
xxx Stk ... PREFA Kabelclip
xxx Stk ... PREFA Modulanbindung Mittelklemme 30-50mm
xxx Stk ... PREFA Modulanbindung Endklemme 30-50mm

xxx Stk ... PREFA Kreuzverbinder Sunny
xxx Stk ... PREFA Kreuzverbinder Solarhalter

xxx Stk ... PREFA Kreuz/Erdungsklemme
xxx Stk ... PREFA Modulabsturzsicherung
xxx Stk ... PREFA Profilschienenanbindung
xxx Stk ... PREFA Solarluke

Die PREFA Verlegerichtlinien sowie die Verlegerichtlinien der Modulhersteller sind einzuhalten.
Menge: 0,000 psch

**01.06.58 PREFA Solarhalter**
Liefern und Montieren von PREFA Solarhaltern als Befestigungspunkt
von Solaranlagen auf PREFA Dächern
einschließlich Abdeckkappe, Befestigungs- und Dichtungsmaterial.
Wenn erforderlich Einbau einer Unterlagsplatte.
Anzahl und Stützweiten laut statischer Berechnung.
Die PREFA Verlegerichtlinien sind einzuhalten.

Größe: 63 x 260 mm
Materialstärke: 5 mm
Material: Aluminium
Farbe: wie Hauptposition, pulverbeschichtet
Menge: 0,000 Stk

**01.06.59 PREFA Solarhalter Vario/Fix**
Liefern und Montieren von PREFA Solarhaltern Vario oder Fix
als Befestigungspunkt von Solaranlagen auf PREFA Dächern
einschließlich Befestigungsmaterial.
Wenn erforderlich Einbau einer Unterlagsplatte.
Anzahl und Stützweiten laut statischer Berechnung.
Die PREFA Verlegerichtlinien sind einzuhalten.

Material: Aluminium
Farbe: anthrazit
Menge: 0,000 Stk

**01.06.60 PREFA Solarhalter Sunny**
Liefern und Montieren von PREFA Sunny Solarhaltern
als Befestigungspunkt von Solaranlagen auf PREFA Dächern
einschließlich PREFA Spezialkleber zur Einbindung der Abdeckung.
Wenn erforderlich Einbau einer Unterlagsplatte.
Anzahl und Stützweiten laut statischer Berechnung.
Die PREFA Verlegerichtlinien sind einzuhalten.

Befestigungsschraube: STS M12 350mm, blank
Abdeckung:
Farbe: zinkgrau, pulverbeschichtet
Material: Aluminium 1,20 mm
Menge: 0,000 Stk

**01.06.61 PREFA Solarluke**
Liefern und Montieren von PREFA Solarluken
zur fachgerechten Einführung von PV-Leitungen bei PREFA Dächern
einschließlich PREFA Spezialkleber zur Einbindung in die Dacheindeckung.

PREFA Solarluke:
inkl. Rohrmanschette und Montageschablone
Durchführungen: 2 x 10mm, 1 x 32-35mm
Innendurchmesser: 26,5mm
Außendurchmesser: 32,8mm
Farbe: Standard nach gültiger PREFA Farbkarte
Menge: 0,000 Stk

**01.06.62 PREFA Unterlagsplatte**
Liefern und Montieren von PREFA Unterlagsplatten
einschließlich fachgerechtem Einbinden
in die PREFA Dacheindeckung.

Farbe: wie Hauptposition,
Materialqualität: wie Hauptposition,
Materialstärke: 0,70 mm,

Größe: 680x125mm
Menge: 0,000 Stk

**01.06.63 Gesimsabdeckung aus PREFA Farbaluminiumband**
*** Bedarfsposition ohne GB
Liefern und Montieren von Gesimsabdeckungen
aus PREFA Farbaluminiumband
einschließlich Haftstreifen und Befestigungsmaterial,
inklusive aller Ecken, An- und Abschlüsse.
Die Einzelstücke sind fachgerecht zu verbinden.

Zuschnitt: .... mm
Abkantung: .... Stk
Materialstärke: 0,70 mm
Materialqualität: wie Hauptposition
Farbe: wie Hauptposition
Menge: 0,000 m

**01.06.64 Winkelsaumabdeckung aus PREFA Farbaluminiumband**
*** Bedarfsposition ohne GB
Liefern und Montieren von Winkelsaumabdeckungen
aus PREFA Farbaluminiumband
einschließlich Haftstreifen und Befestigungsmaterial,
inklusive aller Ecken, An- und Abschlüsse.
Die Einzelstücke sind fachgerecht zu verbinden.

Zuschnitt: .... mm
Abkantung: .... Stk
Materialstärke: 0,70 mm
Materialqualität: wie Hauptposition
Farbe: wie Hauptposition
Menge: 0,000 m

**01.06.65 Attikaabdeckung aus PREFA Farbaluminiumband**
Liefern und Montieren von Attikaabdeckungen
aus PREFA Farbaluminiumband
einschließlich Haftstreifen und Befestigungsmaterial,
inklusive aller Ecken, An- und Abschlüsse.
Die Einzelstücke sind fachgerecht zu verbinden.

Zuschnitt: .... mm
Abkantung: .... Stk
Materialstärke: 0,70 mm
Materialqualität: wie Hauptposition
Farbe: wie Hauptposition

Verbindungsarten:
Stehfalz, Hakenfalz, Überschubleiste oder Unterlagswellblech
Ausführung: ........
Menge: 0,000 m

**01.06.66 Attikaabdeckung inkl. Wandentlüftung aus PREFA Farbaluminiumband**
Liefern und Montieren von Attikaabdeckungen
aus PREFA Farbaluminiumband,
inklusive Wandlüfter,
einschließlich Haftstreifen und Befestigungsmaterial.
Die einzelnen Elemente sind fachgerecht zu verbinden.
Die Anschlüsse an Grate, Kehlen, Ortgänge, Wände etc. sind einzukalkulieren.

Farbe: wie Hauptposition
Materialqualität: wie Hauptposition
Materialstärke: wie Hauptposition

Brustblech:
Zuschnitt: .... mm
Abkantung: .... Stk
Materialstärke: wie Hauptposition
Materialqualität: wie Hauptposition
Farbe: wie Hauptposition

Attikaabdeckung:
Zuschnitt: .... mm
Abkantung: .... Stk
Materialstärke: 0,70 mm
Materialqualität: wie Hauptposition
Farbe: wie Hauptposition

Haftstreifen:
Materialstärke: mind. 1 mm
Zuschnitt: bis 200 mm
Abkantung: 2 Stk

Lochblech: Rundlochung Ø 5 mm
Materialstärke: 0,7 mm
Zuschnitt: bis 150 mm
Abkantung: bis 2 Stk

Verbindungsarten:
Stehfalz, Hakenfalz, Überschubleiste oder Unterlagswellblech
Ausführung: ........
Menge: 0,000 m

**01.06.67 Zulage Attika in Segmente**
Zulage zur Vorposition Attika für den Mehraufwand
bei einer Ausführung der Attika in Segmenten.
Menge: 0,000 m

**01.06.68 Zulage Attika gerundet**
Zulage zur Vorposition Attika für den Mehraufwand
bei einer gerundeten Ausführung der Attika.
Radius: .....................
Menge: 0,000 m

**01.06.69 Wandbekleidung**
Liefern und Montieren von Wandbekleidungen
(Gauben-, Giebel-, und Stirnseiten)
mit PREFA Dachraute 44x44 oder
PREFA Farbaluminiumband (Winkelstehfalz).
Ausführung: .......................

Materialstärke: wie Hauptposition
Materialqualität: wie Hauptposition
Farbe: wie Hauptposition

einschließlich Anarbeiten an die PREFA Dacheindeckung
sowie aller Ecken, An- und Abschlüsse.
Menge: 0,000 m²

#### Bereich 01.07 PREFA Dachpaneel FX.12

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.07.1 Trennlage erhöht regensicher**
Liefern und Montieren einer nahtselbstklebenden Polymerbitumen-Trennlage/Vordeckbahn,
bei Anforderungen erhöhter Regensicherheit.
Die Herstellerrichtlinien sind einzuhalten.

Angebotenes Erzeugnis: ........
Menge: 0,000 m²

**01.07.2 Trennlage regensicher**
Liefern und Montieren einer nahtselbstklebenden Polymerbitumen-Trennlage/Vordeckbahn.
Die Eigenschaften der Trennlage richten sich nach den Anforderungen.
Die Herstellerrichtlinien sind einzuhalten.

Angebotenes Erzeugnis: ................
Menge: 0,000 m²

**01.07.3 Dacheindeckung mit PREFA FX.12**
Liefern und Montieren einer Aluminium Dacheindeckung
mit PREFA Dachpaneel FX.12,
einschließlich PREFA Befestigungsmaterial
(verdeckte Befestigung mittels Patenthafte und Rillennägel),
auf Vollschalung mind. 24 mm dick
mit geeigneter Trennlage
als hinterlüftete Konstruktion.
Die PREFA Verlegerichtlinien sind einzuhalten.

Verlegung: von rechts nach links, Versatz der Stöße mind. 220mm.
Mindestdachneigung: 17°

Größe: 1400 x 420mm (1,7 Stk/m²), 700 x 420mm (3,4 Stk/m²) in verlegter Fläche
Materialdicke: 0,70 mm
Gewicht: 2,5 kg/m²
Material: Aluminium (vollständig recycelbar)
Legierung: EN AW 3005 oder EN AW 3105 gemäß EN 573-3
Vorderseite: P.10 Einbrennlackierung

Farbe: ........
(Standard nach gültiger PREFA Farbkarte)
Rückseite: Schutzlack
Oberfläche: stucco oder glatt

Brandverhaltensklasse: A1 gemäß EN 13501-1
Verhalten bei Beanspruchung durch Feuer von außen: ohne Prüfung entsprechend gemäß EN 13501-5 bzw. Entscheidung 2000/553/EG
Umwelt-Produktdeklaration nach ISO 14025 und EN 15804: EPD-GDA-20130260-IBG1-DE
Referenz-Nutzungsdauer laut Umweltproduktdeklaration: ≥ 70 Jahre
Bei dem Verwendungszweck von Kaltumformten Aluminiumblechen entsprechender Nutzung sind keine Wirkungsbeziehungen bzgl. Umwelt und Gesundheit bekannt.
Menge: 0,000 m²

**01.07.4 PREFA Saumstreifen (Traufstreifen)**
Liefern und Montieren von PREFA Saumstreifen
einschließlich Befestigungsmaterial sowie
Anarbeiten an die PREFA Dacheindeckung.
Die PREFA Verlegerichtlinien sind einzuhalten.

Größe: 1800 x 158 mm
Materialstärke: 1,0 mm
Materialqualität: Aluminium
Menge: 0,000 m

**01.07.5 PREFA Vogelschutzgitter zur Be- und Entlüftung**
Liefern und Montieren von PREFA Vogelschutzgittern
mit Rundlochung, zur Be- und Entlüftung und zum Vogelschutz
der Belüftungsebene einschließlich Befestigungsmaterial.

Zuschnitt: 125 mm
Abkantung: nach Erfordernis
Länge: 2000 mm
Materialstärke: 0,70 mm
Material: Aluminium
Rundlochung: Ø 5 mm
Menge: 0,000 m

**01.07.6 Dachknick (Mansarde)**
Ausbildung eines Dachknickes eines Mansardendaches
einschließlich Aluminiumkantteil und Saumstreifen
sowie Anarbeiten an die PREFA Dacheindeckung.

Dachübergang von ....° auf ....°
Menge: 0,000 m

**01.07.7 Dachknick**
Ausbildung eines Dachknickes aus einer Übergangsverblechung
mit PREFA Farbaluminiumband einschließlich Befestigungsmaterial
sowie Anarbeiten an die PREFA Dacheindeckung.

Dachübergang von ....° auf ....°
Menge: 0,000 m

**01.07.8 PREFA Sicherheitskehle (werkseitig hergestellt)**
Liefern und Montieren von PREFA Sicherheitskehlen mit Zusatzfalz
einschließlich Befestigungsmaterial und Anarbeiten
aller Anschlüsse zur PREFA Dacheindeckung.
Die Einzelstücke sind fachgerecht zu verbinden.

Zuschnitt: 708 mm
Abkantung: 8 Stk
Materialstärke: wie Hauptposition
Materialqualität: wie Hauptposition
Farbe: wie Hauptposition
Menge: 0,000 m

**01.07.9 Kehlenausbildung aus PREFA Farbaluminiumband**
Liefern und Montieren von Kehlblechen
aus PREFA Farbaluminiumband
einschließlich Befestigungsmaterial sowie
Anarbeiten der Anschlüsse zur PREFA Dacheindeckung.
Die Einzelstücke sind fachgerecht zu verbinden.

Zuschnitt: .... mm
Abkantung: .... Stk
Materialstärke: wie Hauptposition
Materialqualität: wie Hauptposition
Farbe: wie Hauptposition
Menge: 0,000 m

**01.07.10 Kehlausbildung vertieft aus PREFA Farbaluminiumband**
Liefern und Montieren einer vertieften Kehlausbildung
als Kehlrinne aus PREFA Farbaluminiumband,
auf vorhandener, tiefergelegten Unterkonstruktion
einschließlich Befestigungsmaterial und Anarbeiten
der Anschlüsse zur PREFA Dacheindeckung sowie
Aufbringen einer Vordeckbahn als zusätzliche Rückstausicherung.
Die Einzelstücke sind fachgerecht zu verbinden.

Zuschnitt: .... mm,
Abkantung: bis 5 Stk
Materialstärke: wie Hauptposition
Materialqualität: wie Hauptposition
Farbe: wie Hauptposition
Menge: 0,000 m

**01.07.11 Kehlenausbildung (Kurvenkehlen)**
Liefern und Montieren einer runden bzw. gefalteten Kehlenausbildung
bei Rundgauben aus PREFA Farbaluminiumband.
Die Einzelstücke sind fachgerecht zu verbinden
einschließlich Befestigungsmaterial und Anarbeiten
der Anschlüsse zur PREFA Dacheindeckung.

Gaubenbreite: .... mm
Stichhöhe: .... mm
Hauptdachneigung: .... °
Materialstärke: wie Hauptposition
Farbe: wie Hauptposition
Materialqualität: wie Hauptposition
Menge: 0,000 m

**01.07.12 Kehlensattel (Kurvenkehlen)**
Liefern und Montieren eines Kehlsattels
aus PREFA Farbaluminiumband,
einschließlich Befestigungsmaterial sowie
Anarbeiten an die PREFA Dacheindeckung.
Materialdicke: wie Hauptposition
Farbe: wie Hauptposition
Materialqualität: wie Hauptposition
Menge: 0,000 m

**01.07.13 PREFA Ortgangstreifen (werkseitig hergestellt)**
Liefern und Montieren von PREFA Ortgangstreifen
mit Haftstreifen
einschließlich Befestigungsmaterial sowie
Anarbeiten an die PREFA Dacheindeckung.
Die Einzelstücke sind fachgerecht zu verbinden.
Die PREFA Verlegerichtlinien sind einzuhalten.

Ortgangstreifen:
Zuschnitt: 2000 x 95 mm
Abkantung: 4 Stk
Materialstärke: 0,70 mm

Haftstreifen:
Zuschnitt: 2000 x 70 mm
Abkantung: 2 Stk
Materialstärke: 1,0 mm

Materialqualität: wie Hauptposition
Farbe: wie Hauptposition
Menge: 0,000 m

**01.07.14 Ortgangstreifen aus PREFA Farbaluminiumband**
Liefern und Montieren von Ortgangstreifen
aus PREFA Farbaluminiumband
einschließlich Befestigungsmaterial sowie
Anarbeiten an die PREFA Dacheindeckung.
Die Einzelstücke sind fachgerecht zu verbinden.

Ortgangstreifen:
Zuschnitt: .... mm
Abkantung: .... Stk
Materialstärke: 0,70 mm

Haftstreifen:
Zuschnitt: .... mm
Abkantung: .... Stk
Materialstärke: mind. 1,0 mm

Materialqualität: wie Hauptposition
Farbe: wie Hauptposition
Menge: 0,000 m

**01.07.15 Ortgangausbildung vertieft aus PREFA Farbaluminiumband**
Liefern und Montieren einer vertieften Ortgangausbildung
als Kehlrinne aus PREFA Farbaluminiumband
auf bauseits vorhandener, tiefergelegten Unterkonstruktion.
Die Einzelstücke sind fachgerecht zu verbinden,
inklusive Haftstreifen, Aufbringen einer Vordeckbahn
als zusätzliche Rückstausicherung sowie Anarbeiten
an die PREFA Dacheindeckung.

Farbe: wie Hauptposition
Materialqualität: wie Hauptposition
Materialstärke: wie Hauptposition

Vertiefter Ortgang:
Zuschnitt:  .............. mm
Abkantung: 6 Stk

Ortgangstreifen:
Zuschnitt: .... mm
Abkantung: .... Stk
Materialstärke: 0,70 mm

Haftstreifen:
Zuschnitt: .... mm
Abkantung: .... Stk
Materialstärke: mind. 1,0 mm
Menge: 0,000 m

**01.07.16 seitlicher Wandanschluss aus PREFA Farbaluminiumband**
Liefern und Montieren von Anschlussblechen
aus PREFA Farbaluminiumband
für den seitlichen Wandanschluss
einschließlich Befestigungsmaterial sowie
Anarbeiten der Anschlüsse zur PREFA Dacheindeckung.
Die Einzelstücke sind fachgerecht zu verbinden.

Zuschnitt: .... mm
Abkantung: .... Stk
Materialstärke: wie Hauptposition
Materialqualität: wie Hauptposition
Farbe: wie Hauptposition
Menge: 0,000 m

**01.07.17 Wandanschluss aus PREFA Farbaluminiumband belüftet**
Liefern und Montieren von Wandanschluss mit Entlüftung
auf vorhandener Unterkonstruktion
aus PREFA Farbaluminiumband,
einschließlich Haftstreifen, Lochblech und Befestigungsmaterial
sowie aller An- und Abschlüsse.

Farbe: wie Hauptposition
Materialqualität: wie Hauptposition
Materialstärke: wie Hauptposition

Brustblech:
Zuschnitt: .... mm
Abkantung: .... Stk
Materialstärke: wie Hauptposition
Materialqualität: wie Hauptposition
Farbe: wie Hauptposition

Haftstreifen:
Materialstärke: mind. 1 mm
Zuschnitt: bis 200 mm
Abkantung: 2 Stk

Abdeckung:
Materialstärke: 0,7 mm
Zuschnitt: bis 500 mm
Abkantung: 4 Stk

Lochblech: Rundlochung Ø 5 mm
Materialstärke: 0,7 mm
Zuschnitt: bis 150 mm
Abkantung: bis 2 Stk
Menge: 0,000 m

**01.07.18 Kappleiste aus PREFA Farbaluminiumband**
Liefern und Montieren von Kappleisten
aus PREFA Farbaluminiumband
einschließlich Befestigungsmaterial
(wenn erforderlich Dübelbefestigung)
sowie Abdichten mit einer dauerelastischen Dichtungsmasse
und Einlegen von Distanzhaltern bei Vollwärmeschutz.
Die Einzelstücke sind fachgerecht zu verbinden.

Zuschnitt: .... mm
Abkantung: bis 6 Stk
Materialstärke: 0,70 mm
Materialqualität: wie Hauptposition
Farbe: wie Hauptposition
Menge: 0,000 m

**01.07.19 Mauerputzleiste aus PREFA Farbaluminiumband**
Liefern und Montieren von Mauerputzleisten
aus PREFA Farbaluminiumband
einschließlich Befestigungsmaterial
(wenn erforderlich Dübelbefestigung).
Die Einzelstücke sind fachgerecht zu verbinden.

Zuschnitt: .... mm
Abkantung: bis 4 Stk
Materialstärke: 0,70 mm
Materialqualität: wie Hauptposition
Farbe: wie Hauptposition
Menge: 0,000 m

**01.07.20 Brustblech aus PREFA Farbaluminiumband**
Liefern und Montieren von Brustblechen
aus PREFA Farbaluminiumband
zu firstseitigen Anschlüssen an Dacheinbauten
einschließlich Befestigungsmaterial sowie
Anarbeiten an die PREFA Dacheindeckung.
Die Einzelstücke sind fachgerecht zu verbinden.

Zuschnitt: .... mm
Abkantung: .... Stk
Materialstärke: wie Hauptposition
Materialqualität: wie Hauptposition
Farbe: wie Hauptposition
Menge: 0,000 m

**01.07.21 PREFA Jetlüfter (First-/Gratentlüfter), selbsttragend**
Liefern und Montieren von PREFA Jetlüfter
selbsttragend, halbrund geformt, zur Entlüftung von Belüftungsebenen
einschließlich Befestigungsmaterial
(NIRO-Schrauben 4,5/60 mm mit Dichtscheibe)
sowie Anarbeiten an die PREFA Dacheindeckung.
Die PREFA Verlegerichtlinien sind einzuhalten.

Stücklängen: 3000/ 1200 mm
Lüftungsquerschnitt: 250 cm²/ lfm
Materialstärke: 1,00 mm
Materialqualität: wie Hauptposition
Farbe: wie Hauptposition
Menge: 0,000 m

**01.07.22 PREFA Jetlüfter Anfangs/Endstück**
Liefern und Montieren von PREFA Jetlüfter Anfangs/Endstück,
halbrund geformt, gerade geschnitten,
einschließlich Befestigungsmaterial sowie
Anarbeiten an den Jetlüfter.
Die PREFA Verlegerichtlinien sind einzuhalten.

Materialstärke: 1,00 mm
Materialqualität: wie Hauptposition
Farbe: wie Hauptposition
Menge: 0,000 Stk

**01.07.23 PREFA Grat-/Firstreiter, unbelüftet**
Liefern und Montieren von PREFA Grat-/Firstreiter
halbrund geformt, mit eingeprägter Sicke
auf vorhandener Holzlatte
einschließlich Befestigungsmaterial
(NIRO-Schrauben 4,5/45 mm mit Dichtscheibe)
und Anarbeiten der PREFA Dacheindeckung
an die First- oder Gratlatte.
Die PREFA Verlegerichtlinien sind einzuhalten.

Hinweis für Dächer mit belüfteten Dachkonstruktionen:
Die Lattung der Belüftungsebene ist am Grat ausreichend zurückzuschneiden, um eine Belüftung zum First zu gewährleisten. Ausführung gemäß Vorgabe des Architekten.
Länge: 500 mm
Materialstärke: 1,00 mm
Materialqualität: wie Hauptposition
Farbe: wie Hauptposition
Menge: 0,000 m

**01.07.24 PREFA Grat-/Firstreiter Anfangs/Endstück (Viertelkugel)**
Liefern und Montieren von PREFA Grat-/Firstreiter Anfangs/Endstück,
(Viertelkugel) einschließlich Befestigungsmaterial
sowie Anarbeiten an den Gratreiter.
Die PREFA Verlegerichtlinien sind einzuhalten.

Materialstärke: 1,50 mm
Materialqualität: wie Hauptposition
Farbe: wie Hauptposition
Menge: 0,000 Stk

**01.07.25 First- und Gratausbildung aus PREFA Farbaluminiumband**
Liefern und Montieren von First- /Gratausbildungen unbelüftet, mit Holzprofilleiste und Abdeckprofil aus PREFA Farbaluminiumband.
Die Eindeckung ist beidseitig aufzustellen und nach Erfordernis mit einer Rückkantung zu versehen, einschließlich Haftstreifen und Einhängen der Gratabdeckung.
Das Anarbeiten an die PREFA Dacheindeckung,
inkl. An- und Abschlüsse ist einzukalkulieren.
Die aktuell gültigen Klempnerfachregeln sind zu berücksichtigen.

Hinweis für Dächer mit belüfteten Dachkonstruktionen:
Die Lattung der Belüftungsebene ist am Grat ausreichend zurückzuschneiden, um eine Belüftung zum First zu gewährleisten. Ausführung gemäß Vorgabe des Architekten.

Gratabdeckung:
Zuschnitt: .... mm
Abkantung: .... Stk
Materialdicke: 0,70 mm
Materialqualität: wie Hauptposition
Farbe: wie Hauptposition
Menge: 0,000 m

**01.07.26 Pultdachabschluss aus PREFA Farbaluminiumband**
Liefern und Montieren von Pultdachabschlüssen
aus PREFA Farbaluminiumband
einschließlich Befestigungsmaterial,
Haftstreifen und Lochblech sowie
Anarbeiten an die PREFA Dacheindeckung.
Die Einzelstücke sind fachgerecht zu verbinden.

Abdeckprofil:
Zuschnitt: .... mm
Abkantung: .... Stk
Materialstärke: wie Hauptposition
Farbe: wie Hauptposition
Menge: 0,000 m

**01.07.28 Ausbildung eines Pyramiedenabschluss**
Liefern und Montieren eines Pyramiedenabschlusses
aus PREFA Farbaluminiumband,
einschließlich Befestigungsmaterial, Lochblech,
und Anarbeiten an die PREFA Dacheindeckung.

Abmessung: ........... x ........... mm
Materialdicke: wie Hauptposition
Materialqualität: wie Hauptposition
Farbe: wie Hauptposition
Menge: 0,000 Stk

**01.07.29 PREFA Froschmaullukenhaube**
Liefern und Montieren von PREFA Froschmaullukenhauben
für die Be- und Entlüftung der Hinterlüftungsebene,
mit tiefgezogenem Oberteil und Perforierung,
Einbau mittels Niet- bzw. Klebeverbindung
einschließlich Ausschneiden der erforderlichen Öffnungen
aus Dacheindeckung und Schalung.

Materialstärke: 1,20 mm
Materialqualität: wie Hauptposition
Lüftungsquerschnitt: ca. 30 cm ²
Farbe: wie Hauptposition
Menge: 0,000 Stk

**01.07.30 PREFA Einfassungsplatte für FX 12**
*** Bedarfsposition ohne GB
Liefern und Montieren von PREFA Einfassungsplatten
für Rohrdurchführungen einschließlich Ausschneiden der Öffnung
aus der Schalung und Einarbeiten in die PREFA Dacheindeckung.
Die PREFA Verlegerichtlinien sind einzuhalten.

Rohrdurchführungen: 80 bis 125 mm Ø
Dachneigung: 17° - 52°
Materialstärke: wie Hauptpositon
Materialqualität: wie Hauptposition
Farbe: wie Hauptposition
Menge: 0,000 Stk

**01.07.31 PREFA Universaleinfassung 2-teilig**
Liefern und Montieren von PREFA Universaleinfassungen 2-teilig
(z.B. für Antenneneinfassung)
einschließlich Einarbeiten in die PREFA Dacheindeckung.
Die PREFA Verlegerichtlinien sind einzuhalten.

Rohrdurchführungen: 40 bis 120 mm Ø
Dachneigung: 17° - 52°
Materialstärke: 0,70 mm
Materialqualität: wie Hauptposition
Farbe: wie Hauptposition
Menge: 0,000 Stk

**01.07.32 PREFA Entlüftungsrohr**
Liefern und Montieren von PREFA Entlüftungsrohr mit Abdeckhut
einschließlich Einbau in die Einfassungsplatte
und Abdichten der Rohrrosette.
Die PREFA Verlegerichtlinien sind einzuhalten.

Gesamthöhe: 380 mm
Durchmesser: 100 mm Ø, 120 mm Ø
Materialstärke: 1,00 mm
Materialqualität: wie Hauptposition
Farbe: wie Hauptposition
Menge: 0,000 Stk

**01.07.33 PREFA Faltmanschette**
Liefern und Montieren von PREFA Faltmanschetten
aus dauerelastischem EPDM zur Einbindung
von runden Dachdurchführungen im Unterdach.
Die PREFA Verlegerichtlinien sind einzuhalten.

Durchmesser: 100 - 130 mm Ø
Menge: 0,000 Stk

**01.07.34 Fenster- / Wasserrutsche aus PREFA Farbaluminiumband**
Liefern und Montieren von Fenster- /Wasserrutschen
aus PREFA Farbaluminiumband
mit beidseitigem Steh- und Wasserfalz
einschließlich Befestigungsmaterial sowie
Anarbeiten der Anschlüsse zur PREFA Dacheindeckung.

Abmessung: .... x .... mm
Materialstärke: wie Hauptposition
Materialqualität: wie Hauptposition
Farbe: wie Hauptposition
Menge: 0,000 Stk

**01.07.35 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Größe: .... x .... mm
Menge: 0,000 Stk

**01.07.36 Kamin-, Entlüftungsschacht-, Lichtkuppel- oder Dachflächenfenstereinfassung**
Liefern und Montieren von Kamin-, Entlüftungsschacht-, Lichtkuppel- oder Dachflächenfenstereinfassungen
aus PREFA Farbaluminiumband,
bestehend aus Seitenteilen, Brustblech und Nackenblech
einschließlich aller Anschlüsse an die wasserführende Ebene
sowie Anarbeiten an die PREFA Dacheindeckung.
Bei Durchdringungen mit einer Breite > 1,0 m
ist ein Gefällekeil (Sattel) im Nackenbereich herzustellen.

Materialstärke: 0,70 mm
Materialqualität: wie Hauptposition
Farbe: wie Hauptposition
Zuschnitt: ........ mm
Menge: 0,000 m

**01.07.37 Zulage Zwischenstück bei Fenster neben- / übereinander**
Zulage zur Vorposition für das Liefern und Montieren
eines Zwischenstückes bei Anordnung der Fenster
nebeneinander / übereinander.
Anordnung:  .....................
Blendrahmenabstand: .............. mm
Fenstertyp/Größe:  .....................
Die Vorgaben des Fensterherstellers sind zu beachten!
Menge: 0,000 Stk

**01.07.38 Kamin- und Entlüftungsschachtbekleidung**
Liefern und Montieren von Kamin- bzw. Entlüftungsschachtbekleidungen
aus PREFA Farbaluminiumband.
Anfertigung der Bekleidungen in gefalzter Ausführung
nach örtlichem Aufmaß
bis zur Unterkante der Einmündung.

Farbe: wie Hauptposition
Materialqualität: wie Hauptposition
Materialstärke: 0,70 mm
Größe: .... x .... x .....mm
Menge: 0,000 Stk

**01.07.39 Kamin- bzw. Entlüftungsschachtbekleidung**
Liefern und Montieren von Kamin- bzw.
Entlüftungsschachtbekleidungen
aus PREFA Farbaluminiumband.
Anfertigung der Bekleidungen in gefalzter Ausführung
nach örtlichem Aufmaß
bis zur Unterkante der Einmündung.

Farbe: wie Hauptposition
Materialqualität: wie Hauptposition
Materialstärke: 0,70 mm
Menge: 0,000 m²

**01.07.40 Kaminkopfabdeckung**
Liefern und Montieren von Kaminkopfabdeckungen
aus PREFA Farbaluminiumband
einschließlich Ausschneiden, Aufbördeln und Abdichten der Öffnungen.

Größe: .... x .... mm
Materialstärke: 0,70 mm
Materialqualität: wie Hauptposition
Farbe: wie Hauptposition
Menge: 0,000 Stk

**01.07.41 PREFA Kaminhut**
Liefern und Montieren von PREFA Kaminhüten
einschließlich Kaminstreben und Niro-Schrauben.

Materialstärke: 2 mm
Materialqualität: Al-Legierung, pulverbeschichtet
Farbe: wie Hauptposition

Größe: .... x .... mm
700 x 700 mm, 800 x 800 mm, 1000 x 700 mm, 1100 x 800 mm, 1500 x 800 mm
Menge: 0,000 Stk

**01.07.42 PREFA Dachluke**
Liefern und Montieren von PREFA Dachluken
für Kalt- und Dachbodenräume,
mit Einfassung, Holzrahmen, Anspreizstange mit Federsplint
und 6mm Doppelsteg-Lichtplatte mit Rahmendichtung.
Einschließlich Anarbeiten an die PREFA Dacheindeckung,
Ausschneiden der Durchstiegsöffnung aus der Vollschalung
sowie Befestigen des Holzrahmens.
Die PREFA Verlegerichtlinien sind einzuhalten.

Größe: 595 x 595 mm Innenmaß
Farbe: wie Hauptposition
Menge: 0,000 Stk

**01.07.43 PREFA Einfassung für Velux Dachflächenfenster**
Liefern und Montieren von PREFA Einfassungen
für Velux Dachflächenfenster
einschließlich Anarbeiten an die PREFA Dacheindeckung.
Die PREFA Verlegerichtlinien sind einzuhalten.

Fenster: mit Wärmedämmrahmen
Materialqualität: wie Hauptposition
Farbe: wie Hauptposition

Größe: ....
Standard Größen: CK02 55x78, CK04 55x98, CK06 55x118, FK04 66x98, FK06 66x118, FK08 66x140, MK04 78x98, MK06 78x118, MK08 78x140, MK10 78x160, MK12 78x180, PK04 94x98, PK06 94x118, PK08 94x140, PK10 94x160, SK06 114x118, SK08 114x140, SK10 114x160, UK04 134x98, UK08 134x140, UK10 134x160
Menge: 0,000 Stk

**01.07.44 PREFA Einfassung für Roto Dachflächenfenster**
Liefern und Montieren von PREFA Einfassungen
für Roto Dachflächenfenster
einschließlich Anarbeiten an die PREFA Dacheindeckung.
Die PREFA Verlegerichtlinien sind einzuhalten.

Fenster: mit / ohne Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.07.45 PREFA Einfassung für Roto-Q-Serie Dachflächenfenster**
Liefern und Montieren von PREFA Einfassungen
für Roto-Q-Serie Dachflächenfenster
einschließlich Anarbeiten an die PREFA Dacheindeckung.

Fenster: mit / ohne Wärmedämmrahmen
Materialqualität: wie Hauptposition
Farbe: wie Hauptposition

Größe: .......
Standard Größen: Q55/78, Q55/98, Q55/118, Q66/98, Q66/118, Q66/140, Q78/78, Q78/98, Q78/118, Q78/140, Q78/160, Q94/78, Q94/98, Q94/118, Q94/140, Q94/160, Q94/180, Q114/78, Q114/98, Q114/118, Q114/140, Q114/160, Q114/180, Q134/78, Q134/98, Q134/118, Q134/140, Q134/160
Menge: 0,000 Stk

**01.07.46 PREFA Schneestopper für PREFA Dachpaneel FX.12**
Liefern und Montieren von PREFA Schneestopper
für PREFA Dachpaneel FX.12.
Die Bestückung erfolgt von der Traufe Richtung First-
Die ersten zwei traufseitigen Reihen sind durchgehend mit Schneestopper zu versehen.
Die Anzahl der Schneestopper erfolgt nach statischer Berechnung.
Die PREFA Verlegerichtlinien sind einzuhalten.
Vorraussetzung für Verwendung der Schneestopper,
ist eine Verlegung der Dachpaneele FX.12 mit regelmäßigem Versatz.

Materialqualität: wie Hauptposition
Farbe: wie Hauptposition
Menge: 0,000 Stk

**01.07.47 PREFA Schneerechensystem**
Liefern und Montieren eines PREFA Schneerechensystemes
einschließlich Befestigungsmaterial und
wenn erforderlich Einbau einer Unterlagsplatte.
Die Anordnung des Schneerechensystems
erfolgt nach statischer Berechnung.
Die PREFA Verlegerichtlinien sind einzuhalten.

Schneerechensystem: 205 x 50 x 300 mm (H x B x T)
mit Fixierschieber, zwei Fußteilen mit Flächendichtung 87 mm Ø außen,
Befestigungsmaterial und Abdeckkappen.
Durchzüge: Einlegeprofil mit Verbindungsmuffen, 3 Stk, 3000 mm lang.
An den Enden sind PREFA Abschlusselemente zu montieren.

Material: Aluminium, pulverbeschichtet
Farbe: wie Hauptposition
Menge: 0,000 m

**01.07.48 Zulage PREFA Eiskrallen (Schneerechensystem)**
PREFA Eiskrallen für das Schneerechensystem,
ca. 4 Stk./lfm.

Material: Aluminium, pulverbeschichtet
Farbe: wie Hauptposition
Menge: 0,000 m

**01.07.49 PREFA Gebirgsschneefangstütze**
Liefern und Montieren einer PREFA Gebirgsschneefangstütze
einschließlich Befestigungsmaterial und
wenn erforderlich Einbau einer Unterlagsplatte.
Die Anordnung der Gebirgsschneefangstütze
erfolgt nach statischer Berechnung.
Die PREFA Verlegerichtlinien sind einzuhalten.

Gebirgsschneefangstütze 300 x 246 mm
mit zwei Fußteilen mit Flächendichtung 87 mm Ø außen,
Befestigungsmaterial und Abdeckkappen.
Durchzüge: Rundholz ca. 140mm Ø

Material: Aluminium, pulverbeschichtet
Farbe: wie Hauptposition
Menge: 0,000 m

**01.07.50 PREFA Sicherheitsdachhaken EN 517B auf Fußteilen**
Liefern und Montieren von PREFA Sicherheitsdachhaken
auf Fußteilen, geprüft nach EN 517B, zulässig für zwei Personen,
bestehend aus zwei Fußteilen mit Flächendichtung 87 mm Ø außen,
Befestigungsmaterial und Abdeckkappen in hellgrau.
Wenn erforderlich Einbau einer Unterlagsplatte.
Die PREFA Verlegerichtlinien sind einzuhalten.

Die Anordnung und Auslegung der Sicherheitsdachhaken
erfolgt nach den Richtlinien der Unfallverhütungsvorschrift
des jeweiligen Landes bzw. nach den gestellten Anforderungen des Gebäudes.

Material: Edelstahl
Farbe: Edelstahl / hellgrau
Menge: 0,000 Stk

**01.07.51 PREFA Sicherheitsdachhaken EN 517B**
Liefern und Montieren von PREFA Sicherheitsdachhaken
als Einzelanschlagspunkt,
geprüft nach EN 517B, zulässig für eine Person
einschließlich Abdeckkappen, Befestigungs- und Dichtungsmaterial.
Wenn erforderlich Einbau einer Unterlagsplatte.
Die PREFA Verlegerichtlinien sind einzuhalten.

Die Anordnung und Auslegung der Dachsicherheitshaken
erfolgt nach den Richtlinien der Unfallverhütungsvorschrift
des jeweiligen Landes bzw. nach den gestellten Anforderungen des Gebäudes.

Material: Stahl verzinkt, pulverbeschichtet
Farbe: wie Hauptposition
Menge: 0,000 Stk

**01.07.52 PREFA Laufsteganlage**
Liefern und Montieren einer PREFA Laufsteganlage,
einschließlich Abdeckkappe, Befestigungs- und Dichtungsmaterial.
Wenn erforderlich Einbau einer Unterlagsplatte.
Die PREFA Verlegerichtlinien sind einzuhalten.

Laufstegstütze: 250 mm, 360 mm (Stützenabstand max. 900 mm)
mit Abdeckkappe, verstellbar für Dachneigungen von 12°- 55°.
Laufsteg: 250 x 420/600/800/1200 mm, 360 x 800/1200 mm
mit Befestigungsmaterial und Verbinder für Laufstege.

Material: Stahl verzinkt, pulverbeschichtet
Farbe: wie Hauptposition
Menge: 0,000 m

**01.07.53 PREFA Laufstegstützen (Dachtritte)**
Liefern und Montieren von PREFA Laufstegstützen
als Dachtritte einschließlich Abdeckkappe,
Befestigungs- und Dichtungsmaterial.
Wenn erforderlich Einbau einer Unterlagsplatte.
Die PREFA Verlegerichtlinien sind einzuhalten.

Laufstegstütze: 2 Stk 250 mm oder 2 Stk 360 mm
(Stützenabstand max. 900 mm)
mit Abdeckkappe, verstellbar für Dachneigungen von 12°-55°.
Laufsteg: 250 x 420/600/800 mm oder 360 x 800 mm mit Befestigungsmaterial.
Material: Stahl verzinkt, pulverbeschichtet
Farbe: wie Hauptposition
Menge: 0,000 Stk

**01.07.54 PREFA Einzeltritt**
Liefern und Montieren von PREFA Einzeltritten,
bestehend aus zwei Fußteilen mit Flächendichtung 87 mm Ø außen,
Befestigungsmaterial und Abdeckkappen,
verstellbar für Dachneigungen von 12°- 60°.
Die PREFA Verlegerichtlinien sind einzuhalten.

Material: Aluminium, pulverbeschichtet
Farbe: wie Hauptposition
Menge: 0,000 Stk

**01.07.55 PREFA Solarmontagesystem PS.13**
Liefern und Montieren des PREFA Solarmontagesystems PS.13,
dachparallel, auf vorhandener Unterkonstruktion.
Das PS.13 Montagesystem ist an die regionalen Wind- und Schneelasten anzupassen.
Eine geplante PV-Anlage bzw. Solar-Anlage ist auf der Dachfläche so anzuordnen,
dass die Wirksamkeit des Schneefanges nicht beeinträchtigt wird!
Wenn erforderlich, sind Unterlagsplatten entsprechend der Sparrenlage einzukalkulieren.

PREFA Solarmontagesystem bestehend aus:

xxx Stk ... PREFA Solarhalter Vario/Fix (Sparren)
xxx Stk ... PREFA Solarhalter Vario/Fix (Schalung)
xxx Stk ... PREFA Solarhalter Sunny
xxx Stk ... PREFA Spezialklebeset
xxx Stk ... PREFA Solarhalter inkl. Abdeckkappe

xxx Stk ... PREFA Profilschiene
xxx Stk ... PREFA Profilschienenverbinder
xxx Stk ... PREFA Profilschienenverbinder
xxx Stk ... PREFA Kabelclip
xxx Stk ... PREFA Modulanbindung Mittelklemme 30-50mm
xxx Stk ... PREFA Modulanbindung Endklemme 30-50mm

xxx Stk ... PREFA Kreuzverbinder Sunny
xxx Stk ... PREFA Kreuzverbinder Solarhalter

xxx Stk ... PREFA Kreuz/Erdungsklemme
xxx Stk ... PREFA Modulabsturzsicherung
xxx Stk ... PREFA Profilschienenanbindung
xxx Stk ... PREFA Solarluke

Die PREFA Verlegerichtlinien sowie die Verlegerichtlinien der Modulhersteller sind einzuhalten.
Menge: 0,000 psch

**01.07.56 PREFA Solarhalter**
Liefern und Montieren von PREFA Solarhaltern als Befestigungspunkt
von Solaranlagen auf PREFA Dächern
einschließlich Abdeckkappe, Befestigungs- und Dichtungsmaterial.
Wenn erforderlich Einbau einer Unterlagsplatte.
Anzahl und Stützweiten laut statischer Berechnung.
Die PREFA Verlegerichtlinien sind einzuhalten.

Größe: 63 x 260 mm
Materialstärke: 5 mm
Material: Aluminium
Farbe: wie Hauptposition, pulverbeschichtet
Menge: 0,000 Stk

**01.07.57 PREFA Solarhalter Vario/Fix**
Liefern und Montieren von PREFA Solarhaltern Vario oder Fix
als Befestigungspunkt von Solaranlagen auf PREFA Dächern
einschließlich Befestigungsmaterial.
Wenn erforderlich Einbau einer Unterlagsplatte.
Anzahl und Stützweiten laut statischer Berechnung.
Die PREFA Verlegerichtlinien sind einzuhalten.

Material: Aluminium
Farbe: anthrazit
Menge: 0,000 Stk

**01.07.58 PREFA Solarhalter Sunny**
Liefern und Montieren von PREFA Sunny Solarhaltern
als Befestigungspunkt von Solaranlagen auf PREFA Dächern
einschließlich PREFA Spezialkleber zur Einbindung der Abdeckung.
Wenn erforderlich Einbau einer Unterlagsplatte.
Anzahl und Stützweiten laut statischer Berechnung.
Die PREFA Verlegerichtlinien sind einzuhalten.

Befestigungsschraube: STS M12 350mm, blank
Abdeckung:
Farbe: zinkgrau, pulverbeschichtet
Material: Aluminium 1,20 mm
Menge: 0,000 Stk

**01.07.59 PREFA Solarluke**
Liefern und Montieren von PREFA Solarluken
zur fachgerechten Einführung von PV-Leitungen bei PREFA Dächern
einschließlich PREFA Spezialkleber zur Einbindung in die Dacheindeckung.

PREFA Solarluke:
inkl. Rohrmanschette und Montageschablone
Durchführungen: 2 x 10mm, 1 x 32-35mm
Innendurchmesser: 26,5mm
Außendurchmesser: 32,8mm
Farbe: Standard nach gültiger PREFA Farbkarte
Menge: 0,000 Stk

**01.07.60 PREFA Unterlagsplatte**
Liefern und Montieren von PREFA Unterlagsplatten
einschließlich fachgerechtem Einbinden
in die PREFA Dacheindeckung.

Farbe: wie Hauptposition,
Materialqualität: wie Hauptposition,
Materialstärke: 0,70 mm,

Größe: 540x125mm
Menge: 0,000 Stk

**01.07.61 Gesimsabdeckung aus PREFA Farbaluminiumband**
Liefern und Montieren von Gesimsabdeckungen
aus PREFA Farbaluminiumband
einschließlich Haftstreifen und Befestigungsmaterial,
inklusive aller Ecken, An- und Abschlüsse.
Die Einzelstücke sind fachgerecht zu verbinden.

Zuschnitt: .... mm
Abkantung: .... Stk
Materialstärke: 0,70 mm
Materialqualität: wie Hauptposition
Farbe: wie Hauptposition
Menge: 0,000 m

**01.07.62 Winkelsaumabdeckung aus PREFA Farbaluminiumband**
Liefern und Montieren von Winkelsaumabdeckungen
aus PREFA Farbaluminiumband
einschließlich Haftstreifen und Befestigungsmaterial,
inklusive aller Ecken, An- und Abschlüsse.
Die Einzelstücke sind fachgerecht zu verbinden.

Zuschnitt: .... mm
Abkantung: .... Stk
Materialstärke: 0,70 mm
Materialqualität: wie Hauptposition
Farbe: wie Hauptposition
Menge: 0,000 m

**01.07.63 Attikaabdeckung aus PREFA Farbaluminiumband**
Liefern und Montieren von Attikaabdeckungen
aus PREFA Farbaluminiumband
einschließlich Haftstreifen und Befestigungsmaterial,
inklusive aller Ecken, An- und Abschlüsse.
Die Einzelstücke sind fachgerecht zu verbinden.

Zuschnitt: .... mm
Abkantung: .... Stk
Materialstärke: 0,70 mm
Materialqualität: wie Hauptposition
Farbe: wie Hauptposition

Verbindungsarten:
Stehfalz, Hakenfalz, Überschubleiste oder Unterlagswellblech
Ausführung: ........
Menge: 0,000 m

**01.07.64 Attikaabdeckung inkl. Wandentlüftung aus PREFA Farbaluminiumband**
Liefern und Montieren von Attikaabdeckungen
aus PREFA Farbaluminiumband,
inklusive Wandlüfter,
einschließlich Haftstreifen und Befestigungsmaterial.
Die einzelnen Elemente sind fachgerecht zu verbinden.
Die Anschlüsse an Grate, Kehlen, Ortgänge, Wände etc. sind einzukalkulieren.

Farbe: wie Hauptposition
Materialqualität: wie Hauptposition
Materialstärke: wie Hauptposition

Brustblech:
Zuschnitt: .... mm
Abkantung: .... Stk
Materialstärke: wie Hauptposition
Materialqualität: wie Hauptposition
Farbe: wie Hauptposition

Attikaabdeckung:
Zuschnitt: .... mm
Abkantung: .... Stk
Materialstärke: 0,70 mm
Materialqualität: wie Hauptposition
Farbe: wie Hauptposition

Haftstreifen:
Materialstärke: mind. 1 mm
Zuschnitt: bis 200 mm
Abkantung: 2 Stk

Lochblech: Rundlochung Ø 5 mm
Materialstärke: 0,7 mm
Zuschnitt: bis 150 mm
Abkantung: bis 2 Stk

Verbindungsarten:
Stehfalz, Hakenfalz, Überschubleiste oder Unterlagswellblech
Ausführung: ........
Menge: 0,000 m

**01.07.65 Zulage Attika in Segmenten**
Zulage zur Vorposition Attika für den Mehraufwand
bei einer Ausführung der Attika in Segmenten.
Menge: 0,000 m

**01.07.66 Zulage Attika gerundet**
Zulage zur Vorpostion Attika für den Mehraufwand
bei einer gerundeten Ausführung der Attika.
Radius: .....................
Menge: 0,000 m

**01.07.67 Wandbekleidung**
Liefern und Montieren von Wandbekleidungen
(Gauben-, Giebel-, und Stirnseiten)
mit PREFA Dachplatte oder PREFA Farbaluminiumband (Winkelstehfalz).
Ausführung: .......................

Materialstärke: wie Hauptposition
Materialqualität: wie Hauptposition
Farbe: wie Hauptposition

einschließlich Anarbeiten an die PREFA Dacheindeckung
sowie aller Ecken, An- und Abschlüsse.
Menge: 0,000 m²

#### Bereich 01.08 PREFALZ Doppelstehfalz

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.08.1 Trennlage (Vordeckung)**
Liefern und Montieren einer nahtselbstklebenden diffusionsoffenen Trennlage (Vordeckung).
Die Eigenschaften der Trennlage richten sich nach den Anforderungen an die Dachkonstruktion.
Die Herstellerrichtlinien sind einzuhalten.

Angebotenes Erzeugnis: ....................... o.glw.
Menge: 0,000 m²

**01.08.2 Dacheindeckung mit PREFA Farbaluminiumband**
Liefern und Montieren einer Dacheindeckung
aus PREFA Farbaluminiumband,
auf bauseits vorhandener Vollschalung
(Schalungsstärke nach den allgemein gültigen Fachregeln),
als hinterlüfte Konstruktion,
einschließlich PREFA Befestigungsmaterial
(verdeckte Befestigung mittels Winkel-Festhafte
bzw. Winkel-Schiebehafte und Niro Rillennägel).
Die Art und die Anzahl der Befestigung richtet sich nach den Objektanforderungen
und der statischen Berechnung.
Das Falzprofil ist konisch herzustellen,
so dass am unteren Auflagebereich der Bahnen ein Dehnungsspalt verbleibt.
Die PREFA Verlegerichtlinien sind einzuhalten.

Einfachstehfalz:
Mindestdachneigung: > 45°
Winkelstehfalz:
Mindestdachneigung: 25° normal beanspruchte Gegend, 35° schneereiche Gegend

Doppelstehfalz:
Mindestdachneigung: 3°
< 7° mit Dichtband/Falzgel

Standarddeckung: Doppelstehfalz

Produkt:  PREFALZ // FALZONAL
Bandbreite:  650 mm / 500 mm // 600 mm
Achsmaß:  580 mm / 430 mm //530 mm
Scharbreite: 570 mm / 420 mm // 520 mm
gewähltes Produkt:  ...................
gewählte Bandbreite: ................... mm

Materialdicke: 0,70 mm
Gewicht: 2,2 bis 2,3 kg/m²
Material: Aluminium (vollständig recycelbar)
Legierung: EN AW 3005 gemäß EN 573-3
Falzqualität H41
Vorderseite: P.10, PP 99 oder PvdF, Einbrennlackierung
Farbe: ............................
(nach gültiger PREFA Farbkarte)
Die Farbe ist vom Architekten vorzugeben!
Rückseite: Schutzlack
Oberfläche:
PREFALZ: stucco oder glatt
FALZONAL: glatt mit Folie
Brandverhaltensklasse: A1 gemäß EN 13501-1
Verhalten bei Beanspruchung durch Feuer von außen: ohne Prüfung entsprechend gemäß EN 13501-5 bzw. Entscheidung 2000/553/EG
Umwelt-Produktdeklaration nach ISO 14025 und EN 15804: EPD-GDA-20130260-IBG1-DE
Referenz-Nutzungsdauer laut Umweltproduktdeklaration: ≥ 70 Jahre
Bei dem Verwendungszweck von Kaltumformten Aluminiumblechen entsprechender Nutzung sind keine Wirkungsbeziehungen bzgl. Umwelt und Gesundheit bekannt.
Menge: 0,000 m²

**01.08.3 Dacheindeckung mit PREFA Farbaluminiumband auf UK-A1**
Liefern und Montieren einer Dacheindeckung
aus PREFA Farbaluminiumband,
auf bauseits vorhandener nichtbrennbarer Unterkonstruktion (A1),
als hinterlüfte Konstruktion,
einschließlich PREFA Befestigungsmaterial
(verdeckte Befestigung mittels Winkel-Festhafte
und Winkel-Schiebehafte sowie Befestigungsmittel entsprechend UK).
Die Art und die Anzahl der Befestigung richtet sich nach den Objektanforderungen
und der statischen Berechnung.
Das Falzprofil ist konisch herzustellen,
so dass am unteren Auflagebereich der Bahnen ein Dehnungsspalt verbleibt.
Die PREFA Verlegerichtlinien und die allgemeingültigen Fachregeln sind einzuhalten.

Einfachstehfalz:
Mindestdachneigung: > 45°
Winkelstehfalz:
Mindestdachneigung: 25° normal beanspruchte Gegend, 35° schneereiche Gegend

Doppelstehfalz:
Mindestdachneigung: 3°
< 7° mit Dichtband/Falzgel

Standarddeckung: Doppelstehfalz

Produkt:  PREFALZ // FALZONAL
Bandbreite:  650 mm / 500 mm // 600 mm
Achsmaß:  580 mm / 430 mm //530 mm
Scharbreite: 570 mm / 420 mm // 520 mm
gewähltes Produkt:  ...................
gewählte Bandbreite: ................... mm

Materialdicke: 0,70 mm
Gewicht: 2,2 bis 2,3 kg/m²
Material: Aluminium (vollständig recycelbar)
Legierung: EN AW 3005 gemäß EN 573-3
Falzqualität H41
Vorderseite: P.10, PP 99 oder PvdF, Einbrennlackierung
Farbe: ............................
(nach gültiger PREFA Farbkarte)
Die Farbe ist vom Architekten vorzugeben!
Rückseite: Schutzlack
Oberfläche:
PREFALZ: stucco oder glatt
FALZONAL: glatt mit Folie
Brandverhaltensklasse: A1 gemäß EN 13501-1
Verhalten bei Beanspruchung durch Feuer von außen: ohne Prüfung entsprechend gemäß EN 13501-5 bzw. Entscheidung 2000/553/EG
Umwelt-Produktdeklaration nach ISO 14025 und EN 15804: EPD-GDA-20130260-IBG1-DE
Referenz-Nutzungsdauer laut Umweltproduktdeklaration: ≥ 70 Jahre
Bei dem Verwendungszweck von Kaltumformten Aluminiumblechen entsprechender Nutzung sind keine Wirkungsbeziehungen bzgl. Umwelt und Gesundheit bekannt.
Menge: 0,000 m²

**01.08.4 Zulage Pass-/Sonderscharen**
Zulage für Pass-/Sonderscharen bei Falzrichtungswechsel innerhalb einer Fläche bzw. abweichende Scharbreite zur Hauptscharbreite.
Menge: 0,000 m

**01.08.5 Zulage Dehnungsleisten**
Zulage zur Hauptposition für das Liefern und Montieren
von Dehnungsleisten aus PREFA Farbaluminiumband,
zur Aufnahme der Längsdehnung,
einschließlich Befestigungsmaterial sowie
Anarbeiten aller Anschlüsse (beidseitig) zur PREFA Dacheindeckung.
Die Einzelstücke sind dehnungsgerecht zu verbinden.
Farbe: wie Hauptposition
Materialqualität: wie Hauptposition
Dehnungsleisten bestehend aus:

Abdeckbleche:
Materialdicke: 0,7 mm
Zuschnitt:  ........ mm
Abkantung: ........ Stk.

Haltebleche:
Materialdicke: 1,0 mm
Zuschnitt:  ........ mm
Abkantung: ........ Stk.
Menge: 0,000 m

**01.08.6 Zulage für Falzfreistellung**
Zulage zur Hauptposition für Falzfreistellung.
Menge: 0,000 m

**01.08.7 Zulage gerundete Schare**
Zulage zur Hauptposition für die Herstellung und den Einbau von gerundeten Scharen.

Radius: konkav ............ mm
Radius: konvex ............ mm
Menge: 0,000 m

**01.08.8 Zulage konische Schare**
Zulage zur Hauptposition für die Herstellung und den Einbau von konischen Scharen.
Menge: 0,000 m²

**01.08.9 Zulage Langschiebehafte**
Zulage zur Hauptposition für die Ausführung
mit PREFA Winkellangschiebehaften,
Scharenlänge bis 15 m,
max Bandbreite 500 mm.
Bei Scharlängen über 12 m bis maximal 15 m
sind neben Winkelfesthafte (Festhaftbereich)
ausschließlich Langschiebehaften zu verwenden.
Menge: 0,000 m²

**01.08.10 Zulage zur Hauptposition für erhöhte Hafteranzahl**
Zulage zur Hauptposition für eine erhöhte Anzahl
von PREFA Winkel-Festhaften und
PREFA Winkel-Schiebehaften
im Bereich von dachparallelen PV-Anlagen
auf den Falz geklemmt montiert.
Die Art und die Anzahl der Befestigung richtet sich nach den Objektanforderungen und der statischen Berechnung.
Menge: 0,000 m²

**01.08.11 Zulage Traufabschlüsse**
Zulage zur Hauptposition für die Herstellung
von Falzverbindungen an Traufen.
Ausführung gemäß aktuell gültigen Klempnerfachregeln.

Ausführung:  stehend runder Falz,
  stehend gerader Falz,
  stehend schräger Falz,
  schwäbischer Traufabschluss

gewählte Ausführung: stehend runder Falz
Menge: 0,000 m

**01.08.12 Zulage Abdichten der Falze**
Zulage für das Aufbringen von PREFA Falzgel
in die Falze im Dachneigungsbereich 3° bis < 7°.
Menge: 0,000 m²

**01.08.13 Zulage Bündnerfalz**
Zulage zur Hauptposition für die Herstellung des Bündnerfalzes
an aufgehenden Bauteilen einschließlich Rückkantung.

Aufstellhöhe: ..... mm
Achsmaß:  580 mm: 1,72 Stk/m,
  530 mm: 1,89 Stk/m,
 430 mm: 2.33 Stk/m
Menge: 0,000 m

**01.08.14 Zulage Querfalz**
Zulage für das Herstellen von Querfälzen,

Dachneigung:  Art der Quernähte:

 > 25°  Einfacher Querfalz
 > 10°  Einfacher Querfalz mit Zusatzfalz
 >  7°  Doppelter Querfalz (ohne Dichteinlage)
 <  7°  Wasserdichte Ausführung
  (Doppelter Querfalz mit Dichteinlage)
Menge: 0,000 m

**01.08.15 Zulage Schrägschnitte**
Zulage für die Herstellung von Schrägschnitten an schräg verlaufenden Dachgeometrien (schräge Traufe, Ortgang, etc.)
Menge: 0,000 m

**01.08.16 PREFA Lochblech zur Be- und Entlüftung**
Liefern und Montieren von PREFA Lochblech
mit Rundlochung, zur Be- und Entlüftung,
einschließlich Befestigungsmaterial.

Zuschnitt: 125mm
Abkantung: 2Stk
Materialdicke: 0,70 mm
Material: Aluminium
Rundlochung: Ø 5 mm
Menge: 0,000 m

**01.08.17 Traufblech aus PREFA Farbaluminiumband**
Liefern und Montieren von Traufblech
aus PREFA Farbaluminiumband,
einschließlich Befestigungsmaterial.

Materialdicke: mind. 0,7 mm
Zuschnitt: bis 400 mm
Abkantung: bis 5 Stk.
Farbe: wie Hauptposition
Materialqualität: wie Hauptposition
Menge: 0,000 m

**01.08.18 Zulage für Vorstoßblech**
Zulage für Vorstoßblech aus
aus PREFA Farbaluminiumband,
einschließlich Befestigungsmaterial.

Materialdicke: mind. 0,8 mm bis 1,0 mm
Zuschnitt:  bis 333 mm
Abkantung: bis 5 Stk.
Farbe: wie Hauptposition
Materialqualität: wie Hauptposition
Menge: 0,000 m

**01.08.19 Zulage Traufe gerundete (in Segmenten)**
Zulage für den Mehraufwand bei der Ausbildung
einer gerundeten Traufe (in Segmenten).
Menge: 0,000 m

**01.08.20 Dachübergang (Mansarde)**
Ausbildung eines Dachüberganges
vom steileren Dachbereich, z.B. Mansarde,
zum flachgeneigten Dachbereich,
einschließlich Befestigungsmaterial, Vorstoßblech,
Traufausbildung, sowie Anarbeiten an die PREFA Dacheindeckung.

Dachübergang von ....° auf ....°
Menge: 0,000 m

**01.08.21 Dachknick**
Ausbildung eines Dachknickes
aus PREFA Farbaluminiumband,
einschließlich Befestigungsmaterial, Vorstoßblech,
Traufausbildung, und Anarbeiten an die PREFA Dacheindeckung.

Dachübergang von ....° auf ....°

Ausführung:  - Quetschfalte
        - Überggangsblech
gewählte Ausführung: .......................
Menge: 0,000 m

**01.08.22 PREFA Sicherheitskehle**
Liefern und Montieren von PREFA Sicherheitskehlen
mit Zusatzfalz, einschließlich Befestigungsmaterial
und Anarbeiten an die PREFA Dacheindeckung,
inkl. An- und Abschlüsse.
Die Einzelstücke sind dehnungsgerecht zu verbinden.

Zuschnitt: 708 mm
Abkantung: 7 Stk.
Länge: 3000 mm
Materialdicke: wie Hauptposition
Materialqualität: wie Hauptposition
Farbe: wie Hauptposition
Menge: 0,000 m

**01.08.23 Kehlenausbildung aus PREFA Farbaluminiumband**
Liefern und Montieren von Kehlblechen
aus PREFA Farbaluminiumband,
einschließlich Befestigungsmaterial,
Aufbringen einer Lage Unterdeckbahn als zusätzliche Rückstausicherung
und Anarbeiten an die PREFA Dacheindeckung,
inkl. An- und Abschlüsse.
Die Einzelstücke sind dehnungsgerecht zu verbinden.
Ausführung gemäß aktuell gültigen Klempnerfachregeln.

Zuschnitt: ..... mm
Abkantung:  7 Stk.
Materialdicke: wie Hauptposition
Materialqualität: wie Hauptposition
Farbe: wie Hauptposition
Menge: 0,000 m

**01.08.24 Kehlausbildung vertieft aus PREFA Farbaluminiumband**
Liefern und Montieren einer vertieften Kehle
als Kehlrinne aus PREFA Farbaluminiumband,
auf vorhandener, tiefergelegten Unterkonstruktion,
einschließlich Befestigungsmaterial, Haftstreifen, Aufbringen einer Lage Unterdeckbahn als zusätzliche Rückstausicherung
und Anarbeiten an die PREFA Dacheindeckung,
inkl. An- und Abschlüsse.
Die Einzelstücke sind dehnungsgerecht zu verbinden.
Ausführung gemäß aktuell gültigen Klempnerfachregeln.

Zuschnitt: 500mm,
Abkantung: bis 5 Stk.
Materialdicke: wie Hauptposition
Materialqualität: wie Hauptposition
Farbe: wie Hauptposition
Menge: 0,000 m

**01.08.25 Kehlenausbildung (Kurvenkehlen)**
Liefern und Montieren einer runden bzw. gefalteten Kehlenausbildung
bei Rundgauben aus PREFA Farbaluminiumband.
einschließlich Befestigungsmaterial,
Aufbringen einer Lage Unterdeckbahn als zusätzliche Rückstausicherung
und Anarbeiten an die PREFA Dacheindeckung,
inkl. An- und Abschlüsse.
.Die Einzelstücke sind dehnungsgerecht zu verbinden.
Ausführung gemäß aktuell gültigen Klempnerfachregeln.

Gaubenbreite: .... mm
Stichhöhe: .... mm
Hauptdachneigung: .... °
Materialdicke: wie Hauptposition
Farbe: wie Hauptposition
Materialqualität: wie Hauptposition
Menge: 0,000 m

**01.08.26 Kehlensattel**
Liefern und Montieren eines Kehlsattels
aus PREFA Farbaluminiumband,
einschließlich Befestigungsmaterial sowie
Anarbeiten an die PREFA Dacheindeckung.
Materialdicke: wie Hauptposition
Farbe: wie Hauptposition
Materialqualität: wie Hauptposition
Menge: 0,000 Stk

**01.08.27 Gefällesprung unbelüftet**
Ausbildung von Gefällesprung unbelüftet mit Bündnerfalz bzw. umgelegten Falz,
zur Sicherung der thermisch bedingten
Längenänderung der Scharen, mit Vorstoßblech,
auf vorhandener Unterkonstruktion.
Die Fälze der unteren Scharen sind am oberen Ende
als Bündnerfalz einschließlich Rückkantung auszuführen,
einschließlich Befestigungsmaterial, Traufenausbildung sowie Anschlüsse an Grate, Kehlen, Ortgänge, Wände etc.
Ausführung gemäß aktuell gültigen Klempnerfachregeln.
Ausführungsvarianten:
- Bündnerfalz
- umgelegter Falz
gewählte Variante: ...............
Menge: 0,000 m

**01.08.28 Gefällesprung unbelüftet (mit Aufschiebling)**
Ausbildung Gefällesprung unbelüftet mit Bündnerfalz
bzw. umgelegten Falz und Aufschiebling,
zur Sicherung der thermisch bedingten
Längenänderung der Scharen, mit Vorstoßblech,
auf vorhandener Unterkonstruktion.
Die Fälze der unteren Scharen sind am oberen Ende
als Bündnerfalz einschließlich Rückkantung auszuführen,
einschließlich Befestigungsmaterial, Traufenausbildung,
Quetschfalte, sowie Anschlüsse an Grate, Kehlen, Ortgänge, Wände etc.
Ausführung gemäß aktuell gültigen Klempnerfachregeln.
Ausführungsvarianten:
- Bündnerfalz
- umgelegter Falz
gewählte Variante: ...............
Menge: 0,000 m

**01.08.29 Gefällesprung belüftet**
Ausbildung von Gefällesprung befüftet,
mit Bündnerfalz bzw. umgelegten Falz,
zur Sicherung der thermisch bedingten Längenänderung der Scharen,
auf vorhandener Unterkonstruktion.
Die Fälze der unteren Scharen sind am oberen Ende aufzustellen und mit einer Rückkantung auszuführen,
einschließlich Befestigungsmaterial, Traufenausbildung,
Quetschfalte, Lochblech, sowie Anschlüsse an Grate, Kehlen, Ortgänge, Wände etc.
Ausführung gemäß aktuell gültigen Klempnerfachregeln.
Ausführungsvarianten:
- Bündnerfalz
- umgelegter Falz
gewählte Variante: ...............
Lochblech:
Zuschnitt: .... mm
Abkantung: .... Stk.
Materialdicke: 0,7 mm

Materialqualität: wie Hauptposition
Farbe: wie Hauptposition
Menge: 0,000 m

**01.08.30 Ortgangstreifen aus PREFA Farbaluminiumband**
Liefern und Montieren von Ortgangstreifen
aus PREFA Farbaluminiumband,
einschließlich Befestigungsmaterial, Haftstreifen
und Anarbeiten an die PREFA Dacheindeckung,
inkl. An- und Abschlüsse.
Die Schare sind am Ortgang aufzustellen und
mit dem Ortgangstreifen zu verfalzen.
Die Einzelstücke sind dehnungsgerecht zu verbinden.
Ausführung gemäß aktuell gültigen Klempnerfachregeln.

Ortgangstreifen:
Zuschnitt: .... mm
Abkantung: .... Stk
Materialdicke: 0,70 mm

Haftstreifen:
Zuschnitt: .... mm
Abkantung: .... Stk
Materialdicke: mind. 1,0 mm

Materialqualität: wie Hauptposition
Farbe: wie Hauptposition
Menge: 0,000 m

**01.08.31 Ortgangausbildung vertieft aus PREFA Farbaluminiumband**
Liefern und Montieren einer vertieften Ortgangausbildung
als Ortgangrinne aus PREFA Farbaluminiumband,
auf vorhandener, tiefergelegten Unterkonstruktion,
einschließlich Befestigungsmaterial, Haftstreifen, Aufbringen einer Lage Unterdeckbahn als zusätzliche Rückstausicherung
und Anarbeiten an die PREFA Dacheindeckung,
inkl. An- und Abschlüsse.
Die Einzelstücke sind dehnungsgerecht zu verbinden.
Ausführung gemäß aktuell gültigen Klempnerfachregeln.

Farbe: wie Hauptposition
Materialqualität: wie Hauptposition
Materialstärke: wie Hauptposition

Vertiefter Ortgang:
Zuschnitt:  .............. mm
Abkantung:  ......... Stk
Materialdicke: 0,70 mm

Haftstreifen:
Zuschnitt: .... mm
Abkantung: .... Stk
Materialdicke: mind. 1,0 mm
Menge: 0,000 m

**01.08.32 Ortgangausbildung mit Winkel- oder Doppelstehfalz**
*** EP-Aufgliederung gefordert
Liefern und Montieren von Ortgangbekleidung
mit Winkel- oder Doppelstehfalz
aus PREFA Farbaluminiumband,
auf vorhandener Unterkonstruktion,
einschließlich Befestigungsmittel (Hafte, Rillennägel),
Haftstreifen, Traufausbildung, Rückkantung
und Anarbeiten an die PREFA Dacheindeckung,
inkl. An- und Abschlüsse.
Die einzelnen Schare sind dehnungsgerecht zu verbinden.
Farbe: wie Hauptposition
Materialqualität: wie Hauptposition
Materialstärke: wie Hauptposition

Ortgang:
Ansichtshöhe:  .............. mm
Achsmaß der Schare: ............ mm
Materialdicke: 0,70 mm

Haftstreifen:
Zuschnitt: .... mm
Abkantung: .... Stk
Materialdicke: mind. 1,0 mm
Menge: 0,000 m

**01.08.33 Zulage Ortgangausbildung gerundet**
Zulage zur Position Ortgangausbildung für den Mehraufwand
bei gerundetem Ortgang (in Segmenten).

Ausführung: - Glattblech
        - Stehfalz
gewählte Ausführung:  ....................
Menge: 0,000 m

**01.08.34 First- /Gratausbildung, belüftet**
Liefern und Montieren einer Sattelfirstausbildung
mit Entlüftung,
aus PREFA Farbaluminiumband,
auf vorhandener Unterkonstruktion.
Die Schare (beidseitig) sind aufzustellen und
die Fälze als Bündnerfalz auszuführen, einschließlich Rückkantung.
Das Anarbeiten an die PREFA Dacheindeckung,
inkl. An- und Abschlüsse ist einzukalkulieren.
Die Einzelstücke sind dehnungsgerecht zu verbinden.

Haftstreifen(x 2):
Materialstärke: mind. 1,0 mm
Zuschnitt: bis 200 mm
Abkantung: 2 Stk.

Abdeckung:
Materialstärke: 0,7 mm
Zuschnitt: bis 700 mm
Abkantung: bis 7 Stk.

Lochblech:
Rundlochung Ø 5 mm
Materialstärke: 0,7 mm
Zuschnitt: bis 250 mm
Abkantung: bis 4 Stk.
Menge: 0,000 m

**01.08.35 First- /Gratausbildung unbelüftet (mit Holzprofilleiste und Abdeckprofil)**
Liefern und Montieren von First- /Gratausbildungen unbelüftet, mit Holzprofilleiste und Abdeckprofil aus PREFA Farbaluminiumband.
Die Scharen sind beidseitig aufzustellen und mit einer Rückkantung zu versehen, einschließlich Haftstreilen und Einhängen der Gratabdeckung.
Das Anarbeiten an die PREFA Dacheindeckung,
inkl. An- und Abschlüsse ist einzukalkulieren.
Die aktuell gültigen Klempnerfachregeln sind zu berücksichtigen.

Hinweis für Dächer mit belüfteten Dachkonstruktionen:
Die Lattung der Belüftungsebene ist am Grat ausreichend zurückzuschneiden, um eine Belüftung zum First zu gewährleisten. Ausführung gemäß Vorgabe des Architekten.

Gratabdeckung:
Zuschnitt: .... mm
Abkantung: .... Stk.
Materialdicke: 0,70 mm
Materialqualität: wie Hauptposition
Farbe: wie Hauptposition
Menge: 0,000 m

**01.08.36 Ausbildung einer Kegelspitze**
Liefern und Montieren einer Kegelspitze
aus PREFA Farbaluminiumband,
einschließlich Befestigungsmaterial, Lochblech
und Anarbeiten an die PREFA Dacheindeckung.

Radius: ........
Materialdicke: wie Hauptposition
Materialqualität: wie Hauptposition
Farbe: wie Hauptposition
Menge: 0,000 Stk

**01.08.37 Pultdachabschluss, belüftet**
Liefern und Montieren von Pultdachabschluss, belüftet,
aus PREFA Farbaluminiumband
einschließlich Befestigungsmaterial und
Anarbeiten an die PREFA Dacheindeckung.
Die Einzelstücke sind dehnungsgerecht zu verbinden.
Ausführung gemäß aktuell gültigen Klempnerfachregeln.
Ausführungsvarianten:
- Bündnerfalz
- umgelegter Falz
gewählte Variante: ...............

Farbe: wie Hauptposition
Materialqualität: wie Hauptposition
Materialstärke: wie Hauptposition

Traufstreifen:
Materialstärke: mind. 1,0 mm
Zuschnitt: bis 200 mm
Abkantung: 4 Stk.

Abdeckprofil:
Materialstärke: 0,7 mm
Zuschnitt: bis 500 mm
Abkantung: 6 Stk.

Lochblech: Rundlochung Ø 5 mm
Materialstärke: 0,7 mm
Zuschnitt: 150 mm
Abkantung: 1 Stk.
Menge: 0,000 m

**01.08.38 Ausbildung eines Pyramiedenabschluss**
Liefern und Montieren eines Pyramiedenabschlusses
aus PREFA Farbaluminiumband,
einschließlich Befestigungsmaterial, Lochblech,
und Anarbeiten an die PREFA Dacheindeckung.

Abmessung: ........... x ........... mm
Materialdicke: wie Hauptposition
Materialqualität: wie Hauptposition
Farbe: wie Hauptposition
Menge: 0,000 Stk

**01.08.39 Seitlicher Wandanschluss**
Liefern und Montieren von seitlichen Wandanschlüssen (Hochkantung), einschließlich Rückkantung Befestigungsmaterial
Die Einzelstücke sind dehnungsgerecht zu verbinden.
Ausführung gemäß aktuell gültigen Klempnerfachregeln.
Menge: 0,000 m

**01.08.40 Wandanschuss aus PREFA Farbaluminiumband, belüftet**
Liefern und Montieren von Wandanschluss mit Entlüftung
auf vorhandener Unterkonstruktion
aus PREFA Farbaluminiumband,
einschließlich Haftstreifen, Lochblech und Befestigungsmaterial
sowie aller An- und Abschlüsse.
Die Fälze der darunter liegenden Stehfalzeindeckung
sind im Anschlussbereich als Bündnerfalz auszuführen,
einschließlich Rückkantung.

Farbe: wie Hauptposition
Materialqualität: wie Hauptposition
Materialstärke: wie Hauptposition

Haftstreifen:
Materialstärke: mind. 1 mm
Zuschnitt: bis 200 mm
Abkantung: 2 Stk.

Abdeckung:
Materialstärke: 0,7 mm
Zuschnitt: bis 500 mm
Abkantung: 4 Stk.

Lochblech: Rundlochung Ø 5 mm
Materialstärke: 0,7 mm
Zuschnitt: bis 150 mm
Abkantung: bis 2 Stk.
Menge: 0,000 m

**01.08.41 Kappleiste**
Liefern und Montieren von Kappleisten
aus PREFA Farbaluminiumband,
einschließlich Befestigungsmaterial
(wenn erforderlich Dübelbefestigung)
sowie Abdichten mit einer dauerelastischer Dichtungsmasse
und Einlegen von Distanzhaltern bei Vollwärmeschutz.
Die Einzelstücke sind dehnungsgerecht zu verbinden.

Zuschnitt: .... mm
Abkantung: bis 6 Stk.
Materialdicke: 0,70 mm
Materialqualität: wie Hauptposition
Farbe: wie Hauptposition
Menge: 0,000 m

**01.08.42 PREFA Froschmaullukenhaube**
Liefern und Montieren von PREFA Froschmaullukenhauben
für die Be- und Entlüftung der Belüftungsebene,
mit tiefgezogenem Oberteil und Perforierung.
Einbau mittels Klebeverbindung (PREFA Spezialkleber) oder Nieten,
einschließlich Ausschneiden der erforderlichen Öffnungen
aus der Dacheindeckung und Schalung sowie
Aufbörteln der Metalleindeckung.
Die PREFA Verlegerichtlinien sind einzuhalten.
Mindestdachneigung: ab 12°
Materialdicke: 1,20 mm
Materialqualität: wie Hauptposition
Lüftungsquerschnitt: ca. 30 cm²
Farbe: wie Hauptposition
Menge: 0,000 Stk

**01.08.43 PREFA Klebeeinfassung für Falzdächer**
Liefern und Montieren von PREFA Klebeeinfassungen für Rohrdurchführungen,
einschließlich Ausschneiden der erforderlichen Öffnungen
aus der Dacheindeckung und Schalung
sowie Aufbörteln der Metalleindeckung.
Aufmontieren der Klebeeinfassungen mittels
PREFA Spezialkleber auf die Dacheindeckung.
Die PREFA Verlegerichtlinien sind einzuhalten.

Dachneigung: 3° - 52°
Materialqualität: wie Hauptposition
Farbe: wie Hauptposition

Rohrdurchführungen:
50 mm bis 65 mm Ø
80 mm bis120 mm Ø
120 mm bis 170 mm Ø
170 mm bis 210 mm Ø
gewählte Größe: ........................ Ø
Menge: 0,000 Stk

**01.08.44 Einfassung, gefalzt, aus PREFA Farbaluminiumband**
Liefern und Montieren von Einfassungen, gefalzt, mit Abdeckung
für Lüftungsrohre, Antennen etc.
aus PREFA Farbaluminiumband

Blechdicke: ....0,7 mm
Länge:  ........ mm
Breite:  ........ mm
Höhe:  ........ mm (mind. 150 mm)

Aus den Scharen der Dacheindeckung werden
die Durchdringungen entsprechend ausgeschnitten
und anschließend umlaufend nach innen gebördelt.
Der Umschlag der Einfassung wird mit der Schare
verfalzt und nach unten flachanliegend
(evtl. mit Dichtbandeinlage) eingefalzt.
Die Einfassung besteht aus einem Zylinder, mind. 100 mm lang
und einem Kegelstumpf, mind. 150 mm lang.
Menge: 0,000 Stk

**01.08.45 PREFA Entlüftungsrohr**
Liefern und Montieren von PREFA Entlüftungsrohr mit Abdeckhut,
einschließlich Einbau in die Einfassungsplatte und Abdichten der Rohrrosette.
Die PREFA Verlegerichtlinien sind einzuhalten.

Gesamthöhe: 380 mm
Durchmesser: 100 mm Ø, 120 mm Ø
Materialdicke: 1,00 mm
Materialqualität: wie Hauptposition
Farbe: wie Hauptposition
Menge: 0,000 Stk

**01.08.46 PREFA Faltmanschette**
Liefern und Montieren von PREFA Faltmanschetten
aus dauerelastischen EPDM
zur Einbindung von runden Dachdurchführungen im Unterdach.
Die PREFA Verlegerichtlinien sind einzuhalten.

Durchmesser: 100 - 130 mm Ø
Menge: 0,000 Stk

**01.08.47 PREFA Dachlukendeckel**
Liefern und Montieren von PREFA Dachlukendeckel
für Kalt- und Dachbodenräume, mit Doppelstegplatte,
Beschläge und Holzrahmen,
einschließlich Anarbeiten an die PREFA Dacheindeckung,
Ausschneiden der Durchstiegsöffnung aus der Vollschalung
sowie Befestigen des Holzrahmens.
Die PREFA Verlegerichtlinien sind einzuhalten.

Dachlukendeckel:
Größe: 600 x 600 mm Nennmaß
Dachneigung: ab 12°, Dachneigungen unter 12° sind mit einem konischen Holzrahmen auszugleichen.
Holzrahmen:
Größe: 595 x 595 mm Innenmaß
Farbe: wie Hauptposition
Menge: 0,000 Stk

**01.08.48 PREFA Dachflächenfenstereinfassung für Stehfalz**
Liefern und Montieren von PREFA Dachflächenfenstereinfassungen
aus PREFA Farbaluminiumband, bestehend aus
Seitenteilen für Stehfalzeindeckung (seitlich auslaufend),
Brustblech und Nackenblech,
einschließlich aller Anschlüsse an die wasserführende Ebene
sowie Einbinden in die Längs- und Querfälze der PREFA Dacheindeckung.
Die PREFA Verlegerichtlinien sind einzuhalten.

Fenster: mit Wärmedämmrahmen
Materialqualität: wie Hauptposition
Farbe: wie Hauptposition

Standard Größen: 55x78-99, 66x98-140, 78x98-140, 78x160-180, 94x98-140, 94x160-180, 114x118-140, 114x160-180, 134x98-140, 134x160-180

gewählte Größe:  .......................
Fenster-Hersteller:  .......................
Typenbezeichnung: .......................
Menge: 0,000 Stk

**01.08.49 Zulage Zwischenstück bei Fenster neben- / übereinander**
Zulage zur Vorposition für das Liefern und Montieren
eines Zwischenstückes bei Anordnung der Fenster
nebeneinander / übereinander
aus PREFA Farbaluminiumband.
Anordnung:  .....................
Blendrahmenabstand: .............. mm
Fenstertyp/Größe:  .....................
Die Vorgaben des Fensterherstellers sind zu beachten!
Menge: 0,000 Stk

**01.08.50 Kamin-, Entlüftungsschacht-, Lichtkuppel- oder Dachflächenfenstereinfassung**
Liefern und Montieren von Kamin-, Entlüftungsschacht-,
Lichtkuppel- oder Dachflächenfenstereinfassungen
aus PREFA Farbaluminiumband, bestehend aus
Seitenteilen, Brustblech und Nackenblech,
einschließlich Einbinden in die Längs- und Querfälze.
Bei Durchdringungen mit einer Breite > 1,0 m ist ein
Gefällekeil (Sattel) im Nackenbereich herzustellen.

Materialdicke: 0,70 mm
Materialqualität: wie Hauptposition
Farbe: wie Hauptposition
Größe: .... x .... mm
Menge: 0,000 Stk

**01.08.51 Kamin-, Entlüftungsschacht-, Lichtkuppel- oder Dachflächenfenstereinfassung**
Liefern und Montieren von Kamin-, Entlüftungsschacht-,
Lichtkuppel- oder Dachflächenfenstereinfassungen
aus PREFA Farbaluminiumband, bestehend aus
Seitenteilen, Brustblech und Nackenblech,
einschließlich Einbinden in die Längs- und Querfälze.
Bei Durchdringungen mit einer Breite > 1,0 m ist ein
Gefällekeil (Sattel) im Nackenbereich herzustellen.

Materialdicke: 0,70 mm
Materialqualität: wie Hauptposition
Farbe: wie Hauptposition
Menge: 0,000 m

**01.08.52 Kamin- und Entlüftungsschachtbekleidung**
Liefern und Montieren von Kamin- und
Entlüftungsschachtbekleidungen
aus PREFA Farbaluminiumband.
Anfertigung der Bekleidungen in gefalzter Ausführung
nach örtlichem Aufmaß bis zur Unterkante der Einmündung.

Farbe: wie Hauptposition
Materialqualität: wie Hauptposition
Materialstärke: 0,70 mm
Größe: .... x .... x .....mm
Menge: 0,000 Stk

**01.08.53 Kamin- und Entlüftungsschachtbekleidung**
Liefern und Montieren von Kamin- und
Entlüftungsschachtbekleidungen
aus PREFA Farbaluminiumband.
Anfertigung der Bekleidungen in gefalzter Ausführung
nach örtlichem Aufmaß bis zur Unterkante der Einmündung.

Farbe: wie Hauptposition
Materialqualität: wie Hauptposition
Materialstärke: 0,70 mm
Menge: 0,000 m²

**01.08.54 Kaminkopfabdeckung**
Liefern und Montieren von Kaminkopfabdeckungen
aus PREFA Farbaluminiumband,

Farbe: wie Hauptposition,
Materialqualität: wie Hauptposition,
Materialstärke: 0,70 mm,

Größe: ............ x ............ mm,

inkl. Ausschneiden, Aufbördeln und Abdichten der Öffnungen.
Menge: 0,000 Stk

**01.08.55 PREFA Kaminhut**
Liefern und Montieren von PREFA Kaminhut,
einschließlich Kaminstreben und Niro-Schrauben.

Materialdicke: 2 mm
Material: Aluminium
Farbe: wie Hauptposition

Standard Größen: 700 x 700 mm, 800 x 800 mm, 1000 x 700 mm, 1100 x 800 mm, 1500 x 800 mm

gewählte Größe: .... x .... mm
Menge: 0,000 Stk

**01.08.56 PREFA Laufsteganlage für Stehfalz**
Liefern und Montieren von PREFA Laufsteganlage,
zum Aufklemmen auf den Doppelstehfalz,
einschließlich Befestigungsmaterial.
Die PREFA Verlegerichtlinien sind einzuhalten.

Laufstegstütze: 250 mm (Stützenabstand max. 900 mm), verstellbar für Dachneigungen von 5°-55°
Laufsteg: 250 x 600/800/1200 mm, mit Befestigungsmaterial und Verbinder für Laufstege.
Material: Stahl verzinkt, pulverbeschichtet
Farbe: wie Hauptposition
Menge: 0,000 m

**01.08.57 PREFA Laufstegstützen für Stehfalz (Dachtritte)**
Liefern und Montieren von PREFA Laufstegstützen als Dachtritte,
zum Aufklemmen auf den Doppelstehfalz,
einschließlich Befestigungsmaterial.
Die PREFA Verlegerichtlinien sind einzuhalten.

Laufstegstütze: 2 Stk. 250 mm (Stützenabstand max. 900 mm), verstellbar für Dachneigungen von 5°-55°.
Laufsteg: 250 x 600/800 mm mit Befestigungsmaterial.
Material: Stahl verzinkt, pulverbeschichtet
Farbe: wie Hauptposition
Menge: 0,000 Stk

**01.08.58 PREFA Schneefangeinrichtung für Stehfalz, 2 Durchzüge**
Liefern und Montieren von PREFA Schneefangeinrichtungen
für PREFA Stehfalzeindeckungen.
Die Anzahl und Anordnung der Schneefangreihen erfolgt nach statischer Berechnung.
Die PREFA Verlegerichtlinien sind einzuhalten.

Sailerklemme: doppelt für zwei Durchzüge,
  auf jeden Falz,
Rohrdurchzug: 28 mm Ø
Verbindungsmuffe: 28 mm Ø innen, 100 mm lang

Material: Aluminium
Legierung: AlMgSi0,5
Farbe: wie Hauptposition
Menge: 0,000 m

**01.08.59 PREFA Schneefangeinrichtung für Stehfalz, 1 Durchzug**
Liefern und Montieren von PREFA Schneefangeinrichtungen
für PREFA Stehfalzeindeckungen.
Die Anzahl und Anordnung der Schneefangreihen erfolgt nach statischer Berechnung.
Die PREFA Verlegerichtlinien sind einzuhalten.

Sailerklemme: einfach für einen Durchzug,
  auf jeden Falz,
Rohrdurchzug: 28 mm Ø
Verbindungsmuffe: 28 mm Ø innen, 100 mm lang

Material: Aluminium
Legierung: AlMgSi0,5
Farbe: wie Hauptposition
Menge: 0,000 m

**01.08.60 Zulage Schneefangeinrichtung für Schrägfälze, 1 Durchzug**
Zulage auf die Schneefangeinrichtung für eine schräge Ausbildung.

Sailerklemme: mit Langloch für Schrägfälze, 1 Durchzug,
  auf jeden Falz,
Rohrdurchzug: 28 mm Ø
Verbindungsmuffe: 28 mm Ø innen, 100 mm lang

Material: Aluminium
Legierung: AlMgSi0,5
Farbe: wie Hauptposition
Menge: 0,000 m

**01.08.61 Zulage Schneefangeinrichtung für PREFA Eisfänger**
Zulage für PREFA Eisfänger
für die Schneefangeinrichtung, 2 Stk/Schar.

Farbe: wie Hauptposition
Menge: 0,000 m

**01.08.62 PREFA Sicherheitsdachhaken EN 517B für Falzdächer**
Liefern und Montieren von PREFA Sicherheitsdachhaken
SDH-INDUSTRY-31-PREFA als Absturzsicherung,
geprüft nach EN 517 B, zulässig für zwei Personen,
zum Aufklemmen auf den Doppelstehfalz.
Die PREFA Verlegerichtlinien sind einzuhalten.

Die Anordnung und Auslegung der Sicherheitsdachhaken erfolgt nach den Richtlinien der Unfallverhütungsvorschrift des jeweiligen Landes, bzw. nach den gestellten Anforderungen des Gebäudes.

Material: Alu/Edelstahl
Farbe: Alu blank/Edelstahl
Menge: 0,000 Stk

**01.08.63 PREFA Montagesystem PS.13**
Liefern und Montieren des PREFA Montagesystems PS.13
dachparallel, auf vorhandener Unterkonstruktion.
Das PS. 13 Montagesystem ist an die regionalen Wind- und Schneelasten anzupassen.
Eine geplante PV-Anlage bzw. Solar-Anlage ist auf der Dachfläche so anzuordnen,
dass die Wirksamkeit des Schneefanges nicht beeinträchtigt wird!

PREFA Montagesystem bestehend aus:

xxx Stk ... Solarhalter PREFALZ Vario
xxx Stk ... PREFA Solarhalter Sunny
xxx Stk ... PREFA Spezialklebeset

xxx Stk ... PREFA Profilschiene
xxx Stk ... PREFA Profilschienenverbinder
xxx Stk ... PREFA Profilschienenverbinder
xxx Stk ... PREFA Kabelclip
xxx Stk ... PREFA Modulanbindung Mittelklemme 30-50mm
xxx Stk ... PREFA Modulanbindung Endklemme 30-50mm

xxx Stk ... PREFA Kreuz/Erdungsklemme
xxx Stk ... PREFA Modulabsturzsicherung
xxx Stk ... PREFA Profilschienenanbindung
xxx Stk ... PREFA Solarluke

Die PREFA Verlegerichtlinien sowie die Verlegerichtlinien der Modulhersteller sind einzuhalten.
Menge: 0,000 psch

**01.08.64 PREFA Solarluke**
Liefern und Montieren von PREFA Solarluken zur fachgerechten Einführung von PV-Leitungen bei PREFA Dächern, einschließlich PREFA Spezialkleber zur Einbindung in die Dacheindeckung.

PREFA Solarluke:
inkl. Rohrmanschette und Montageschablone
Durchführungen: 2 x 10mm, 1 x 32-35mm
Innendurchmesser: 26,5mm
Außendurchmesser: 32,8mm
Farbe: Standard nach gültiger PREFA Farbkarte
Menge: 0,000 Stk

**01.08.65 Gesimsabdeckung aus PREFA Farbaluminiumband**
Liefern und Montieren von Gesimsabdeckungen
aus PREFA Farbaluminiumband,
einschließlich Haftstreifen und Befestigungsmaterial,
inkl. aller Ecken, An- und Abschlüsse.
Die Einzelstücke sind dehnungsgerecht zu verbinden.
Ausführung gemäß aktuell gültigen Klempnerfachregeln.

Zuschnitt: .... mm
Abkantung: .... Stk
Materialstärke: 0,70 mm
Materialqualität: wie Hauptposition
Farbe: wie Hauptposition
Menge: 0,000 m

**01.08.66 Winkelsaumabdeckung aus PREFA Farbaluminiumband**
Liefern und Montieren von Winkelsaumabdeckungen
aus PREFA Farbaluminiumband,
einschließlich Traufblech, Traufenausbildung und Befestigungsmaterial,
inkl. aller Ecken, An- und Abschlüsse.
Die Einzelstücke sind dehnungsgerecht zu verbinden.
Zuschnitt: .... mm
Abkantung: .... Stk
Materialdicke: 0,70 mm
Materialqualität: wie Hauptposition
Farbe: wie Hauptposition
Menge: 0,000 m

**01.08.67 Attikaabdeckung aus PREFA Farbaluminiumband**
Liefern und Montieren von Attikaabdeckung
aus PREFA Farbaluminiumband,
einschließlich Haftstreifen, Befestigungsmaterial und Dichtmittel,
inkl. aller Ecken, An- und Abschlüsse.
Die Einzelstücke sind dehnungsgerecht zu verbinden.
Ausführung gemäß aktuell gültigen Klempnerfachregeln.

Attikaabdeckung:
Zuschnitt: .... mm
Abkantungen: .... Stk.
Materialdicke: 0,70 mm
Materialqualität: wie Hauptposition
Farbe: wie Hauptposition

Haftstreifen:
Materialstärke: mind. 1 mm
Zuschnitt: ....... mm
Abkantung:  2 Stk.

Mögliche Verbindungsarten:
Stehfalz, Hakenfalz, Überschubleiste oder
Unterlagswellblech inkl. Stoßverbinder
gewählte Ausführung: .................
Menge: 0,000 m

**01.08.68 Attikaabdeckung mit Entlüftung aus PREFA Farbaluminiumband**
Liefern und Montieren von Attikaabdeckungen mit Entlüftung,
aus PREFA Farbaluminiumband,
einschließlich Haftstreifen, Befestigungsmaterial und Dichtmittel,
inkl. aller Ecken, An- und Abschlüsse.
Die Einzelstücke sind dehnungsgerecht zu verbinden.
Die Fälze der unteren Scharen sind am oberen Ende als
Bündnerfalz auszuführen, einschließlich Rückkantung.
Ausführung gemäß aktuell gültigen Klempnerfachregeln.

Attikaabdeckung:
Zuschnitt: .... mm
Abkantungen: .... Stk.
Materialdicke: 0,70 mm
Materialqualität: wie Hauptposition
Farbe: wie Hauptposition

Haftstreifen:
Materialstärke: mind. 1 mm
Zuschnitt: ....... mm
Abkantung:  2 Stk.

Lochblech: Rundlochung Ø 5 mm
Materialstärke: 0,7 mm
Zuschnitt:  ......... mm
Abkantung:  bis 2 Stk.

Mögliche Verbindungsarten:
Stehfalz, Hakenfalz, Überschubleiste oder
Unterlagswellblech inkl. Stoßverbinder
gewählte Ausführung: .................
Menge: 0,000 m

**01.08.69 Zulage Attika in Segmenten**
Zulage zur Vorposition Attika für den Mehraufwand
bei einer Ausführung der Attika in Segmenten.
Menge: 0,000 m

**01.08.70 Zulage Attika gerundet**
Zulage zur Vorpostion Attika für den Mehraufwand
bei einer gerundeten Ausführung der Attika.
Radius: .....................
Menge: 0,000 m

**01.08.71 Wandbekleidung**
Liefern und Montieren von Wandbekleidungen,
in Winkelstehfalz / Doppelstehfalz,
einschließlich Anarbeiten an die PREFA Dacheindeckung
sowie aller Ecken, An- und Abschlüsse.

Materialdicke: wie Hauptposition
Materialqualität: wie Hauptposition
Farbe: wie Hauptposition
Bandbreite: max. 600 mm
Verlegerichtung: horizontal / vertikal
gewählte Verlegerichtung: ..................
Menge: 0,000 m²

#### Bereich 01.09 PREFA Dachentwässerung

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**01.09.1 PREFA Vogelschutzgitter zur Be- und Entlüftung**
Liefern und Montieren von PREFA Vogelschutzgitter
mit Rundlochung, zur Be- und Entlüftung sowie
zum Vogelschutz der Belüftungsebene,
einschließlich Befestigungsmaterial.
Zuschnitt: 125 mm
Abkantung: nach Erfordernis
Länge: 2000 mm
Materialdicke: 0,70 mm
Material: Aluminium
Rundlochung: Ø 5 mm
Menge: 0,000 m

**01.09.2 PREFA Lochblech zur Be- und Entlüftung**
Liefern und Montieren von PREFA Lochblech
mit Rundlochung, zur Be- und Entlüftung sowie
zum Vogelschutz der Belüftungsebene,
einschließlich Befestigungsmaterial.

Zuschnitt: .... mm
Materialdicke: 0,70 mm
Material: Aluminium
Abkantung: nach Erfordernis
Rundlochung: Ø 5 mm
Menge: 0,000 m

**01.09.3 PREFA Einlaufblech Standard**
Liefern und Montieren von PREFA Einlaufblechen
werkseitig zweifach vorgekantet
einschließlich Befestigungsmaterial,
konisch gekantet, dem Rinnengefälle angepasst.
Die PREFA Verlegerichtlinien sind einzuhalten.

Größe: 230 x 2000 mm
Materialdicke: 0,70 mm
Materialqualität: Aluminium
Legierung: AlMn1Mg0,5
Oberfläche: Zweischichteinbrennlackierung
Farbe: wie Hauptposition
Menge: 0,000 m

**01.09.4 Einlaufblech aus PREFA Farbaluminiumband**
Liefern und Montieren von Einlaufblechen
aus PREFA Farbaluminiumband,
einschließlich Befestigungsmaterial,
konisch gekantet, dem Rinnengefälle angepasst.

Zuschnitt: .... mm
Abkantung: .... Stk
Materialstärke: wie Hauptposition
Materialqualität: wie Hauptposition
Farbe: wie Hauptposition
Menge: 0,000 m

**01.09.5 Tropfblech (Unterdach) aus PREFA Farbaluminiumband**
Liefern und Montieren von Tropfblech (Unterdach)
aus PREFA Farbaluminiumband zum Einbau
als traufseitiger Abschluss des Unterdaches
für belüftete Dachkonstruktionen,
einschließlich Befestigungsmaterial.

Zuschnitt: .... mm,
Abkantung: .... Stk
Materialdicke: 0,70 mm
Material: Aluminium
Legierung: AlMn1Mg0,5
Oberfläche: Zweischichteinbrennlackierung
Farbe: wie Hauptposition
Menge: 0,000 m

**01.09.6 PREFA Dachrinne, halbrund, 250mm**
Liefern und Montieren von PREFA Dachrinnen,
halbrund mit Außenwulst und Innenumbug, im Gefälle.
Die Rinnenhaken auf jedem Sparren einlassen oder
auf Traufbohle (min. 30 mm dick) montieren,
einschließlich PREFA Patentnieten und Klebemittel.
Die PREFA Verlegerichtlinien sind einzuhalten.

Materialdicke: 0,70 mm
Zuschnitt: 250 mm (8-teilig)
Standardlänge: 5000 mm, 3000 mm
Material: Aluminium
Legierung: EN AW-5010
Oberfläche: Einbrennlackierung, P.10 oder Polyester
Außenseite: Schutzfolie

Farbe: ........
(Standard nach gültiger PREFA Farbkarte)

Rinnenhaken: Feder-Feder
Materialqualität: EN AW-6060
Oberfläche: pulverbeschichtet
Farbe: wie Rinne
Größe: 250/23 x 7

Bei dem Verwendungszweck von Kaltumformten
Aluminiumblechen entsprechender Nutzung sind keine
Wirkungsbeziehungen bzgl. Umwelt und Gesundheit bekannt.
Menge: 0,000 m

**01.09.7 PREFA Dachrinne, halbrund, 280mm**
Liefern und Montieren von PREFA Dachrinnen,
halbrund mit Außenwulst und Innenumbug, im Gefälle.
Die Rinnenhaken auf jedem Sparren einlassen oder
auf Traufbohle (min. 30 mm dick) montieren,
einschließlich PREFA Patentnieten und Klebemittel.
Die PREFA Verlegerichtlinien sind einzuhalten.

Materialdicke: 0,70 mm
Zuschnitt: 280 mm (7-teilig)
Standardlänge: 5000 mm, 3000 mm
Material: Aluminium
Legierung: EN AW-5010
Oberfläche: Einbrennlackierung, P.10 oder Polyester
Außenseite: Schutzfolie

Farbe: ........
(Standard nach gültiger PREFA Farbkarte)

Rinnenhaken: Feder-Feder
Materialqualität: EN AW-6060
Oberfläche: pulverbeschichtet
Farbe: wie Rinne
Größe: 280/28 x 7

Bei dem Verwendungszweck von Kaltumformten
Aluminiumblechen entsprechender Nutzung sind keine
Wirkungsbeziehungen bzgl. Umwelt und Gesundheit bekannt.
Menge: 0,000 m

**01.09.8 PREFA Dachrinne, halbrund, 333mm**
Liefern und Montieren von PREFA Dachrinnen,
halbrund mit Außenwulst und Innenumbug, im Gefälle.
Die Rinnenhaken auf jedem Sparren einlassen oder
auf Traufbohle (min. 30 mm dick) montieren,
einschließlich PREFA Patentnieten und Klebemittel.
Die PREFA Verlegerichtlinien sind einzuhalten.

Materialdicke: 0,70 mm
Zuschnitt: 333 mm (6-teilig)
Standardlänge: 5000 mm, 3000 mm
Material: Aluminium
Legierung: EN AW-5010
Oberfläche: Einbrennlackierung, P.10 oder Polyester
Außenseite: Schutzfolie

Farbe: ...........
(Standard nach gültiger PREFA Farbkarte)

Rinnenhaken: Feder-Feder
Materialqualität: EN AW-6060
Oberfläche: pulverbeschichtet
Farbe: wie Rinne
Größe: 333/28 x 7

Rinnenhaken hochkant: Feder-Feder
Materialqualität: EN AW-6060
Oberfläche: pulverbeschichtet
Farbe: wie Rinne
Größe: 333/23 x 7

Bei dem Verwendungszweck von Kaltumformten
Aluminiumblechen entsprechender Nutzung sind keine
Wirkungsbeziehungen bzgl. Umwelt und Gesundheit bekannt.
Menge: 0,000 m

**01.09.9 PREFA Dachrinne, halbrund, 400mm**
Liefern und Montieren von PREFA Dachrinnen,
halbrund mit Außenwulst und Innenumbug, im Gefälle.
Die Rinnenhaken auf jedem Sparren einlassen oder
auf Traufbohle (min. 30 mm dick) montieren,
einschließlich PREFA Patentnieten und Klebemittel.
Die PREFA Verlegerichtlinien sind einzuhalten.

Materialdicke: 0,70 mm
Zuschnitt: 400 mm (5-teilig)
Standardlänge: 5000 mm, 3000 mm
Material: Aluminium
Legierung: EN AW-5010
Oberfläche: Einbrennlackierung, P.10 oder Polyester
Außenseite: Schutzfolie

Farbe: ........
(Standard nach gültiger PREFA Farbkarte)

Rinnenhaken: Feder-Feder
Materialqualität: EN AW-6060
Oberfläche: pulverbeschichtet
Farbe: wie Rinne
Größe: 400/30 x 7

Bei dem Verwendungszweck von Kaltumformten
Aluminiumblechen entsprechender Nutzung sind keine
Wirkungsbeziehungen bzgl. Umwelt und Gesundheit bekannt.
Menge: 0,000 m

**01.09.10 PREFA Dachrinne, Kastenrinne, 250mm**
Liefern und Montieren von PREFA Kastenrinnen
mit Außenwulst und Innenumbug, im Gefälle.
Die Rinnenhaken auf jedem Sparren einlassen oder
auf Traufbohle (min. 30 mm dick) montieren,
einschließlich PREFA Patentnieten und Klebemittel.
Die PREFA Verlegerichtlinien sind einzuhalten.

Materialdicke: 0,70 mm
Zuschnitt: 250 mm (8-teilig)
Standardlänge: 5000 mm, 3000 mm
Material: Aluminium
Legierung: EN AW-5010
Oberfläche: Einbrennlackierung, P.10 oder Polyester
Außenseite: Schutzfolie

Farbe: ........
(Standard nach gültiger PREFA Farbkarte)

Rinnenhaken: Feder-Feder
Materialqualität: EN AW-6060
Oberfläche: pulverbeschichtet
Farbe: wie Rinne
Größe: 250/23 x 7

Bei dem Verwendungszweck von Kaltumformten
Aluminiumblechen entsprechender Nutzung sind keine
Wirkungsbeziehungen bzgl. Umwelt und Gesundheit bekannt.
Menge: 0,000 m

**01.09.11 PREFA Dachrinne, Kastenrinne, 333mm**
Liefern und Montieren von PREFA Kastenrinnen
mit Außenwulst und Innenumbug, im Gefälle.
Die Rinnenhaken auf jedem Sparren einlassen oder
auf Traufbohle (min. 30 mm dick) montieren,
einschließlich PREFA Patentnieten und Klebemittel.
Die PREFA Verlegerichtlinien sind einzuhalten.

Materialdicke: 0,70 mm
Zuschnitt: 333 mm (6-teilig)
Standardlänge: 5000 mm, 3000 mm
Material: Aluminium
Legierung: EN AW-5010
Oberfläche: Zweischichteinbrennlackierung P.10 oder Polyester
Außenseite: Schutzfolie

Farbe: ........
(Standard nach gültiger PREFA Farbkarte)

Rinnenhaken: Feder-Feder
Materialqualität: EN AW-6060
Oberfläche: pulverbeschichtet
Farbe: wie Rinne
Größe: 333/28 x 7

Bei dem Verwendungszweck von Kaltumformten
Aluminiumblechen entsprechender Nutzung sind keine
Wirkungsbeziehungen bzgl. Umwelt und Gesundheit bekannt.
Menge: 0,000 m

**01.09.12 PREFA Dachrinne, Kastenrinne, 400mm**
Liefern und Montieren von PREFA Kastenrinnen
mit Außenwulst und Innenumbug, im Gefälle.
Die Rinnenhaken auf jedem Sparren einlassen oder
auf Traufbohle (min. 30 mm dick) montieren,
einschließlich PREFA Patentnieten und Klebemittel.
Die PREFA Verlegerichtlinien sind einzuhalten.

Materialdicke: 0,70 mm
Zuschnitt: 400 mm (5-teilig)
Standardlänge: 5000 mm, 3000 mm
Material: Aluminium
Legierung: EN AW-5010
Oberfläche: Zweischichteinbrennlackierung P.10 oder Polyester
Außenseite: Schutzfolie

Farbe: ........
(Standard nach gültiger PREFA Farbkarte)

Rinnenhaken: Feder-Feder
Materialqualität: EN AW-6060
Oberfläche: pulverbeschichtet
Farbe: wie Rinne
Größe: 400/30 x 7

Bei dem Verwendungszweck von Kaltumformten
Aluminiumblechen entsprechender Nutzung sind keine
Wirkungsbeziehungen bzgl. Umwelt und Gesundheit bekannt.
Menge: 0,000 m

**01.09.13 PREFA Dachrinne, Kastenrinne, 500mm**
Liefern und Montieren von PREFA Kastenrinnen
mit Außenwulst und Innenumbug, im Gefälle.
Die Rinnenhaken auf jedem Sparren einlassen oder
auf Traufbohle (min. 30 mm dick) montieren,
einschließlich PREFA Patentnieten und Klebemittel.
Die PREFA Verlegerichtlinien sind einzuhalten.

Materialdicke: 1,00 mm
Zuschnitt: 500 mm (4-teilig)
Standardlänge: 5000 mm, 3000 mm,
Material: Aluminium
Legierung: EN AW-5010
Oberfläche: Naturblank oder pulverbeschichtet nach RAL

Farbe: ............... (nach RAL)

Rinnenhaken: Feder-Feder
Materialqualität: EN AW-6060
Oberfläche: pulverbeschichtet
Farbe: wie Rinne
Größe: 500/35 x 7

Bei dem Verwendungszweck von Kaltumformten
Aluminiumblechen entsprechender Nutzung sind keine
Wirkungsbeziehungen bzgl. Umwelt und Gesundheit bekannt.
Menge: 0,000 m

**01.09.14 PREFA Saumrinne (Aufdachrinne)**
Liefern und Montieren von PREFA Saumrinnen
(Aufdachrinnen) mit Außenwulst, im Gefälle.
Die Rinnenhaken auf jedem Sparren montieren,
einschließlich PREFA Patentnieten und Klebemittel.
Die PREFA Verlegerichtlinien sind einzuhalten.

Mindestdachneigung: 20°
Materialdicke: 1,00 mm
Zuschnitt: 700 mm
Standardlänge: 6000 mm
Material: Aluminium
Legierung: EN AW-5010
Oberfläche: Einbrennlackierung P.10 oder Polyester
Außenseite: Schutzfolie

Farbe: ........
(Standard nach gültiger PREFA Farbkarte)

Saumrinnenhaken:
Materialqualität: EN AW-6060
Farbe: wie Rinne
Größe: 28 x 7

Bei dem Verwendungszweck von Kaltumformten
Aluminiumblechen entsprechender Nutzung sind keine
Wirkungsbeziehungen bzgl. Umwelt und Gesundheit bekannt.
Menge: 0,000 m

**01.09.15 Saumblech aus PREFA Farbaluminiumband**
Liefern und Montieren von Saumblechen
aus PREFA Farbaluminiumband,
einschließlich Saumstreifen und Befestigungsmaterial,
Doppelstehfalzabstand max.1000 mm.

Materialdicke: 0,70 mm
Zuschnitt: bis 600 mm
Materialqualität: wie Hauptposition
Farbe: wie Hauptposition
Menge: 0,000 m

**01.09.16 Zulage Saumrinnenwinkel**
Zulage für das Herstellen eines Saumrinnenwinkels,
einschließlich Schrägschnitte, PREFA Patentnieten und Klebemittel.
Winkel: ....°
Menge: 0,000 Stk

**01.09.17 PREFA Rinnenboden (gefalzt)**
Liefern und Montieren von PREFA Rinnenböden
für Dachrinnen, zum Auffalzen,
einschließlich Befestigungs- und Dichtungsmaterial.

Materialqualität: wie Hauptposition
Materialdicke: wie Hauptposition
Farbe: wie Hauptposition
Menge: 0,000 Stk

**01.09.18 PREFA Saumrinnenboden**
Liefern und Montieren von PREFA Saumrinnenböden
zum Auffalzen, einschließlich Befestigungs- und Dichtungsmaterial.

Materialqualität: wie Hauptposition
Materialdicke: wie Hauptposition
Farbe: wie Hauptposition
Menge: 0,000 Stk

**01.09.19 PREFA Rinnen-Dila, halbrund (Dehnungsausgleicher)**
Liefern und Montieren von PREFA Rinnen-Dila
(Dehnungsausgleicher) für halbrunde Hängerinne,
Aluminium blank, mit Blende und Wulst,
einschließlich PREFA Patentnieten und Klebemittel.

Dimension: wie Hauptposition
Abstand: max 15 m
Menge: 0,000 Stk

**01.09.20 PREFA Kastenrinnen-Dila (Dehnungsausgleicher)**
Liefern und Montieren von PREFA Kastenrinnen-Dila
(Dehnungsausgleicher) Aluminium blank, mit Blende und Wulst, einschließlich PREFA Patentnieten und Klebemittel.

Dimension: wie Hauptposition
Abstand: max 15 m
Menge: 0,000 Stk

**01.09.21 PREFA Dila (Endlos Dehnungsausgleicher)**
Liefern und Montieren von PREFA Dila
(Endlos Dehnungsausgleicher) Aluminium blank,
einschließlich PREFA Patentnieten und Klebemittel.

Zuschnitt: bis 700 mm
Abstand:
bei Saumrinne 6 m,
bei Dachrinne halbrund und Kastenrinne 15 m
Menge: 0,000 m

**01.09.22 PREFA Rinnenwinkel außen (Standard), halbrund**
Liefern und Montieren von PREFA Rinnenwinkel, halbrund,
einschließlich PREFA Patentnieten und Klebemittel.

Materialdicke: 0,70 mm
Größe: wie Hauptposition
Materialqualität: wie Hauptposition
Farbe: wie Hauptposition
Winkel: 90° außen
Menge: 0,000 Stk

**01.09.23 PREFA Rinnenwinkel innen (Standard), halbrund**
Liefern und Montieren von PREFA Rinnenwinkel, halbrund,
einschließlich PREFA Patentnieten und Klebemittel.

Materialdicke: 0,70 mm
Größe: wie Hauptposition
Materialqualität: wie Hauptposition
Farbe: wie Hauptposition
Winkel: 90° innen
Menge: 0,000 Stk

**01.09.24 PREFA Kastenrinnenwinkel außen (Standard)**
Liefern und Montieren von PREFA Kastenrinnenwinkel,
einschließlich PREFA Patentnieten und Klebemittel.

Materialdicke: 0,70 mm
Größe: wie Hauptposition
Materialqualität: wie Hauptposition
Farbe: wie Hauptposition
Winkel: 90° außen
Menge: 0,000 Stk

**01.09.25 PREFA Kastenrinnenwinkel innen (Standard)**
Liefern und Montieren von PREFA Kastenrinnenwinkel,
einschließlich PREFA Patentnieten und Klebemittel.

Materialdicke: 0,70 mm
Größe: wie Hauptposition
Materialqualität: wie Hauptposition
Farbe: wie Hauptposition
Winkel: 90° innen
Menge: 0,000 Stk

**01.09.26 Sonderrinnenwinkel innen/außen, halbrund**
Liefern und Montieren von PREFA Rinnenwinkel, halbrund,
einschließlich PREFA Patentnieten und Klebemittel,
geschweißt und nicht verschliffen.

Materialdicke: 0,70 mm
Größe: wie Hauptposition
Materialqualität: wie Hauptposition
Farbe: wie Hauptposition
Winkel: ....°
Menge: 0,000 Stk

**01.09.27 Sonderrinnenwinkel innen/außen, Kastenrinne**
Liefern und Montieren von Sonderrinnenwinkel innen/außen für Kastenrinne,
einschließlich PREFA Patentnieten und Klebemittel,
geschweißt und nicht verschliffen.

Materialdicke: 0,70 mm
Größe: wie Hauptposition
Materialqualität: wie Hauptposition
Farbe: wie Hauptposition
Winkel: ....°
Menge: 0,000 Stk

**01.09.28 Zulage zur Hauptposition für PREFA Überbügel**
Liefern und Montieren von PREFA Überbügeln,
zur zusätzlichen Rinnenhalterung bei
erhöhten Schnee- und Eislasten,
einschließlich Befestigungsmaterial.

Größe: 25 x 4 x 427 mm, für Rinnen 250 - 400 mm
Material: Aluminium
Farbe: wie Hauptpositon
Menge: 0,000 m

**01.09.29 PREFA Rinnenkessel**
Liefern und Montieren von PREFA Rinnenkessel
zur Entwässerung der halbrunden Dachrinne.

Materialdicke: 0,70 mm
Materialqualität: wie Hauptposition
Farbe: wie Hauptposition
Standard Größen: 250 x 60 Ø, 250 x 80 Ø, 280 x 80 Ø, 280 x 100 Ø, 333 x 80 Ø, 333 x 100 Ø, 333 x 120 Ø, 400 x 120 Ø, 400 x 150 Ø
gewählte Größe: ....
Menge: 0,000 Stk

**01.09.30 PREFA Kastenrinnenkessel**
Liefern und Montieren von PREFA Kastenrinnenkessel
zur Entwässerung der Dachrinne.

Materialdicke: 0,70 mm
Materialqualität: wie Hauptposition
Farbe: wie Hauptposition
Standard Größen: 250 x 80 Ø, 333 x 100 Ø, 400 x 120 Ø, 500 x 120 Ø, 500 x 150 Ø
gewählte Größe: ....
Menge: 0,000 Stk

**01.09.31 PREFA Schrägstutzen**
Liefern und Montieren von PREFA Schrägstutzen
zur Entwässerung der Dachrinne, beidseitig verwendbar.

Materialstärke: 0,70 mm
Materialqualität: wie Hauptposition
Farbe: wie Hauptposition
Standard Größen: 250 x 80 Ø, 280 x 80 Ø, 333 x 80 Ø, 280 x 100 Ø, 333 x 100 Ø, 333 x 120 Ø, 400 x 120 Ø
gewählte Größe: ....
Menge: 0,000 Stk

**01.09.32 PREFA Stutzen mit Klebeflansch**
Liefern und Montieren von PREFA Stutzen mit Klebeflansch
zur Entwässerung der Dachrinne für ein 60 mm Ø Ablaufrohr.

Materialstärke: 0,70 mm
Materialqualität: wie Hauptposition
Farbe: wie Hauptposition
Größe: 60 mm Ø
Menge: 0,000 Stk

**01.09.33 PREFA Saumrinnenstutzen**
Liefern und Montieren von PREFA Saumrinnenstutzen
zur Entwässerung der Saumrinne.
Bei Bedarf einschließlich Saumstutzen und Umwickeln
des Saumstutzens mit einer Trennlage zum Mauerwerk.

Materialstärke: 0,70 mm
Materialqualität: wie Hauptposition
Farbe: wie Hauptposition
Größe: 100 mm Ø
Menge: 0,000 Stk

**01.09.34 PREFA Wasserfangkasten**
Liefern und Montieren von PREFA Wasserfangkasten
zur Einbindung einer Rinne oder zur Anbindung
an eine innenliegende Entwässerung mit seitlichem Abgang.
Wulst auf 3 Seiten, Ablaufstutzen exzentrisch,
Abstand zur Fassade 30 mm.

Abmessung Kasten: 220/220/330mm
Materialstärke: 0,80 mm
Materialqualität: wie Hauptposition
Farbe: ........
(Standard nach gültiger Farbkarte)
Standard Größen: 80 mm Ø, 100 mm Ø, 120 mm Ø, 150 mm Ø
gewählte Größe: .... mm Ø
Menge: 0,000 Stk

**01.09.35 PREFA Wasserfangkasten rund**
Liefern und Montieren von PREFA Wasserfangkasten
rund zur Einbindung einer Rinne oder zur Anbindung
an eine innenliegende Entwässerung mit seitlichem Abgang.,
Ablaufstutzen exzentrisch, Abstand zur Fassade 30 mm.

Gesamthöhe: 245 mm
Materialstärke: 0,80 mm
Materialqualität: wie Hauptposition
Farbe: ........
(Standard nach gültiger Farbkarte)
Größe: 100 mm Ø
Menge: 0,000 Stk

**01.09.36 PREFA Speiereinmündung**
Liefern und Montieren von PREFA Speiereinmündungen
zur Anbindung an eine innenliegende Entwässerung
mit seitlichem Abgang,
einschließlich EPDM Dichtung, 3° Neigung,
passend für HT-Rohre NW 110 und NW 125.
Materialstärke: 1,2 mm
Material: Aluminium
Standard Größen: 100 mm Ø, 120 mm Ø
gewählte Größe: .... mm Ø
Farbe: ........
(Standard nach gültiger Farbkarte)
Menge: 0,000 Stk

**01.09.37 PREFA Wasserablaufrohr, rund, 60mm Ø**
Liefern und Montieren von PREFA Wasserablaufrohr, rund, geschweißt.

Materialstärke: 0,70 mm
Größe: 60 mm Ø
Länge: 3000 mm
Material: Aluminium
Legierung: EN AW-5010
Oberfläche: pulverbeschichtet
Außenseite: Schutzfolie

Farbe: wie Hauptposition

Rohrschellen:
mit M 10 Gewinde und fixierter Mutter, ohne Dorn
Material: Aluminium, pulverbeschichtet
Farbe: Standard wie Ablaufrohr
Menge: 0,000 m

**01.09.38 PREFA Wasserablaufrohr, rund, 80mm Ø**
Liefern und Montieren von PREFA Wasserablaufrohr,
rund, mit Doppelfalz.

Materialdicke: 0,70 mm
Größe: 80 mm Ø
Länge: 3000 mm
Material: Aluminium
Legierung: EN AW-5010
Oberfläche: Einbrennlackierung P.10 oder Polyester
Außenseite: Schutzfolie
Farbe: ........
(Standard nach gültiger Farbkarte)

Rohrschellen:
mit M 10 Gewinde und fixierter Mutter, ohne Dorn
Material: Aluminium, pulverbeschichtet
Farbe: Standard wie Rinne
Menge: 0,000 m

**01.09.39 PREFA Wasserablaufrohr, rund, 100mm Ø**
Liefern und Montieren von PREFA Wasserablaufrohr,
rund, mit Doppelfalz.

Materialdicke: 0,70 mm
Größe: 100 mm Ø
Länge: 3000 mm
Material: Aluminium
Legierung: EN AW-5010
Oberfläche: Einbrennlackierung P.10 oder Polyester
Außenseite: Schutzfolie

Farbe: ........
(Standard nach gültiger Farbkarte)

Rohrschellen:
mit M 10 Gewinde und fixierter Mutter, ohne Dorn
Material: Aluminium, pulverbeschichtet
Farbe: Standard wie Rinne
Menge: 0,000 m

**01.09.40 PREFA Wasserablaufrohr, rund, 100mm Ø, 1,6mm dick**
Liefern und Montieren von PREFA Wasserablaufrohr,
rund, 1,6 mm dick stranggepresst.

Materialdicke: 1,60 mm
Größe: 100 mm Ø
Länge: 2950 mm
Material: Aluminium stranggepresst
Oberfläche: pulverbeschichtet
Farbe: wie Hauptposition

Rohrschellen:
mit M 10 Gewinde und fixierter Mutter, ohne Dorn
Material: Aluminium, pulverbeschichtet
Farbe: Standard wie Rinne
Menge: 0,000 Stk

**01.09.41 PREFA Wasserablaufrohr, rund, 120mm Ø**
Liefern und Montieren von PREFA Wasserablaufrohr,
rund, mit Doppelfalz.

Materialdicke: 0,70 mm
Größe: 120 mm Ø
Länge: 3000 mm
Material: Aluminium
Legierung: EN AW-5010
Oberfläche: Einbrennlackierung P.10 oder Polyester
Außenseite: Schutzfolie

Farbe: ........
(Standard nach gültiger Farbkarte)

Rohrschellen:
mit M 10 Gewinde und fixierter Mutter, ohne Dorn
Material: Aluminium, pulverbeschichtet
Farbe: Standard wie Rinne
Menge: 0,000 m

**01.09.42 PREFA Wasserablaufrohr, rund, 150mm Ø**
Liefern und Montieren von PREFA Wasserablaufrohr,
rund, mit Doppelfalz.

Materialdicke: 0,70 mm
Größe: 150 mm Ø
Länge: 3000 mm
Material: Aluminium
Legierung: EN AW-5010
Oberfläche: Einbrennlackierung
Außenseite: Schutzfolie
Farbe: ........
(Standard nach gültiger Farbkarte)

Rohrschellen:
mit M 10 Gewinde und fixierter Mutter, ohne Dorn
Material: Aluminium, pulverbeschichtet
Farbe: Standard wie Rinne
Menge: 0,000 m

**01.09.43 PREFA Rohrschellendorn für WDVS**
Liefern und Montieren von Rohrschellendorn
mit Rohrschellendübel Ø10mm für WDVS und Abdeckkappe,
für PREFA Rohrschellen und Halteklemmen.

PREFA Rohrschellendorn für WDVS Ø10
Größen: 140mm; 200mm; 330mm
gewählte Größe: .......... mm

PREFA Rohrschellendübel für WDVS
Dämmstärken: 50mm - 200mm
Einbautiefe mind. 70mm
Größen: Ø10x120mm ; Ø10x180mm; Ø10x280mm
Gewählte Größe: .......... mm
Menge: 0,000 Stk

**01.09.44 PREFA Rohrschellenhalter für WDVS**
Liefern und Montieren von PREFA Rohrschellenhalter
mit Dorn und Abdeckkappe, für PREFA Rohrschellen und Halteklemmen.
Die Montage erfolgt vor dem Aufbringen der Wärmedämmung.
Dämmstärken: 100-180 mm,180-260 mm
gewählte Größe: .......... mm
Menge: 0,000 Stk

**01.09.45 PREFA Rohrbogen 72°**
Liefern und Montieren von PREFA Rohrbögen.

Materialstärke: 0,70 mm
Materialqualität: wie Hauptposition
Farbe: wie Hauptposition
Winkel: 72°
Standard Größen: 60 Ø, 80 Ø, 100 Ø, 120 Ø, 150 Ø
gewählte Größe: .... Ø
Menge: 0,000 Stk

**01.09.46 PREFA Rohrbogen 85°**
Liefern und Montieren von PREFA Rohrbögen.

Materialstärke: 0,70 mm
Materialqualität: wie Hauptposition
Farbe: wie Hauptposition
Winkel: 85°
Standard Größen: 60 Ø, 80 Ø, 100 Ø, 120 Ø
gewählte Größe: .... Ø
Menge: 0,000 Stk

**01.09.47 PREFA Rohrbogen 40°**
Liefern und Montieren von PREFA Rohrbögen.

Materialstärke: 0,70 mm
Materialqualität: wie Hauptposition
Farbe: wie Hauptposition
Winkel: 40°
Standard Größen: 60 Ø, 80 Ø, 100 Ø, 120 Ø
gewählte Größe: .... Ø
Menge: 0,000 Stk

**01.09.48 PREFA Rohreinmündung**
Liefern und Montieren von PREFA Rohreinmündung,
zum Anschluss von zwei Abläufen an das PREFA Ablaufrohr.

Materialstärke: 0,70 mm
Materialqualität: wie Hauptposition
Farbe: wie Hauptposition
Winkel-Abzweig: 72° (108°)
Standard Größen: 80 x 60 mm Ø, 80 x 80 mm Ø, 100 x 60 mm, Ø100 x 80 mm Ø, 100 x 100 mm Ø, 120 x 80 mm Ø, 120 x 100 mm Ø, 120 x 120 mm Ø
Größe: .... x .... mm Ø
Menge: 0,000 Stk

**01.09.49 PREFA Rohreinmündung konisch**
Liefern und Montieren von PREFA Rohreinmündung konisch,
zum Anschluss von zwei Abläufen an das PREFA Ablaufrohr.

Materialstärke: 0,70 mm
Materialqualität: wie Hauptposition
Farbe: wie Hauptposition
Winkel-Abzweig: 72° (108°)
Größe: 100 x 50-75 mm Ø
Menge: 0,000 Stk

**01.09.50 PREFA Regenklappe**
Liefern und Montieren von PREFA Regenklappe
mit integriertem Laubsieb,
als Auslauf für das PREFA Ablaufrohr.

Materialstärke: 0,80 mm
Materialqualität: wie Hauptposition
Farbe: wie Hauptposition
Länge: 420 mm
verfügbare Größen: 80mm Ø, 100mm Ø, 120mm Ø
gewählte Größe: .... mm Ø
Menge: 0,000 Stk

**01.09.51 PREFA Wassersammler**
Liefern und Montieren von PREFA Wassersammler,
einschließlich Schlauchstück 250mm lang,
Rohrgewinde 19 mm Ø.

Materialstärke: 1,00 mm
Materialqualität: wie Hauptposition
Farbe: wie Hauptposition
verfügbare Größen: 80mm Ø, 100mm Ø, 120mm Ø
gewählte Größe: .... mm Ø
Menge: 0,000 Stk

**01.09.52 PREFA Sockelknie, 80mm-150mm Ø**
Liefern und Montieren von PREFA Sockelknie,
zum Ausgleichen von Fassadensprüngen.

Materialstärke: 0,70 mm
Materialqualität: wie Hauptposition
Farbe: wie Hauptposition
Standard Größen: 80mm Ø, 100mm Ø, 120mm Ø, 150mm Ø
gewählte Größe: .... mm Ø
Ausladung: 60 mm
Menge: 0,000 Stk

**01.09.53 PREFA Standrohr, 80 mm Ø**
Liefern und Montieren von PREFA Standrohren, rund,
mit Reinigungsöffnung, einschließlich Standrohrschelle,
Standrohrkappe und Dichtung.

Größe: 80 mm Ø
Länge: 1000 mm
Materialstärke: 2,2 mm
Materialqualität: Stahl, verzinkt
Oberfläche: pulverbeschichtet
Farbe: wie Hauptposition
Menge: 0,000 Stk

**01.09.54 PREFA Standrohr, 100 mm Ø**
Liefern und Montieren von PREFA Standrohre, rund,
mit Reinigungsöffnung, einschließlich Standrohrschelle,
Standrohrkappe und Dichtung.

Größe: 100 mm Ø
Länge: 1000 mm
Materialstärke: 2,2 mm
Materialqualität: Stahl, verzinkt
Oberfläche: pulverbeschichtet
Farbe: wie Hauptposition
Menge: 0,000 Stk

**01.09.55 PREFA Standrohr, 120 mm Ø**
Liefern und Montieren von PREFA Standrohre, rund,
mit Reinigungsöffnung, einschließlich Standrohrschelle,
Standrohrkappe und Dichtung.

Größe: 120 mm Ø
Länge: 1000 mm
Materialstärke: 2,2 mm
Materialqualität: Stahl, verzinkt
Oberfläche: pulverbeschichtet
Farbe: wie Hauptposition
Menge: 0,000 Stk

**01.09.56 PREFA Quadratrohr 80 mm**
Liefern und Montieren von PREFA Quadratrohr (Wasserablaufrohr eckig),
verdeckt befestigt mit PREFA Halteklemmen,
M10 Gewinde, blank.

Bei Längen über 6 m ist die Ausdehnung
der PREFA Quadratrohre zu berücksichtigen und
eine Dehnungsmöglichkeit im Stoßbereich auszuführen.

Größe: 80 x 80 mm
Standardlänge: 3000 mm,1500 mm, 600 mm
Materialstärke: 1,6 mm
Material: Aluminium stranggepresst
Legierung: EN AW-6060 T66
Oberfläche: pulverbeschichtet
Farbe: ........
(Standard nach gültiger Farbkarte)
Menge: 0,000 m

**01.09.57 PREFA Quadratrohr 80 mm, mit Reinigungsöffnung**
Liefern und Montieren von PREFA Quadratrohr
(Wasserablaufrohr eckig) mit Reinigungsöffnung,
verdeckt befestigt mit PREFA Halteklemmen,
M10 Gewinde, blank.

Bei Längen über 6 m ist die Ausdehnung
der PREFA Quadratrohre zu berücksichtigen und
eine Dehnungsmöglichkeit im Stoßbereich auszuführen.

Größe: 80 x 80 mm
Standardlänge: 1500 mm
Materialstärke: 1,6 mm
Material: Aluminium stranggepresst
Legierung: EN AW-6060 T66
Oberfläche: pulverbeschichtet
Farbe: ........
(Standard nach gültiger Farbkarte)
Menge: 0,000 m

**01.09.58 PREFA Quadratrohr 100 mm**
Liefern und Montieren von PREFA Quadratrohr (Wasserablaufrohr eckig),
verdeckt befestigt mit PREFA Halteklemmen,
M10 Gewinde, blank.

Bei Längen über 6 m ist die Ausdehnung
der PREFA Quadratrohre zu berücksichtigen und
eine Dehnungsmöglichkeit im Stoßbereich auszuführen.

Größe: 100 mm
Standardlänge: 3000 mm,1500 mm, 600 mm
Materialstärke: 1,6 mm
Material: Aluminium stranggepresst
Legierung: EN AW-6060 T66
Oberfläche: pulverbeschichtet
Farbe: ........
(Standard nach gültiger Farbkarte)
Menge: 0,000 m

**01.09.59 PREFA Quadratrohr 100 mm, mit Reinigungsöffnung**
Liefern und Montieren von PREFA Quadratrohr
(Wasserablaufrohr eckig) mit Reinigungsöffnung,
verdeckt befestigt mit PREFA Halteklemmen,
M10 Gewinde, blank.

Bei Längen über 6 m ist die Ausdehnung
der PREFA Quadratrohre zu berücksichtigen und
eine Dehnungsmöglichkeit im Stoßbereich auszuführen.

Größe: 100 mm
Standardlänge: 1500 mm
Materialstärke: 1,6 mm
Material: Aluminium stranggepresst
Legierung: EN AW-6060 T66
Oberfläche: pulverbeschichtet
Farbe: ........
(Standard nach gültiger Farbkarte)
Menge: 0,000 m

**01.09.60 PREFA Quadratrohrkessel**
Liefern und Montieren von PREFA Quadratrohrkessel
zur Entwässerung der Dachrinne.

Materialdicke: Kessel 1,5mm / Stutzen 1,6 mm
Material: Aluminium
Oberfläche: pulverbeschichtet
Farbe: wie Hauptposition
Standard Größen: 333/80 mm, 333/100 mm, 400/100 mm
gewählte Größe: .... /.... mm
Menge: 0,000 Stk

**01.09.61 PREFA Quadratrohr Wasserfangkasten**
Liefern und Montieren von PREFA Quadratrohr-Wasserfangkasten
zur Einbindung einer Rinne oder zur Anbindung
an eine innenliegende Entwässerung mit seitlichem Abgang.
Wulst auf 3 Seiten, Ablaufstutzen exzentrisch, Abstand zur Fassade 45 mm.

Kasten: 220/220/330 mm
(Gesamthöhe 330 mm exkl. Stutzen ca. 264 mm)
Materialdicke: 0,70 mm
Material: Aluminiuim
Abgang Größen: 80x80 mm, 100x100 mm
gewählte Größe: ..........mm
Farbe: ........
(Standard nach gültiger Farbkarte)
Menge: 0,000 Stk

**01.09.62 PREFA Quadratrohr Speiereinmündung**
Liefern und Montieren von PREFA Quadratrohr-Speiereinmündungen
zur Anbindung an eine innenliegende Entwässerung
mit seitlichem Abgang, einschließlich EPDM Dichtung,
3° Neigung, passend für HT-Rohre NW 75 oder NW 110.

Materialdicke: 1,2 mm
Material: Aluminium
Größen: 80 mm, 100 mm
gewählte Größe: ..... mm
Farbe: ........
(Standard nach gültiger Farbkarte)
Menge: 0,000 Stk

**01.09.63 PREFA Quadratrohrbogen 72° kurz**
Liefern und Montieren von PREFA Quadratrohrbögen kurz.

Schenkellänge: 196 x 196 mm sichtbar
Materialdicke: 1,6 mm
Material: Aluminium stranggepresst
Legierung: EN AW-6060 T66
Oberfläche: pulverbeschichtet
Größen: 80x80 mm, 100x100 mm
gewählte Größe: ..........mm
Farbe: ........
(Standard nach gültiger Farbkarte)
Menge: 0,000 Stk

**01.09.64 PREFA Quadratrohrbogen 72° lang**
Liefern und Montieren von PREFA Quadratrohrbögen lang

Schenkellänge: 1000 x 196 mm sichtbar
Materialdicke: 1,6 mm
Material: Aluminium stranggepresst
Legierung: EN AW-6060 T66
Oberfläche: pulverbeschichtet
Farbe: wie Hauptposition

Größen: 80x80 mm, 100x100 mm
gewählte Größe: ..........mm
Menge: 0,000 Stk

**01.09.65 PREFA Quadratrohr Muffe 80 mm**
Liefern und Montieren von PREFA Quadratrohrmuffe
als Übergang von eckig auf rund.

Material: Aluminium
Materialdicke: 1,5 mm
Oberfläche: pulverbeschichtet
Farbe: wie Hauptposition
Standard Größen:
80/98mm Ø (für KG NW 110 mm),
80/115mm Ø (für KG NW 125 mm)
gewählte Größe: 80/.... mm
Menge: 0,000 Stk

**01.09.66 PREFA Quadratrohr Muffe 100 mm**
Liefern und Montieren von PREFA Quadratrohrmuffe
als Übergang von eckig auf rund.

Material: Aluminium
Materialdicke: 1,5 mm
Oberfläche: pulverbeschichtet
Farbe: wie Hauptposition

Standard Größen:
100/100mm Ø (für KG NW 110 mm),
100/115mm Ø (für KG NW 125 mm)
gewählte Größe: 100/.... mm
Menge: 0,000 Stk

**01.09.67 Zulage Sonderfarbe (pulverbeschichtet)**
Zulage zu Vorpositionen Dachentwässerung
für Sonderfarbe als Pulverbeschichtung nach RAL,
Länge max. 3000mm.

Farbe: RAL  ...............
Menge: 0,000 psch

**01.09.68 Sicherheitsrinne für innenliegende Rinne (EPDM)**
Liefern und Montieren von Sicherheitsrinnen für innenliegende Rinnen,
aus einer Lage EPDM-Dichtungsbahn, auf vorhandener Unterkonsturktion,
einschließlich Auslegen der Sicherheitsrinne mit einer min. 3 mm dicken Strukturmatte (allseitig).

Zuschnitt Sicherheitsrinne: .... mm
Menge: 0,000 m

**01.09.69 Innenliegende Rinne aus Edelstahl**
Liefern und Montieren von innenliegenden Rinnen (Einlegerinne)
aus Edelstahl auf vorhandener Unterkonstruktion,
im Gefälle. Die Nähte sind kraftschlüssig zu löten,
einschließlich beidseitiger Haltestreifen.

Zuschnitt: .... mm
Abkantung: .... Stk.
Materialdicke: 0,5 mm
Materialqualität: Edelstahl mit lötbarer Oberfläche
Menge: 0,000 m

**01.09.70 Innenliegende Rinne aus PREFA Aluminiumband**
Liefern und Montieren von innenliegenden Rinnen
aus PREFA Aluminiumband auf vorhandener Unterkonstruktion, im Gefälle.
Die Nähte sind verschweißt und nicht verschliffen,
einschließlich beidseitigerm Haltestreifen..

Zuschnitt: ....... mm
Abkantung: 4 Stk.
Materialdicke: 1,20 mm
Material: Aluminium
Legierung: EN AW 3005
Menge: 0,000 m

**01.09.71 Rinnenstutzen für innenliegende Rinnen**
Liefern und Montieren von Rinnenstutzen für innenliegende Rinnen,
einschließlich Stutzen für die Sicherheitsrinne und
Umwickeln des Stutzens mit einer Trennlage zum Mauerwerk.
Durchmesser: bis 150 mm Ø

Verbindungstechnik:
Edelstahl: Löten
Aluminium: Schweißen
Menge: 0,000 Stk

**01.09.72 Dila für innenliegende Rinnen (Dehnungsausgleicher)**
Liefern und Montieren von Dila (Dehnungsausgleicher)
für innenliegende Rinnen.

Verbindungstechnik:
Aluminium: Schweißen
Edelstahl: Löten
Menge: 0,000 m

**01.09.73 Dimensionierung der Dachentwässerung**
Dimensionierung / Berechnung der Dachentwässerung
gemäß DIN EN 12056-3 sowie den aktuell gültigen Fachregeln.
Menge: 0,000 psch

**01.09.74 Zulage Notüberlauf für innenliegende Rinnen**
Liefern und Montieren von Notüberläufen
für innenliegende Rinnen,
einschließlich Anfertigen einer Grundplatte.

Zuschnitt: bis 333 mm
Abkantung: 4 Stk.

Verbindungstechnik:
Aluminium: Schweißen
Edelstahl: Löten
Menge: 0,000 Stk

#### Bereich 01.10 Regieleistungen

**01.10.1 Regiestunden Facharbeiter**
Menge: 0,000 h

**01.10.2 Regiestunden Helfer**
Menge: 0,000 h

USt %: 19,00
